# Condicionament de la carretera TV-2021 de Vespella a la Nou de Gaià. Tram: els Masos de Vespella - la Nou de Gaià

- Propietat de l'arxiu: SOFT S.A.
- Format: FIEBDC-3/2012
- Programa: Presto 13.03
- Tipus: pressupost
- Data dels preus: 07/12/1994
- Divisa: EUR
- Codi: P042019
Import: 1472938.11

## 01 MOVIMENT DE TERRES I ENDERROCS
Import: 269154.8

**E0313** m2 Esbrossada del terreny, inclòs càrrega i transport.
24291.25 m2 × 0.53 = 12874.36
Esbrossada del terreny de qualsevol tipus, excepte zones boscoses, càrrega i transport.a l'interior d'obra o abocador controlat inclòs canon d'abocador i condicionament del mateix

| Codi | Ut | Descripció | Rendiment | Preu | Import |
|---|---|---|---|---|---|
| O0101 | h | Cap de colla (mà d'obra; 23/07/1998) | 0.001 | 20.6 | 0.02 |
| O0110 | h | Peó (mà d'obra; 23/07/1998) | 0.004 | 16.75 | 0.07 |
| M0207 | h | Retroexcavadora (maquinària; 23/07/1998) | 0.001 | 59.41 | 0.06 |
| M0205 | h | Pala carregadora sobre orugues (maquinària; 23/07/1998) | 0.002 | 73.35 | 0.15 |
| M0212B | h | Camió de trabuc de 20 t (maquinària; 23/07/1998) | 0.001 | 37.33 | 0.04 |
| P1613 | u | Cànon d'abocador (23/07/1998) | 0.2 | 0.8 | 0.16 |
| %1613 | % | Despeses indirectes | 6 % | 0.50 | 0.03 |
|  |  | Total |  |  | 0.53 |

| Amidament | Uts. | Llarg | Ample | Alt | Parcial |
|---|---|---|---|---|---|
| s/llistat |  |  |  |  |  |
| eix principal | 1 | 17668.929 |  |  | 17668.93 |
| camí 2+420 | 1 | 197.205 |  |  | 197.21 |
| camí 3+800 | 1 | 243.767 |  |  | 243.77 |
| camí 4+550 | 1 | 282.345 |  |  | 282.35 |
| accessos | 20 | 20 | 4 | 0.5 | 800.00 |
| zona domini | 1 | 13857.051 |  |  | 13857.05 |
| esbrossada en terreny zones boscoses | -1 | 9914.79 |  |  | -9914.79 |
| 5% imprevistos | 0.05 | 23134.52 |  |  | 1156.73 |
| Subtotal |  |  |  |  | 24291.25 |
| Total |  |  |  |  | 24291.25 |

**E0313B** m2 Esbrossada del terreny zones boscoses, inclòs càrrega i transport.
10410.53 m2 × 2.96 = 30815.17
Esbrossada del terreny en zones boscoses, càrrega i transport a l'interior d'obra o abocador controlat inclòs canon d'abocador i condicionament del mateix

| Codi | Ut | Descripció | Rendiment | Preu | Import |
|---|---|---|---|---|---|
| O0101 | h | Cap de colla | 0.003 | 20.6 | 0.06 |
| O0110 | h | Peó | 0.06 | 16.75 | 1.01 |
| M0350 | h | Motoserra (maquinària; 23/07/1998) | 0.06 | 2.55 | 0.15 |
| M0207 | h | Retroexcavadora | 0.02 | 59.41 | 1.19 |
| M0205 | h | Pala carregadora sobre orugues | 0.002 | 73.35 | 0.15 |
| M0212B | h | Camió de trabuc de 20 t | 0.002 | 37.33 | 0.07 |
| P1613 | u | Cànon d'abocador | 0.2 | 0.8 | 0.16 |
| %1613 | % | Despeses indirectes | 6 % | 2.79 | 0.17 |
|  |  | Total |  |  | 2.96 |

| Amidament | Uts. | Llarg | Parcial |
|---|---|---|---|
| s/llistat | 0.3 | 33049.31 | 9914.79 |
| 5% imprevistos | 0.05 | 9914.79 | 495.74 |
| Subtotal |  |  | 10410.53 |
| Total |  |  | 10410.53 |

**E0314** m3 Excavació de terra vegetal, càrrega i transport.
6244.21 m3 × 3.33 = 20793.22
Excavació de terra vegetal, inclosa càrrega, transport a l'abocador, aplec o lloc d'ús i manteniment fins la seva utilització, inclòs cànon d'abocament i manteniment de l'abocador

| Codi | Ut | Descripció | Rendiment | Preu | Import |
|---|---|---|---|---|---|
| O0101 | h | Cap de colla | 0.008 | 20.6 | 0.16 |
| O0110 | h | Peó | 0.02 | 16.75 | 0.34 |
| M0207 | h | Retroexcavadora | 0.01 | 59.41 | 0.59 |
| M0212B | h | Camió de trabuc de 20 t | 0.02 | 37.33 | 0.75 |
| P1613 | u | Cànon d'abocador | 1 | 0.8 | 0.80 |
| P1615 | u | Condicionament de l'abocador (05/07/2010) | 1 | 0.5 | 0.50 |
| %1613 | % | Despeses indirectes | 6 % | 3.14 | 0.19 |
|  |  | Total |  |  | 3.33 |

| Amidament | Uts. | Llarg | Ample | Alt | Parcial |
|---|---|---|---|---|---|
| s/llistat |  |  |  |  |  |
| eix principal | 1 | 5249.845 |  |  | 5249.85 |
| camí 2+420 | 1 | 59.161 |  |  | 59.16 |
| camí 3+800 | 1 | 73.157 |  |  | 73.16 |
| camí 4+550 | 1 | 84.703 |  |  | 84.70 |
| accessos | 20 | 20 | 4 | 0.3 | 480.00 |
| 5% imprevistos | 0.05 | 5946.87 |  |  | 297.34 |
| Subtotal |  |  |  |  | 6244.21 |
| Total |  |  |  |  | 6244.21 |

**E0302** m3 Excavació en desmunt en qualsevol tipus de terreny, abocador i condicionament
7916.99 m3 × 5.07 = 40139.14
Excavació en desmunt en qualsevol tipus de terreny, amb càrrega i transport a l'interior d'obra o abocador controlat inclòs canon d'abocador i condicionament del mateix.

| Codi | Ut | Descripció | Rendiment | Preu | Import |
|---|---|---|---|---|---|
| O0101 | h | Cap de colla | 0.012 | 20.6 | 0.25 |
| O0110 | h | Peó | 0.025 | 16.75 | 0.42 |
| M0207B | h | Retroexcavadora amb martell trencador (maquinària; 23/07/1998) | 0.025 | 68.89 | 1.72 |
| M0212B | h | Camió de trabuc de 20 t | 0.025 | 37.33 | 0.93 |
| P1613 | u | Cànon d'abocador | 1.2 | 0.8 | 0.96 |
| P1615 | u | Condicionament de l'abocador | 1 | 0.5 | 0.50 |
| %1613 | % | Despeses indirectes | 6 % | 4.78 | 0.29 |
|  |  | Total |  |  | 5.07 |

| Amidament | Uts. | Llarg | Ample | Alt | Parcial |
|---|---|---|---|---|---|
| s/llistats |  |  |  |  |  |
| desmunt |  |  |  |  |  |
| eix principal | 1 | 5039.875 |  |  | 5039.88 |
|  | 1 | 931.187 |  |  | 931.19 |
| camí 3+800 | 1 | 7.344 |  |  | 7.34 |
| camí 4+550 | 1 | 11.583 |  |  | 11.58 |
| accessos | 20 | 20 | 4 | 0.5 | 800.00 |
| retirada sobreamples per execució d'obra | 1 | 250 | 3 | 0.6 | 450.00 |
| retirada tot-ú sobreample per execució d'obra | 1 | 250 | 3 | 0.4 | 300.00 |
| 5% imprevistos | 0.05 | 7539.99 |  |  | 377.00 |
| Subtotal |  |  |  |  | 7916.99 |
| Total |  |  |  |  | 7916.99 |

**E0316** m3 Terraplè amb compactació PN o PM, material pròpia obra, inclòs transport
3880.71 m3 × 4.66 = 18084.11
Terraplè amb material procedent de la pròpia obrar amb grau de compactació segons capa i assaig Proctor Normal o Modificat segons assaig de referència, inclòs el transport.

| Codi | Ut | Descripció | Rendiment | Preu | Import |
|---|---|---|---|---|---|
| O0101 | h | Cap de colla | 0.006 | 20.6 | 0.12 |
| O0102 | h | Oficial 1ª (mà d'obra; 23/07/1998) | 0.01 | 20.46 | 0.20 |
| O0110 | h | Peó | 0.025 | 16.75 | 0.42 |
| M0208 | h | Motonivelladora (maquinària; 12/01/2009) | 0.011 | 73.35024 | 0.81 |
| M0213 | h | Camió cisterna de 8 m3 (maquinària; 12/01/2009) | 0.009 | 47.997018 | 0.43 |
| M0209 | h | Corró vibratori autop. 8 a 10 t (maquinària; 12/01/2009) | 0.015 | 46.25598 | 0.69 |
| M0204 | h | Pala carregadora neumàtics (maquinària; 12/01/2009) | 0.015 | 58.268112 | 0.87 |
| M0212B | h | Camió de trabuc de 20 t | 0.023 | 37.33 | 0.86 |
| %1613 | % | Despeses indirectes | 6 % | 4.40 | 0.26 |
|  |  | Total |  |  | 4.66 |

| Amidament | Uts. | Llarg | Alt | Parcial |
|---|---|---|---|---|
| 70% excavació total en desmunt | 1 | 5039.88 | 0.7 | 3527.92 |
| 10% imprevistos | 1 | 3527.92 | 0.1 | 352.79 |
| Subtotal |  |  |  | 3880.71 |
| Total |  |  |  | 3880.71 |

**E0328** m3 Terraplè amb compactació PN o PM, material préstec, inclòs càrrega i transport
12137.62 m3 × 8.78 = 106568.30
Terraplè amb material procedent de préstec amb grau de compactació segons capa i assaig Proctor Normal o Modificat segons assaig de referència, inclòs canon d'extracció i transport.

| Codi | Ut | Descripció | Rendiment | Preu | Import |
|---|---|---|---|---|---|
| O0101 | h | Cap de colla | 0.006 | 20.6 | 0.12 |
| O0102 | h | Oficial 1ª | 0.01 | 20.46 | 0.20 |
| O0110 | h | Peó | 0.025 | 16.75 | 0.42 |
| P0307 | m3 | Terra de préstec (material; 23/07/1998) | 1 | 3.4 | 3.40 |
| M0208 | h | Motonivelladora | 0.013 | 73.35024 | 0.95 |
| M0213 | h | Camió cisterna de 8 m3 | 0.013 | 47.997018 | 0.62 |
| M0209 | h | Corró vibratori autop. 8 a 10 t | 0.015 | 46.25598 | 0.69 |
| M0204 | h | Pala carregadora neumàtics | 0.015 | 58.268112 | 0.87 |
| M0212B | h | Camió de trabuc de 20 t | 0.027 | 37.33 | 1.01 |
| %1613 | % | Despeses indirectes | 6 % | 8.28 | 0.50 |
|  |  | Total |  |  | 8.78 |

| Amidament | Uts. | Llarg | Ample | Alt | Parcial |
|---|---|---|---|---|---|
| s/llistats terrraplè |  |  |  |  |  |
| eix principal | 1 | 10608.413 |  |  | 10608.41 |
|  | 1 | 931.187 |  |  | 931.19 |
| camí 2+420 | 1 | 241.575 |  |  | 241.58 |
| camí 3+800 | 1 | 204.05 |  |  | 204.05 |
| camí 4+550 | 1 | 206.886 |  |  | 206.89 |
| accessos | 20 | 20 | 4 | 1.2 | 1920.00 |
| sobreamples per execució d'obra | 1 | 250 | 3 | 0.6 | 450.00 |
| a restar 70% terraplè material obra | -1 | 3527.92 |  |  | -3527.92 |
| 10% imprevistos | 0.1 | 11034.2 |  |  | 1103.42 |
| Subtotal |  |  |  |  | 12137.62 |
| Total |  |  |  |  | 12137.62 |

**E0203** m3 Enderroc murs de contenció de pedra, inclòs transport a abocador
410.99 m3 × 32.36 = 13299.64
Enderroc de murs de contenció de pedra, inclòs transport dels materials a l'abocador, cànon i condicionament del mateix.

| Codi | Ut | Descripció | Rendiment | Preu | Import |
|---|---|---|---|---|---|
| O0102 | h | Oficial 1ª | 0.1 | 20.46 | 2.05 |
| O0110 | h | Peó | 0.5 | 16.75 | 8.38 |
| M0207B | h | Retroexcavadora amb martell trencador | 0.21 | 68.89 | 14.47 |
| M0212B | h | Camió de trabuc de 20 t | 0.125 | 37.33 | 4.67 |
| P1613 | u | Cànon d'abocador | 1.2 | 0.8 | 0.96 |
| %1613 | % | Despeses indirectes | 6 % | 30.53 | 1.83 |
|  |  | Total |  |  | 32.36 |

| Amidament | Uts. | Llarg | Ample | Alt | Parcial |
|---|---|---|---|---|---|
| PK 2+400 | 1 | 88 | 0.5 | 1.15 | 50.60 |
| PK 2+560 | 1 | 79 | 0.5 | 1.7 | 67.15 |
| PK 2+800 | 1 | 40 | 0.5 | 0.8 | 16.00 |
|  | 1 | 40 | 0.5 | 0.8 | 16.00 |
| PK 3+200 | 1 | 32 | 0.5 | 1.3 | 20.80 |
| PK 3+267 | 1 | 29 | 0.4 | 0.4 | 4.64 |
| PK 3+540 | 1 | 22 | 0.5 | 1.2 | 13.20 |
| PK 4+000 | 1 | 20 | 0.5 | 1.5 | 15.00 |
| PK 4+070 | 1 | 5 | 0.4 | 0.8 | 1.60 |
| PK 4+120 | 1 | 50 | 0.4 | 1 | 20.00 |
| PK 4+600 | 1 | 155 | 0.4 | 3 | 186.00 |
| Subtotal |  |  |  |  | 410.99 |
| Total |  |  |  |  | 410.99 |

**E0334** m Tall serra disc paviment mescles bituminoses, formigó o panot, fins 25 cm
3727.5 m × 1.75 = 6523.13
Tall amb serra de disc de paviment de mescles bituminoses, formigó o panot, fins a una fondària de 25 cm.

| Codi | Ut | Descripció | Rendiment | Preu | Import |
|---|---|---|---|---|---|
| O0101 | h | Cap de colla | 0.01 | 20.6 | 0.21 |
| O0110 | h | Peó | 0.05 | 16.75 | 0.84 |
| M0334 | h | Serra de disc (maquinària; 10/07/2006) | 0.05 | 12 | 0.60 |
| %1613 | % | Despeses indirectes | 6 % | 1.65 | 0.10 |
|  |  | Total |  |  | 1.75 |

| Amidament | Uts. | Llarg | Ample | Parcial |
|---|---|---|---|---|
| ml comuns ctra. nova-existent | 1 | 1775 | 2 | 3550.00 |
| 5% imprevistos | 0.05 | 3550 |  | 177.50 |
| Subtotal |  |  |  | 3727.50 |
| Total |  |  |  | 3727.5 |

**E0343** m2 Reperfilat i compactació de la base del terraplè, amb mitjans mecànics i compactació del 95% PM
13733.14 m2 × 1.16 = 15930.44

| Codi | Ut | Descripció | Rendiment | Preu | Import |
|---|---|---|---|---|---|
| O0101 | h | Cap de colla | 0.005 | 20.6 | 0.10 |
| O0102 | h | Oficial 1ª | 0.015 | 20.46 | 0.31 |
| O0110 | h | Peó | 0.015 | 16.75 | 0.25 |
| M0208 | h | Motonivelladora | 0.002 | 73.35024 | 0.15 |
| M0209 | h | Corró vibratori autop. 8 a 10 t | 0.003 | 46.25598 | 0.14 |
| M0213 | h | Camió cisterna de 8 m3 | 0.003 | 47.997018 | 0.14 |
| %1613 | % | Despeses indirectes | 6 % | 1.09 | 0.07 |
|  |  | Total |  |  | 1.16 |

| Amidament | Uts. | Llarg | Parcial |
|---|---|---|---|
| s/llistats |  |  |  |
| base terraplè | 1 | 13079.18 | 13079.18 |
| 5% imprevistos | 0.05 | 13079.18 | 653.96 |
| Subtotal |  |  | 13733.14 |
| Total |  |  | 13733.14 |

**E0211B** m2 Demolició de cuneta de formigó, transport abocador
90 m2 × 4.48 = 403.20
Demolició de cuneta de formigó, inclòs transport dels materials de runa a l'abocador.

| Codi | Ut | Descripció | Rendiment | Preu | Import |
|---|---|---|---|---|---|
| O0110 | h | Peó | 0.05 | 16.75 | 0.84 |
| M0203 | h | Retroexcavadora amb martell trencador (maquinària; 12/01/2009) | 0.015 | 66.767262 | 1.00 |
| M0212B | h | Camió de trabuc de 20 t | 0.015 | 37.33 | 0.56 |
| M0204 | h | Pala carregadora neumàtics | 0.015 | 58.268112 | 0.87 |
| P1613 | u | Cànon d'abocador | 1.2 | 0.8 | 0.96 |
| %1613 | % | Despeses indirectes | 6 % | 4.23 | 0.25 |
|  |  | Total |  |  | 4.48 |

| Amidament | Uts. | Llarg | Parcial |
|---|---|---|---|
| Costat esq: |  |  |  |
| Tram escola | 1 | 90 | 90.00 |
| Subtotal |  |  | 90.00 |
| Total |  |  | 90 |

**E0221B** u Tall d'arbre de diàmetre entre 10 i 25 cm. i extracció de la soca
3 u × 103.99 = 311.97
Tall d'arbre de diàmetre entre 10 i 25 cm. i extracció de la soca i retirada de branques, inclòs càrrega i transport de restes a planta de compostatge, i tapat del forat.

| Codi | Ut | Descripció | Rendiment | Preu | Import |
|---|---|---|---|---|---|
| O0101 | h | Cap de colla | 0.1 | 20.6 | 2.06 |
| O0102 | h | Oficial 1ª | 0.4 | 20.46 | 8.18 |
| O0110 | h | Peó | 0.8 | 16.75 | 13.40 |
| M0214 | h | Camió grua (maquinària; 12/01/2009) | 0.8 | 42.073368 | 33.66 |
| M0335 | h | Equip de tala i poda (maquinària; 17/05/2012) | 0.8 | 50 | 40.00 |
| P1613 | u | Cànon d'abocador | 1 | 0.8 | 0.80 |
| %1613 | % | Despeses indirectes | 6 % | 98.10 | 5.89 |
|  |  | Total |  |  | 103.99 |

**E0221C** u Tall d'arbre de diàmetre superior a 25 cm. i extracció de la soca
10 u × 204.94 = 2049.40
Tall d'arbre de diàmetre superior a 25 cm.i extracció de la soca i retirada de branques, inclòs càrrega i transport a planta de compostatge, i tapat del forat.

| Codi | Ut | Descripció | Rendiment | Preu | Import |
|---|---|---|---|---|---|
| O0101 | h | Cap de colla | 0.1 | 20.6 | 2.06 |
| O0102 | h | Oficial 1ª | 0.8 | 20.46 | 16.37 |
| O0110 | h | Peó | 1.6 | 16.75 | 26.80 |
| M0214 | h | Camió grua | 1.6 | 42.073368 | 67.32 |
| M0335 | h | Equip de tala i poda | 1.6 | 50 | 80.00 |
| P1613 | u | Cànon d'abocador | 1 | 0.8 | 0.80 |
| %1613 | % | Despeses indirectes | 6 % | 193.35 | 11.60 |
|  |  | Total |  |  | 204.94 |

**E0221** u Tall d'arbre de grans dimensions i extracció de la soca
3 u × 454.24 = 1362.72
Tall d'arbre de grans dimensions i extracció de la soca, retirada de branques i runes i tapat del forat, inclòs transport de restes a planta de compostatge, i neteja de l'obra

| Codi | Ut | Descripció | Rendiment | Preu | Import |
|---|---|---|---|---|---|
| O0101 | h | Cap de colla | 0.5 | 20.6 | 10.30 |
| O0102 | h | Oficial 1ª | 4 | 20.46 | 81.84 |
| O0110 | h | Peó | 8 | 16.75 | 134.00 |
| M0212B | h | Camió de trabuc de 20 t | 4 | 37.33 | 149.32 |
| M0214 | h | Camió grua | 1 | 42.073368 | 42.07 |
| M0350 | h | Motoserra | 4 | 2.55 | 10.20 |
| P1613 | u | Cànon d'abocador | 1 | 0.8 | 0.80 |
| %1613 | % | Despeses indirectes | 6 % | 428.53 | 25.71 |
|  |  | Total |  |  | 454.24 |

## 02 FERMS I ELEMENTS VIARIS
Import: 618828.67

**E0633** m2 Fresat paviment mbc fins 6 cm
4455 m2 × 3.67 = 16349.85
Fresada del paviment existent de m.b.c. fins a una profunditat màxima de 6 cm., inclòs càrrega i transport a l'abocador, cànon d'abocament, i neteja de la superfície fresada.

| Codi | Ut | Descripció | Rendiment | Preu | Import |
|---|---|---|---|---|---|
| O0101 | h | Cap de colla | 0.013 | 20.6 | 0.27 |
| O0110 | h | Peó | 0.025 | 16.75 | 0.42 |
| M0242 | h | Fresadora (maquinària; 12/01/2009) | 0.013 | 133.009122 | 1.73 |
| M0212B | h | Camió de trabuc de 20 t | 0.013 | 37.33 | 0.49 |
| M0220 | h | Escombradora autopropulsada (maquinària; 12/01/2009) | 0.013 | 42.145482 | 0.55 |
| %1613 | % | Despeses indirectes | 6 % | 3.46 | 0.21 |
|  |  | Total |  |  | 3.67 |

| Amidament | Uts. | Llarg | Ample | Parcial |
|---|---|---|---|---|
| ml comuns ctra. nova-existent | 1 | 1775 | 2 | 3550.00 |
| falques d'entroncament | 10 | 10 | 5 | 500.00 |
| 10% imprevistos | 0.1 | 4050 |  | 405.00 |
| Subtotal |  |  |  | 4455.00 |
| Total |  |  |  | 4455 |

**E0602** m3 Base granular de tot-u artificial, amb motoanivelladora
7578.64 m3 × 19.48 = 147631.91
Base granular de tot-u artificial, col·locada amb motonivelladora i piconatge del material al 100% del PM,amb necessitat d'humectació.

| Codi | Ut | Descripció | Rendiment | Preu | Import |
|---|---|---|---|---|---|
| O0101 | h | Cap de colla | 0.002 | 20.6 | 0.04 |
| O0102 | h | Oficial 1ª | 0.003 | 20.46 | 0.06 |
| O0110 | h | Peó | 0.013 | 16.75 | 0.22 |
| P1601 | m3 | Aigua (material; 23/07/1998) | 0.05 | 0.65 | 0.03 |
| P0306 | m3 | Tot-u artificial (material; 23/07/1998) | 1.15 | 15 | 17.25 |
| M0208 | h | Motonivelladora | 0.005 | 73.35024 | 0.37 |
| M0213 | h | Camió cisterna de 8 m3 | 0.001 | 47.997018 | 0.05 |
| M0210 | h | Corró vibratori autop. 10 a 12 t (maquinària; 12/01/2009) | 0.007 | 51.540906 | 0.36 |
| %1613 | % | Despeses indirectes | 6 % | 18.38 | 1.10 |
|  |  | Total |  |  | 19.48 |

| Amidament | Uts. | Llarg | Ample | Alt | Parcial |
|---|---|---|---|---|---|
| s/llistat |  |  |  |  |  |
| eix principal | 1 | 6500.071 |  |  | 6500.07 |
| camí 2+420 | 1 | 24.234 |  |  | 24.23 |
| camí 3+800 | 1 | 35.327 |  |  | 35.33 |
| camí 4+550 | 1 | 38.118 |  |  | 38.12 |
| accessos | 20 | 20 | 4 | 0.2 | 320.00 |
| sobreamples per execució d'obra | 1 | 250 | 3 | 0.4 | 300.00 |
| 5% imprevistos | 0.05 | 7217.75 |  |  | 360.89 |
| Subtotal |  |  |  |  | 7578.64 |
| Total |  |  |  |  | 7578.64 |

**E0603** t Paviment de MBC tipus AC16 surf S (S-12) (d= 2,45 t/m3)
3849.61 t × 50.04 = 192634.48
Paviment de M.B.C. tipus AC16 surf S, estesa i compactada al 97 % de l'assaig marshall.

| Codi | Ut | Descripció | Rendiment | Preu | Import |
|---|---|---|---|---|---|
| O0101 | h | Cap de colla | 0.014 | 20.6 | 0.29 |
| O0110 | h | Peó | 0.063 | 16.75 | 1.06 |
| P0414 | t | M.B.C. tipus AC16 surf S en obra (material; 09/08/2018) | 1 | 43.48 | 43.48 |
| M0236 | h | Estenedora per a mescles (maquinària; 12/01/2009) | 0.009 | 70.661418 | 0.64 |
| M0239 | h | Corró de llanda metàl·lica (maquinària; 12/01/2009) | 0.009 | 41.56857 | 0.37 |
| M0237 | h | Piconadora de pneumàtics 15 t (maquinària; 12/01/2009) | 0.009 | 62.358006 | 0.56 |
| M0220 | h | Escombradora autopropulsada | 0.009 | 42.145482 | 0.38 |
| M0213 | h | Camió cisterna de 8 m3 | 0.009 | 47.997018 | 0.43 |
| %1613 | % | Despeses indirectes | 6 % | 47.21 | 2.83 |
|  |  | Total |  |  | 50.04 |

| Amidament | Uts. | Llarg | Parcial |
|---|---|---|---|
| s/llistat |  |  |  |
| eix principal | 2338.43925 |  | 2338.44 |
| camí 2+420 | 13.5485 |  | 13.55 |
| camí 3+800 | 19.796 |  | 19.80 |
| camí 4+550 | 21.2905 |  | 21.29 |
| accessos | 196 |  | 196.00 |
| capa regularització | 1077.216 |  | 1077.22 |
| 5% imprevistos | 0.05 | 3666.29 | 183.31 |
| Subtotal |  |  | 3849.61 |
| Total |  |  | 3849.61 |

**E0606** t Paviment de MBC. tipus AC22 base G (G-20)
5236.55 t × 46.04 = 241090.76
Paviment de M.B.C. tipus AC22 base G, estesa i compactada al 98 % de l'assaig marshall.

| Codi | Ut | Descripció | Rendiment | Preu | Import |
|---|---|---|---|---|---|
| O0101 | h | Cap de colla | 0.012 | 20.6 | 0.247 |
| O0110 | h | Peó | 0.055 | 16.75 | 0.921 |
| P0417 | t | M.B.C. tipus AC22 base G en obra (material; 09/08/2018) | 1 | 40.15 | 40.150 |
| M0236 | h | Estenedora per a mescles | 0.008 | 70.661418 | 0.565 |
| M0239 | h | Corró de llanda metàl·lica | 0.008 | 41.56857 | 0.333 |
| M0237 | h | Piconadora de pneumàtics 15 t | 0.008 | 62.358006 | 0.499 |
| M0220 | h | Escombradora autopropulsada | 0.008 | 42.145482 | 0.337 |
| M0213 | h | Camió cisterna de 8 m3 | 0.008 | 47.997018 | 0.384 |
| %1613 | % | Despeses indirectes | 6 % | 43.436 | 2.606 |
|  |  | Total |  |  | 46.04 |

| Amidament | Uts. | Llarg | Parcial |
|---|---|---|---|
| s/llistat |  |  |  |
| G-20 | 2473.6915 |  | 2473.69 |
| capa regularització | 2513.504 |  | 2513.50 |
| 5% imprevistos | 0.05 | 4987.19 | 249.36 |
| Subtotal |  |  | 5236.55 |
| Total |  |  | 5236.55 |

**E0611D** m2 Reg emprimació tipus ECI (dotació 1,4 kg/m2)
13228.24 m2 × 0.35 = 4629.88
Reg d'emprimació tipus ECI amb emulsió catiònica (dotació 1,4 kg/m2)

| Codi | Ut | Descripció | Rendiment | Preu | Import |
|---|---|---|---|---|---|
| O0102 | h | Oficial 1ª | 0.001 | 20.46 | 0.02 |
| O0110 | h | Peó | 0.001 | 16.75 | 0.02 |
| P0412 | kg | Emulsió catiònica tipus ECI (material; 23/07/1998) | 1.4 | 0.17 | 0.24 |
| M0217 | h | Camió cisterna reg asfàltic (maquinària; 12/01/2009) | 0.001 | 50.68584 | 0.05 |
| %1613 | % | Despeses indirectes | 6 % | 0.33 | 0.02 |
|  |  | Total |  |  | 0.35 |

| Amidament | Uts. | Llarg | Ample | Parcial |
|---|---|---|---|---|
| dotació = 1.4 Kg/m2 |  |  |  |  |
| Subtotal: s/llistat |  |  |  | 0.00 |
| eix principal | 1 | 10595.12 |  | 10595.12 |
| camí 2+420 | 1 | 96.7 |  | 96.70 |
| camí 3+800 | 1 | 153.9 |  | 153.90 |
| camí 4+550 | 1 | 152.6 |  | 152.60 |
| accessos | 20 | 20 | 4 | 1600.00 |
| 5% imprevistos | 0.05 | 12598.32 |  | 629.92 |
| Subtotal |  |  |  | 13228.24 |
| Total |  |  |  | 13228.24 |

**E0612C** m2 Reg d'adherència amb emulsió termoadherent ECR-1d (dotació 0,4 kg/m2)
28962.7 m2 × 0.3 = 8688.81
Reg d'adherència amb emulsió termoadherent, tipus ECR-1d, amb emulsió catiònica (dotació 0,4 kg/m2)

| Codi | Ut | Descripció | Rendiment | Preu | Import |
|---|---|---|---|---|---|
| O0102 | h | Oficial 1ª | 0.001 | 20.46 | 0.02 |
| O0110 | h | Peó | 0.001 | 16.75 | 0.02 |
| P0406 | kg | Emulsió termoadherent catiònica tipus ECR-1d (material; 23/07/1998) | 0.4 | 0.38 | 0.15 |
| M0217 | h | Camió cisterna reg asfàltic | 0.001 | 50.68584 | 0.05 |
| M0220 | h | Escombradora autopropulsada | 0.001 | 42.145482 | 0.04 |
| %1613 | % | Despeses indirectes | 6 % | 0.28 | 0.02 |
|  |  | Total |  |  | 0.3 |

| Amidament | Uts. | Llarg | Parcial |
|---|---|---|---|
| dotació = 1.4 Kg/m2 |  |  |  |
| s/llistat |  |  |  |
| eix principal | 1 | 19089.3 | 19089.30 |
| capa regularització | 1 | 8494.22 | 8494.22 |
| 5% imprevistos | 0.05 | 27583.52 | 1379.18 |
| Subtotal |  |  | 28962.70 |
| Total |  |  | 28962.7 |

**E0623** m2 Paviment de panot 9 pastilles de color gris de 20x20x4 cm.
148 m2 × 22.81 = 3375.88
Paviment de panot hidràulic de color gris de 20x20x4 cm. i col·locat sobre solera de formigó HM-20 inclosa i rejuntat amb morter de ciment.

| Codi | Ut | Descripció | Rendiment | Preu | Import |
|---|---|---|---|---|---|
| O0101 | h | Cap de colla | 0.08 | 20.6 | 1.65 |
| O0102 | h | Oficial 1ª | 0.1 | 20.46 | 2.05 |
| O0110 | h | Peó | 0.2 | 16.75 | 3.35 |
| P0504 | m3 | Formigó HM-20 posat a l'obra (material; 10/07/2006) | 0.1 | 52 | 5.20 |
| P0812 | m2 | Rajola hidr. gris 20x20x4 cm. (material; 23/07/1998) | 1 | 7.69 | 7.69 |
| E0108 | m3 | Morter de ciment elaborat a l'obra (23/07/1998) | 0.031 | 50.96 | 1.58 |
| %1613 | % | Despeses indirectes | 6 % | 21.52 | 1.29 |
|  |  | Total |  |  | 22.81 |

| Amidament | Uts. | Llarg | Parcial |
|---|---|---|---|
| vorera escola | 1 | 148 | 148.00 |
| Total |  |  | 148 |

**E0626** m Vorada remuntable de formigó de 25x13 cm estriada (tipus illeta)
54 m × 16.97 = 916.38
Vorada remuntable de formigó de 25x13 cm. amb la superfície estriada, per illetes, col·locada, inclosa l'excavació i la seva base de formigó HM-20, rejuntada amb morter de ciment.

| Codi | Ut | Descripció | Rendiment | Preu | Import |
|---|---|---|---|---|---|
| O0101 | h | Cap de colla | 0.033 | 20.6 | 0.68 |
| O0102 | h | Oficial 1ª | 0.07 | 20.46 | 1.43 |
| O0110 | h | Peó | 0.14 | 16.75 | 2.35 |
| P1609 | m3 | Excavació de terres (12/01/2009) | 0.052 | 11.118 | 0.58 |
| P0504 | m3 | Formigó HM-20 posat a l'obra | 0.038 | 52 | 1.98 |
| E0108 | m3 | Morter de ciment elaborat a l'obra | 0.003 | 50.96 | 0.15 |
| P1020 | m | Vorada munta. form. 25x13 cm. (material; 01/04/2009) | 1 | 8.8375 | 8.84 |
| %1613 | % | Despeses indirectes | 6 % | 16.01 | 0.96 |
|  |  | Total |  |  | 16.97 |

| Amidament | Uts. | Llarg | Parcial |
|---|---|---|---|
| illetes intersecció | 1 | 54 | 54.00 |
| Total |  |  | 54 |

**E0621** m Vorada de peces de formigó 17x28 cm (tipus T-3)
96 m × 20.84 = 2000.64
Vorada de peces de formigó de 17x28 cm. (tipus T-3), col·locada, inclosa l'excavació i la seva base de formigó HM-20, rejuntada amb morter de ciment.

| Codi | Ut | Descripció | Rendiment | Preu | Import |
|---|---|---|---|---|---|
| O0101 | h | Cap de colla | 0.05 | 20.6 | 1.03 |
| O0102 | h | Oficial 1ª | 0.1 | 20.46 | 2.05 |
| O0110 | h | Peó | 0.12 | 16.75 | 2.01 |
| P1609 | m3 | Excavació de terres | 0.09 | 11.118 | 1.00 |
| P0504 | m3 | Formigó HM-20 posat a l'obra | 0.08 | 52 | 4.16 |
| E0108 | m3 | Morter de ciment elaborat a l'obra | 0.023 | 50.96 | 1.17 |
| P1009 | m | Vorada pref. form. 17x28cm. (material; 23/07/1998) | 1 | 8.24 | 8.24 |
| %1613 | % | Despeses indirectes | 6 % | 19.66 | 1.18 |
|  |  | Total |  |  | 20.84 |

| Amidament | Uts. | Llarg | Parcial |
|---|---|---|---|
| vorera escola | 1 | 96 | 96.00 |
| Total |  |  | 96 |

**E1108** m Vorada de peces de formigó de 8x20 cm tipus jardí
96 m × 15.73 = 1510.08
Vorada de peces de formigó de 8x20 cm. tipus jardí, col·locat, inclosa l'excavació i la seva base de formigó HM-20, i rejuntat amb morter de ciment.

| Codi | Ut | Descripció | Rendiment | Preu | Import |
|---|---|---|---|---|---|
| O0101 | h | Cap de colla | 0.03 | 20.6 | 0.62 |
| O0102 | h | Oficial 1ª | 0.06 | 20.46 | 1.23 |
| O0110 | h | Peó | 0.18 | 16.75 | 3.02 |
| P1609 | m3 | Excavació de terres | 0.06 | 11.118 | 0.67 |
| P1007 | m | Vorada pref. form. 8x20 cm. tipus jardí (material; 23/07/1998) | 1 | 3.14 | 3.14 |
| P0504 | m3 | Formigó HM-20 posat a l'obra | 0.04 | 52 | 2.08 |
| E0108 | m3 | Morter de ciment elaborat a l'obra | 0.08 | 50.96 | 4.08 |
| %1613 | % | Despeses indirectes | 6 % | 14.84 | 0.89 |
|  |  | Total |  |  | 15.73 |

| Amidament | Uts. | Llarg | Parcial |
|---|---|---|---|
| darrera vorera escola | 1 | 96 | 96.00 |
| Total |  |  | 96 |

## 03 DRENATGE
Import: 118181.85

### 0301 OBRES DE DRENATGE TRANSVERSAL
Import: 61985.61

#### 030101 O.D. PK 2+380
Import: 4837.69

**E0305** m3 Excavació rases i pous, mitjans mecànics, cànon abocador
40.94 m3 × 11.12 = 455.25
Excavació en rases, pous o fonaments, amb mitjans mecànics en qualsevol tipus tipus de terreny, inclòs càrrega i transport a l'interior d'obra o abocador controlat, inclòs el seu cànon

| Codi | Ut | Descripció | Rendiment | Preu | Import |
|---|---|---|---|---|---|
| O0101 | h | Cap de colla | 0.02 | 20.6 | 0.41 |
| O0102 | h | Oficial 1ª | 0.06 | 20.46 | 1.23 |
| O0110 | h | Peó | 0.12 | 16.75 | 2.01 |
| M0207 | h | Retroexcavadora | 0.06 | 59.41 | 3.56 |
| M0228 | h | Electrobomba sumergible 20 kW (maquinària; 12/01/2009) | 0.02 | 3.801438 | 0.08 |
| M0212B | h | Camió de trabuc de 20 t | 0.06 | 37.33 | 2.24 |
| P1613 | u | Cànon d'abocador | 1.2 | 0.8 | 0.96 |
| %1613 | % | Despeses indirectes | 6 % | 10.49 | 0.63 |
|  |  | Total |  |  | 11.12 |

| Amidament | Uts. | Llarg | Ample | Alt | Parcial |
|---|---|---|---|---|---|
| Tub 630 mm | 1 | 12 | 1.04 | 2.1 | 26.21 |
| Arqueta entrada | 1 | 2.3 | 2.3 | 1.5 | 7.94 |
| imposta tub | 1 | 1.73 | 0.4 | 0.2 | 0.14 |
| base sortida tub | 1 | 1.53 | 0.35 | 0.6 | 0.32 |
| base sortida | 1 | 2.92 | 1.53 | 0.3 | 1.34 |
| base aletes sortida | 2 | 2.92 | 1.05 | 0.5 | 3.07 |
| rasclet sortida | 1 | 1.73 | 0.5 | 0.7 | 0.61 |
| Emmacat de pedra sortida | 1 | 3.2 | 2.05 | 0.2 | 1.31 |
| Subtotal |  |  |  |  | 40.94 |
| Total |  |  |  |  | 40.94 |

**E0877** m Tub de PP corrugat doble capa Ø630 mm
12 m × 44.95 = 539.40
Tub de PP corrugat doble capa de 630 mm. de diàmetre nominal i SN 8 kN/m2, inclòs pp de peces especials i accessoris, col·locat.

| Codi | Ut | Descripció | Rendiment | Preu | Import |
|---|---|---|---|---|---|
| O0101 | h | Cap de colla | 0.05 | 20.6 | 1.03 |
| O0102 | h | Oficial 1ª | 0.25 | 20.46 | 5.12 |
| O0110 | h | Peó | 0.25 | 16.75 | 4.19 |
| P1244 | m | Tub de pp DN630 mm., SN 8 kN/m2 (material; 23/07/1998) | 1 | 24.66 | 24.66 |
| P%1615 | % | Part proporcional accessoris (10/08/1999) | 30 % | 24.66 | 7.40 |
| %1613 | % | Despeses indirectes | 6 % | 42.40 | 2.54 |
|  |  | Total |  |  | 44.95 |

| Amidament | Uts. | Llarg | Parcial |
|---|---|---|---|
| Tub 630 mm | 1 | 12 | 12.00 |
| Total |  |  | 12 |

**E0317** m3 Rebliment i piconatge rasa 95% PM, material préstec, inclòs càrrega i transport
18.83 m3 × 8.11 = 152.71
Rebliment i piconatge de rasa amb compactació del 95 % Proctor Modificat, amb material procedent de préstec, inclòs càrrega i transport.

| Codi | Ut | Descripció | Rendiment | Preu | Import |
|---|---|---|---|---|---|
| O0101 | h | Cap de colla | 0.01 | 20.6 | 0.21 |
| O0102 | h | Oficial 1ª | 0.03 | 20.46 | 0.61 |
| O0110 | h | Peó | 0.07 | 16.75 | 1.17 |
| P0307 | m3 | Terra de préstec | 1 | 3.4 | 3.40 |
| M0207 | h | Retroexcavadora | 0.03 | 59.41 | 1.78 |
| M0211 | h | Picó vibrant amb placa 60 cm. (maquinària; 12/01/2009) | 0.05 | 9.611766 | 0.48 |
| %1613 | % | Despeses indirectes | 6 % | 7.65 | 0.46 |
|  |  | Total |  |  | 8.11 |

| Amidament | Uts. | Llarg | Ample | Alt | Parcial |
|---|---|---|---|---|---|
| Arqueta entrada | 1 | 2.3 | 2.3 | 1.5 | 7.94 |
| Deduir arqueta | -1 | 1.7 | 1.7 | 1.5 | -4.34 |
| Tub 630 mm | 1 | 12 | 1.04 | 1.22 | 15.23 |
| Subtotal |  |  |  |  | 18.83 |
| Total |  |  |  |  | 18.83 |

**E0515** m2 Encofrat de fusta per a fonaments i/o formigó ocult
15.08 m2 × 24.49 = 369.31
Encofrat de fusta per a fonaments i formigó ocult, col·locat.

| Codi | Ut | Descripció | Rendiment | Preu | Import |
|---|---|---|---|---|---|
| O0101 | h | Cap de colla | 0.02 | 20.6 | 0.41 |
| O0102 | h | Oficial 1ª | 0.11 | 20.46 | 2.25 |
| O0110 | h | Peó | 0.11 | 16.75 | 1.84 |
| P0602 | kg | Filferro recuit (material; 12/01/2009) | 0.3 | 1.565904 | 0.47 |
| P0604 | kg | Claus d'acer (material; 12/01/2009) | 0.15 | 1.710132 | 0.26 |
| P0701 | m | Tauló de fusta de pi (material; 12/01/2009) | 2 | 0.422382 | 0.84 |
| P0702 | m3 | Llata de fusta de pi (material; 12/01/2009) | 0.001 | 288.456 | 0.29 |
| P0704 | m2 | Tauler de fusta de pi 22 mm. (material; 01/04/2009) | 1 | 15.049 | 15.05 |
| P0706 | u | Puntal telescòpic. (material; 12/01/2009) | 0.05 | 11.290992 | 0.56 |
| P0707 | l | Desencofrant (material; 12/01/2009) | 0.05 | 1.59681 | 0.08 |
| M0214 | h | Camió grua | 0.025 | 42.073368 | 1.05 |
| %1613 | % | Despeses indirectes | 6 % | 23.10 | 1.39 |
|  |  | Total |  |  | 24.49 |

| Amidament | Uts. | Llarg | Alt | Parcial |
|---|---|---|---|---|
| base sortida tub | 2 | 1.73 | 0.6 | 2.08 |
|  | 2 | 0.35 | 0.6 | 0.42 |
| base sortida | 2 | 3.42 | 0.3 | 2.05 |
|  | 1 | 1.73 | 0.3 | 0.52 |
| base aletes sortida | 4 | 2.92 | 0.5 | 5.84 |
|  | 2 | 1.05 | 0.5 | 1.05 |
| rasclet sortida | 2 | 1.73 | 0.7 | 2.42 |
|  | 2 | 0.5 | 0.7 | 0.70 |
| Subtotal |  |  |  | 15.08 |
| Total |  |  |  | 15.08 |

**E0516** m2 Encofrat de fusta per a formigó vist
15.37 m2 × 30.52 = 469.09
Encofrat de fusta per a formigó vist, col·locat.

| Codi | Ut | Descripció | Rendiment | Preu | Import |
|---|---|---|---|---|---|
| O0101 | h | Cap de colla | 0.02 | 20.6 | 0.41 |
| O0102 | h | Oficial 1ª | 0.2 | 20.46 | 4.09 |
| O0110 | h | Peó | 0.2 | 16.75 | 3.35 |
| P0602 | kg | Filferro recuit | 0.3 | 1.565904 | 0.47 |
| P0604 | kg | Claus d'acer | 0.15 | 1.710132 | 0.26 |
| P0701 | m | Tauló de fusta de pi | 2 | 0.422382 | 0.84 |
| P0702 | m3 | Llata de fusta de pi | 0.001 | 288.456 | 0.29 |
| P0704 | m2 | Tauler de fusta de pi 22 mm. | 1 | 15.049 | 15.05 |
| P0706 | u | Puntal telescòpic. | 0.05 | 11.290992 | 0.56 |
| P0707 | l | Desencofrant | 0.06 | 1.59681 | 0.10 |
| M0214 | h | Camió grua | 0.08 | 42.073368 | 3.37 |
| %1613 | % | Despeses indirectes | 6 % | 28.79 | 1.73 |
|  |  | Total |  |  | 30.52 |

| Amidament | Uts. | Llarg | Ample | Alt | Parcial |
|---|---|---|---|---|---|
| aletes sortida | 4 | 2.92 |  | 1 | 11.68 |
|  | 2 |  | 0.25 | 1 | 0.50 |
| imposta sortida | 2 | 1.73 |  | 0.4 | 1.38 |
|  | 2 |  | 0.4 | 0.4 | 0.32 |
| sortida tub | 2 | 1.73 |  | 0.35 | 1.21 |
|  | 2 |  | 0.4 | 0.35 | 0.28 |
| Subtotal |  |  |  |  | 15.37 |
| Total |  |  |  |  | 15.37 |

**E0502** m3 Formigó HM-20 fonaments
9.03 m3 × 62.85 = 567.54
Formigó en massa tipus HM-20 en fonaments i soleres, elaborat en planta, col·locat.

| Codi | Ut | Descripció | Rendiment | Preu | Import |
|---|---|---|---|---|---|
| O0101 | h | Cap de colla | 0.025 | 20.6 | 0.52 |
| O0102 | h | Oficial 1ª | 0.1 | 20.46 | 2.05 |
| O0110 | h | Peó | 0.2 | 16.75 | 3.35 |
| P0504 | m3 | Formigó HM-20 posat a l'obra | 1.02 | 52 | 53.04 |
| M0225 | h | Vibrador (maquinària; 12/01/2009) | 0.16 | 2.091306 | 0.33 |
| %1613 | % | Despeses indirectes | 6 % | 59.29 | 3.56 |
|  |  | Total |  |  | 62.85 |

| Amidament | Uts. | Llarg | Ample | Alt | Parcial |
|---|---|---|---|---|---|
| Tub 630 mm (base) | 1 | 12 | 1.04 | 0.1 | 1.248 |
| Tub 630 mm (proteccions laterals i superior) | 1 | 12 | 1.04 | 0.78 | 9.734 |
| deduim tub | -1 | 12 | 0.311 |  | -3.732 |
| base sortida | 1 | 3.42 | 1.73 | 0.3 | 1.775 |
| Subtotal |  |  |  |  | 9.025 |
| Total |  |  |  |  | 9.03 |

**E0505** m3 Formigó HA-25 fonaments i soleres
4.04 m3 × 65.96 = 266.48
Formigó tipus HA-25 en fonaments i soleres, elaborat en planta,col·locat.

| Codi | Ut | Descripció | Rendiment | Preu | Import |
|---|---|---|---|---|---|
| O0101 | h | Cap de colla | 0.025 | 20.6 | 0.52 |
| O0102 | h | Oficial 1ª | 0.1 | 20.46 | 2.05 |
| O0110 | h | Peó | 0.2 | 16.75 | 3.35 |
| P0506 | m3 | Formigó HA-25 posat a l'obra (material; 10/07/2006) | 1.02 | 55 | 56.10 |
| M0225 | h | Vibrador | 0.1 | 2.091306 | 0.21 |
| %1613 | % | Despeses indirectes | 6 % | 62.23 | 3.73 |
|  |  | Total |  |  | 65.96 |

| Amidament | Uts. | Llarg | Ample | Alt | Parcial |
|---|---|---|---|---|---|
| base sortida tub | 1 | 1.73 | 0.35 | 0.6 | 0.36 |
| base aletes sortida | 2 | 2.92 | 1.05 | 0.5 | 3.07 |
| rasclet sortida | 1 | 1.73 | 0.5 | 0.7 | 0.61 |
| Subtotal |  |  |  |  | 4.04 |
| Total |  |  |  |  | 4.04 |

**E0508** m3 Formigó HA-25 alçats
2.33 m3 × 71.75 = 167.18
Formigó tipus HA-25 en alçats, elaborat en planta, col·locat.

| Codi | Ut | Descripció | Rendiment | Preu | Import |
|---|---|---|---|---|---|
| O0101 | h | Cap de colla | 0.03 | 20.6 | 0.62 |
| O0102 | h | Oficial 1ª | 0.08 | 20.46 | 1.64 |
| O0110 | h | Peó | 0.12 | 16.75 | 2.01 |
| P0506 | m3 | Formigó HA-25 posat a l'obra | 1.02 | 55 | 56.10 |
| M0225 | h | Vibrador | 0.1 | 2.091306 | 0.21 |
| M0234 | h | Camió amb bomba de formigonar (maquinària; 12/01/2009) | 0.08 | 88.916562 | 7.11 |
| %1613 | % | Despeses indirectes | 6 % | 67.69 | 4.06 |
|  |  | Total |  |  | 71.75 |

| Amidament | Uts. | Llarg | Ample | Alt | Parcial |
|---|---|---|---|---|---|
| aletes sortida | 2 | 2.92 | 0.25 | 1 | 1.460 |
| imposta sortida | 1 | 1.73 | 0.4 | 0.4 | 0.277 |
| sortida tub | 1 | 1.73 | 0.35 | 1.44 | 0.872 |
| deduim tub | -1 | 0.785 | 0.35 |  | -0.275 |
| Subtotal |  |  |  |  | 2.334 |
| Total |  |  |  |  | 2.33 |

**E0517** kg Acer especial B-500S de límit elàstic 500 N/mm2 en barres corrugades
382.2 kg × 0.97 = 370.73
Acer B-500S de límit elàstic 500 n/mm2 en barres corrugades, inclusivament l'elaboració i la seva col·locació

| Codi | Ut | Descripció | Rendiment | Preu | Import |
|---|---|---|---|---|---|
| O0101 | h | Cap de colla | 0.001 | 20.6 | 0.0206 |
| O0102 | h | Oficial 1ª | 0.004 | 20.46 | 0.0818 |
| O0110 | h | Peó | 0.004 | 16.75 | 0.0670 |
| P0602 | kg | Filferro recuit | 0.008 | 1.565904 | 0.0125 |
| P0607 | kg | Acer corrugat B-500s en barres (material; 01/04/2009) | 1 | 0.7171 | 0.7171 |
| M0245 | h | Cisalla elèctrica (maquinària; 12/01/2009) | 0.003 | 3.729324 | 0.0112 |
| M0246 | h | Màquina de doblegar rodó d'acer (maquinària; 12/01/2009) | 0.003 | 2.997882 | 0.0090 |
| %1613 | % | Despeses indirectes | 6 % | 0.9192 | 0.0552 |
|  |  | Total |  |  | 0.97 |

| Amidament | Uts. | Llarg | Ample | Parcial |
|---|---|---|---|---|
| fonaments i soleres | 1 | 4.04 | 60 | 242.40 |
| alçats | 1 | 2.33 | 60 | 139.80 |
| Subtotal |  |  |  | 382.20 |
| Total |  |  |  | 382.2 |

**E0414** m2 Emmacat de pedra, rejuntat de formigó HM-20
6.4 m2 × 49.96 = 319.74
Emmacat de pedra amb base i rejuntat de formigó tipus HM-20, totalment col.locat.

| Codi | Ut | Descripció | Rendiment | Preu | Import |
|---|---|---|---|---|---|
| O0101 | h | Cap de colla | 0.1 | 20.6 | 2.06 |
| O0102 | h | Oficial 1ª | 0.6 | 20.46 | 12.28 |
| O0110 | h | Peó | 1.2 | 16.75 | 20.10 |
| P0327 | m3 | Matacà de pedra gran. fonaments (material; 12/01/2009) | 0.242 | 13.979814 | 3.38 |
| E0108 | m3 | Morter de ciment elaborat a l'obra | 0.05 | 50.96 | 2.55 |
| P0504 | m3 | Formigó HM-20 posat a l'obra | 0.13 | 52 | 6.76 |
| %1613 | % | Despeses indirectes | 6 % | 47.13 | 2.83 |
|  |  | Total |  |  | 49.96 |

| Amidament | Uts. | Llarg | Ample | Parcial |
|---|---|---|---|---|
| Emmacat | 1 | 3.2 | 2 | 6.40 |
| Total |  |  |  | 6.4 |

**E0870C** u Arqueta drenatge per recollida de cunetes, Hmax=1,60 m - 2 reixes (amb tapa reixa gran)
1 u × 1038.3 = 1038.30
Arqueta drenatge per recollida de cunetes, fins 1,60 m d'alçada, amb tapa tipus tràmex forat de 3 cm, 2 reixes i bastiment segons plànols, de formigó en massa, inclòs excavació, base de formigó de neteja i encofrat, totalment acabada.

| Codi | Ut | Descripció | Rendiment | Preu | Import |
|---|---|---|---|---|---|
| O0101 | h | Cap de colla | 0.18 | 20.6 | 3.71 |
| O0102 | h | Oficial 1ª | 1.8 | 20.46 | 36.83 |
| O0110 | h | Peó | 3.6 | 16.75 | 60.30 |
| P1609 | m3 | Excavació de terres | 5.5 | 11.118 | 61.15 |
| P0500 | m3 | Formigó HL-150 posat a l'obra (material; 23/07/1998) | 0.16 | 50.5 | 8.08 |
| P0504 | m3 | Formigó HM-20 posat a l'obra | 2.5 | 52 | 130.00 |
| E0515 | m2 | Encofrat de fusta per a fonaments i/o formigó ocult | 11 | 24.49 | 269.39 |
| E0516 | m2 | Encofrat de fusta per a formigó vist | 3.55 | 30.52 | 108.35 |
| P0632 | m2 | Tapa tràmex de 0.03x0.03m (material; 12/01/2009) | 0.493 | 71.104404 | 35.05 |
| P0616B0 | u | Reixa i bastiment 973x490x70 mm (material; 23/07/1998) | 2 | 132 | 264.00 |
| P1242 | m | Tub de pp DN400 mm., SN 8 kN/m2 (material; 23/07/1998) | 0.21 | 12.65 | 2.66 |
| %1613 | % | Despeses indirectes | 6 % | 979.52 | 58.77 |
|  |  | Total |  |  | 1038.3 |

**E0223** m Demolició de col·lector existent de fins a 60 cm de diàmetre
8 m × 6.91 = 55.28
Demolició de col·lector existent de fins a 60 cm de diàmetre de qualsevol material, amb mitjans mecànics i càrrega sobre camió, inclòs excavació de la rasa i transport a abocador del material sobrant i del col·lector de qualsevol material, cànon i condicionament del mateix.

| Codi | Ut | Descripció | Rendiment | Preu | Import |
|---|---|---|---|---|---|
| O0102 | h | Oficial 1ª | 0.04 | 20.46 | 0.82 |
| O0110 | h | Peó | 0.08 | 16.75 | 1.34 |
| M0201 | h | Compressor amb dos martells (maquinària; 12/01/2009) | 0.06 | 21.088194 | 1.27 |
| M0204 | h | Pala carregadora neumàtics | 0.02 | 58.268112 | 1.17 |
| M0212B | h | Camió de trabuc de 20 t | 0.03 | 37.33 | 1.12 |
| P1613 | u | Cànon d'abocador | 1 | 0.8 | 0.80 |
| %1613 | % | Despeses indirectes | 6 % | 6.52 | 0.39 |
|  |  | Total |  |  | 6.91 |

| Amidament | Uts. | Llarg | Parcial |
|---|---|---|---|
| Col·lector existent | 1 | 8 | 8.00 |
| Total |  |  | 8 |

**E0224** u Demolició d'arqueta ó pou de registre existents, de parets de fins a 30 cm de maó, a
1 u × 66.68 = 66.68
Demolició d'arqueta ó pou de registre existents, de parets de fins a 30 cm de maó, amb mitjans mecànics i càrrega sobre camió, inclòs transport a abocador, cànon i condicionament del mateix.

| Codi | Ut | Descripció | Rendiment | Preu | Import |
|---|---|---|---|---|---|
| O0102 | h | Oficial 1ª | 0.7 | 20.46 | 14.32 |
| O0110 | h | Peó | 0.7 | 16.75 | 11.73 |
| M0207 | h | Retroexcavadora | 0.45 | 59.41 | 26.73 |
| M0212B | h | Camió de trabuc de 20 t | 0.25 | 37.33 | 9.33 |
| P1613 | u | Cànon d'abocador | 1 | 0.8 | 0.80 |
| %1613 | % | Despeses indirectes | 6 % | 62.91 | 3.77 |
|  |  | Total |  |  | 66.68 |

#### 030102 O.D. PK 2+480
Import: 3545.85

**E0305** m3 Excavació rases i pous, mitjans mecànics, cànon abocador
25.39 m3 × 11.12 = 282.34

| Amidament | Uts. | Llarg | Ample | Alt | Parcial |
|---|---|---|---|---|---|
| Tub 500 mm | 1 | 12 | 0.8 | 1.5 | 14.40 |
| Arqueta entrada | 1 | 2.3 | 2.3 | 1.5 | 7.94 |
| imposta tub | 1 | 1.27 | 0.4 | 0.2 | 0.10 |
| base sortida tub | 1 | 1.27 | 0.35 | 0.6 | 0.27 |
| base sortida | 1 | 1.915 | 1.13 | 0.3 | 0.65 |
| base aletes sortida | 1 | 1.3 | 1.05 | 0.5 | 0.68 |
| rasclet sortida | 1 | 2.57 | 0.5 | 0.7 | 0.90 |
| Emmacat de pedra sortida | 1 | 1.5 | 1.5 | 0.2 | 0.45 |
| Subtotal |  |  |  |  | 25.39 |
| Total |  |  |  |  | 25.39 |

**E0876** m Tub de PP corrugat doble capa Ø500 mm
12 m × 32.03 = 384.36
Tub de PP corrugat doble capa de 500 mm. de diàmetre nominal i SN 8 kN/m2, inclòs pp de peces especials i accessoris, col·locat.

| Codi | Ut | Descripció | Rendiment | Preu | Import |
|---|---|---|---|---|---|
| O0101 | h | Cap de colla | 0.02 | 20.6 | 0.41 |
| O0102 | h | Oficial 1ª | 0.05 | 20.46 | 1.02 |
| O0110 | h | Peó | 0.05 | 16.75 | 0.84 |
| P1243 | m | Tub de pp DN500 mm., SN 8 kN/m2 (material; 09/10/2009) | 1 | 21.5 | 21.50 |
| P%1615 | % | Part proporcional accessoris | 30 % | 21.50 | 6.45 |
| %1613 | % | Despeses indirectes | 6 % | 30.22 | 1.81 |
|  |  | Total |  |  | 32.03 |

| Amidament | Uts. | Llarg | Parcial |
|---|---|---|---|
| Tub 500 mm | 1 | 12 | 12.00 |
| Total |  |  | 12 |

**E0317** m3 Rebliment i piconatge rasa 95% PM, material préstec, inclòs càrrega i transport
10.8 m3 × 8.11 = 87.59

| Amidament | Uts. | Llarg | Ample | Alt | Parcial |
|---|---|---|---|---|---|
| Arqueta entrada | 1 | 2.3 | 2.3 | 1.5 | 7.94 |
| Deduir arqueta | -1 | 1.7 | 1.7 | 1.5 | -4.34 |
| Tub 500 mm | 1 | 12 | 0.8 | 0.75 | 7.20 |
| Subtotal |  |  |  |  | 10.80 |
| Total |  |  |  |  | 10.8 |

**E0515** m2 Encofrat de fusta per a fonaments i/o formigó ocult
12.19 m2 × 24.49 = 298.53

| Amidament | Uts. | Llarg | Alt | Parcial |
|---|---|---|---|---|
| base sortida tub | 2 | 1.27 | 0.6 | 1.52 |
|  | 2 | 0.35 | 0.6 | 0.42 |
| base sortida | 2 | 2.57 | 0.3 | 1.54 |
|  | 2 | 1.27 | 0.3 | 0.76 |
| base aletes sortida | 4 | 1.3 | 0.5 | 2.60 |
|  | 2 | 1.05 | 0.5 | 1.05 |
| rasclet sortida | 2 | 2.57 | 0.7 | 3.60 |
|  | 2 | 0.5 | 0.7 | 0.70 |
| Subtotal |  |  |  | 12.19 |
| Total |  |  |  | 12.19 |

**E0516** m2 Encofrat de fusta per a formigó vist
11.59 m2 × 30.52 = 353.73

| Amidament | Uts. | Llarg | Ample | Alt | Parcial |
|---|---|---|---|---|---|
| aletes sortida | 4 | 1.3 |  | 1 | 5.20 |
|  | 2 |  | 0.25 | 1 | 0.50 |
| imposta sortida | 2 | 1.27 |  | 0.4 | 1.02 |
|  | 2 |  | 0.4 | 0.4 | 0.32 |
| sortida tub | 2 | 1.27 |  | 0.35 | 0.89 |
|  | 2 | 1.27 |  | 1.44 | 3.66 |
| Subtotal |  |  |  |  | 11.59 |
| Total |  |  |  |  | 11.59 |

**E0502** m3 Formigó HM-20 fonaments
5.8 m3 × 62.85 = 364.53

| Amidament | Uts. | Llarg | Ample | Alt | Parcial |
|---|---|---|---|---|---|
| Tub 630 mm (base) | 1 | 12 | 0.8 | 0.1 | 0.96 |
| Tub 630 mm (proteccions laterals i superior) | 1 | 12 | 0.8 | 0.65 | 6.24 |
| deduim tub | -1 | 12 | 0.2 |  | -2.40 |
| base sortida | 1 | 2.57 | 1.3 | 0.3 | 1.00 |
| Subtotal |  |  |  |  | 5.80 |
| Total |  |  |  |  | 5.8 |

**E0505** m3 Formigó HA-25 fonaments i soleres
3.54 m3 × 65.96 = 233.50

| Amidament | Uts. | Llarg | Ample | Alt | Parcial |
|---|---|---|---|---|---|
| base sortida tub | 1 | 1.27 | 0.35 | 0.6 | 0.27 |
| base sortida | 1 | 2.57 | 1.3 | 0.3 | 1.00 |
| base aletes sortida | 2 | 1.3 | 1.05 | 0.5 | 1.37 |
| rasclet sortida | 1 | 2.57 | 0.5 | 0.7 | 0.90 |
| Subtotal |  |  |  |  | 3.54 |
| Total |  |  |  |  | 3.54 |

**E0508** m3 Formigó HA-25 alçats
1.42 m3 × 71.75 = 101.89

| Amidament | Uts. | Llarg | Ample | Alt | Parcial |
|---|---|---|---|---|---|
| aletes sortida | 2 | 1.3 | 0.25 | 1 | 0.65 |
| imposta sortida | 1 | 1.27 | 0.4 | 0.4 | 0.20 |
| sortida tub | 1 | 1.27 | 0.35 | 1.44 | 0.64 |
| deduim tub | -1 | 0.2 | 0.35 |  | -0.07 |
| Subtotal |  |  |  |  | 1.42 |
| Total |  |  |  |  | 1.42 |

**E0517** kg Acer especial B-500S de límit elàstic 500 N/mm2 en barres corrugades
297.6 kg × 0.97 = 288.67

| Amidament | Uts. | Llarg | Ample | Parcial |
|---|---|---|---|---|
| fonaments i soleres | 1 | 3.54 | 60 | 212.40 |
| alçats | 1 | 1.42 | 60 | 85.20 |
| Subtotal |  |  |  | 297.60 |
| Total |  |  |  | 297.6 |

**E0414** m2 Emmacat de pedra, rejuntat de formigó HM-20
2.25 m2 × 49.96 = 112.41

| Amidament | Uts. | Llarg | Ample | Parcial |
|---|---|---|---|---|
| Emmacat | 1 | 1.5 | 1.5 | 2.25 |
| Total |  |  |  | 2.25 |

**E0870C** u Arqueta drenatge per recollida de cunetes, Hmax=1,60 m - 2 reixes (amb tapa reixa gran)
1 u × 1038.3 = 1038.30

#### 030103 O.D. PK 3+290
Import: 14580.29

**E0305** m3 Excavació rases i pous, mitjans mecànics, cànon abocador
162.35 m3 × 11.12 = 1805.33

| Amidament | Uts. | Llarg | Ample | Alt | Parcial |
|---|---|---|---|---|---|
| Tub 1200 mm | 1 | 18.4 | 2 | 3.75 | 138.00 |
| imposta entrada i sortida tub | 2 | 2 | 0.4 | 0.2 | 0.32 |
| base entrada tub | 1 | 1.77 | 0.35 | 0.6 | 0.37 |
| base sortida tub | 1 | 2 | 0.35 | 0.6 | 0.42 |
| base entrada | 1 | 3.14 | 2 | 0.3 | 1.88 |
| base sortida | 1 | 5.67 | 2 | 0.3 | 3.40 |
| base aletes entrada | 2 | 2.15 | 1.05 | 0.5 | 2.26 |
| base aletes sortida | 2 | 5.67 | 1.05 | 0.5 | 5.95 |
| rasclet entrada | 1 | 4.52 | 0.5 | 0.7 | 1.58 |
| rasclet sortida | 1 | 2.2 | 0.5 | 0.7 | 0.77 |
| Emmacat de pedra entrada | 1 | 1.84 | 4.52 | 0.2 | 1.66 |
| Emmacat de pedra sortida | 1 | 6.8 | 4.22 | 0.2 | 5.74 |
| Subtotal |  |  |  |  | 162.35 |
| Total |  |  |  |  | 162.35 |

**E08121E** m Tub formigó armat Ø1200 mm.
18.4 m × 140.05 = 2576.92
Tub de formigó armat de 1200 mm de diàmetre amb junta elàstica, totalment col·locat.

| Codi | Ut | Descripció | Rendiment | Preu | Import |
|---|---|---|---|---|---|
| O0102 | h | Oficial 1ª | 0.4 | 20.46 | 8.18 |
| O0110 | h | Peó | 0.8 | 16.75 | 13.40 |
| P1112E | m | Tub de formigó armat DN1200 mm (material; 10/07/2006) | 1 | 96 | 96.00 |
| P09125 | m | Junt elastomèric 24 cm. ampl. (material; 12/01/2009) | 1 | 7.201098 | 7.20 |
| M0205 | h | Pala carregadora sobre orugues | 0.1 | 73.35 | 7.34 |
| %1613 | % | Despeses indirectes | 6 % | 132.12 | 7.93 |
|  |  | Total |  |  | 140.05 |

| Amidament | Uts. | Llarg | Parcial |
|---|---|---|---|
| Tub armat 1200 mm | 1 | 18.4 | 18.40 |
| Total |  |  | 18.4 |

**E0317** m3 Rebliment i piconatge rasa 95% PM, material préstec, inclòs càrrega i transport
73.6 m3 × 8.11 = 596.90

| Amidament | Uts. | Llarg | Ample | Alt | Parcial |
|---|---|---|---|---|---|
| Tub 1200 mm | 1 | 18.4 | 2 | 2 | 73.60 |
| Total |  |  |  |  | 73.6 |

**E0515** m2 Encofrat de fusta per a fonaments i/o formigó ocult
40.33 m2 × 24.49 = 987.68

| Amidament | Uts. | Llarg | Alt | Parcial |
|---|---|---|---|---|
| base entrada tub | 2 | 1.77 | 0.6 | 2.12 |
|  | 2 | 0.35 | 0.6 | 0.42 |
| base sortida tub | 2 | 2 | 0.6 | 2.40 |
|  | 2 | 0.35 | 0.6 | 0.42 |
| base entrada | 2 | 3.14 | 0.3 | 1.88 |
|  | 2 | 2.14 | 0.3 | 1.28 |
| base sortida | 2 | 5.27 | 0.3 | 3.16 |
|  | 2 | 2 | 0.3 | 1.20 |
| base aletes entrada | 4 | 2.14 | 0.5 | 4.28 |
|  | 2 | 1.05 | 0.5 | 1.05 |
| base aletes sortida | 4 | 5.27 | 0.5 | 10.54 |
|  | 2 | 1.05 | 0.5 | 1.05 |
| rasclet entrada | 2 | 4.52 | 0.7 | 6.33 |
|  | 2 | 0.5 | 0.7 | 0.70 |
| rasclet sortida | 2 | 2 | 0.7 | 2.80 |
|  | 2 | 0.5 | 0.7 | 0.70 |
| Subtotal |  |  |  | 40.33 |
| Total |  |  |  | 40.33 |

**E0516** m2 Encofrat de fusta per a formigó vist
37.53 m2 × 30.52 = 1145.42

| Amidament | Uts. | Llarg | Ample | Alt | Parcial |
|---|---|---|---|---|---|
| aletes entrada | 2 | 2.14 |  | 1.35 | 5.78 |
|  | 2 |  | 0.25 | 1.35 | 0.68 |
| aletes sortida | 2 | 6.53 |  | 1.35 | 17.63 |
|  | 2 |  | 0.25 | 1.35 | 0.68 |
| imposta entrada | 2 | 1.77 |  | 0.4 | 1.42 |
|  | 2 |  | 0.4 | 0.4 | 0.32 |
| imposta sortida | 2 | 2 |  | 0.4 | 1.60 |
|  | 2 |  | 0.4 | 0.4 | 0.32 |
| entrada tub | 2 | 1.77 |  | 0.35 | 1.24 |
|  | 2 |  | 0.35 |  | 0.70 |
| sortida tub | 2 | 2 |  | 0.35 | 1.40 |
|  | 2 | 2 |  | 1.44 | 5.76 |
| Subtotal |  |  |  |  | 37.53 |
| Total |  |  |  |  | 37.53 |

**E0502** m3 Formigó HM-20 fonaments
39.25 m3 × 62.85 = 2466.86

| Amidament | Uts. | Llarg | Ample | Alt | Parcial |
|---|---|---|---|---|---|
| Tub 1200 mm (base) | 1 | 18.1 | 2 | 0.15 | 5.43 |
| Tub 1200 mm (proteccions laterals i superior) | 1 | 18.4 | 2 | 1.61 | 59.25 |
| deduim tub | -1 | 18.4 | 1.67 |  | -30.73 |
| base d'entrada | 1 | 3.14 |  | 0.3 | 0.94 |
| base sortida | 1 | 7.27 | 2 | 0.3 | 4.36 |
| Subtotal |  |  |  |  | 39.25 |
| Total |  |  |  |  | 39.25 |

**E0505** m3 Formigó HA-25 fonaments i soleres
16.84 m3 × 65.96 = 1110.77

| Amidament | Uts. | Llarg | Ample | Alt | Parcial |
|---|---|---|---|---|---|
| base entrada tub | 1 | 3.14 | 0.35 | 0.6 | 0.66 |
| base aletes entrada | 2 | 2.15 | 1.05 | 0.5 | 2.26 |
| rasclet entrada | 1 | 4.52 | 0.5 | 0.7 | 1.58 |
| base sortida tub | 1 | 2 | 0.35 | 0.6 | 0.42 |
| base sortida | 1 | 7.27 | 2 | 0.3 | 4.36 |
| base aletes sortida | 2 | 6.53 | 1.05 | 0.5 | 6.86 |
| rasclet sortida | 1 | 2 | 0.5 | 0.7 | 0.70 |
| Subtotal |  |  |  |  | 16.84 |
| Total |  |  |  |  | 16.84 |

**E0508** m3 Formigó HA-25 alçats
6.82 m3 × 71.75 = 489.34

| Amidament | Uts. | Llarg | Ample | Alt | Parcial |
|---|---|---|---|---|---|
| aletes entrada | 2 | 2.14 | 0.25 | 1 | 1.07 |
| imposta entrada | 1 | 1.77 | 0.4 | 0.4 | 0.28 |
| entradada tub | 1 | 1.77 | 0.35 | 1.44 | 0.89 |
| deduim tub | -1 | 1.67 | 0.35 |  | -0.58 |
| aletes sortida | 2 | 6.53 | 0.25 | 1.35 | 4.41 |
| imposta sortida | 1 | 2 | 0.4 | 0.4 | 0.32 |
| sortida tub | 1 | 2 | 0.35 | 1.44 | 1.01 |
| deduim tub | -1 | 1.67 | 0.35 |  | -0.58 |
| Subtotal |  |  |  |  | 6.82 |
| Total |  |  |  |  | 6.82 |

**E0517** kg Acer especial B-500S de límit elàstic 500 N/mm2 en barres corrugades
1419.6 kg × 0.97 = 1377.01

| Amidament | Uts. | Llarg | Ample | Parcial |
|---|---|---|---|---|
| fonaments i soleres | 1 | 16.84 | 60 | 1010.40 |
| alçats | 1 | 6.82 | 60 | 409.20 |
| Subtotal |  |  |  | 1419.60 |
| Total |  |  |  | 1419.6 |

**E0414** m2 Emmacat de pedra, rejuntat de formigó HM-20
37.02 m2 × 49.96 = 1849.52

| Amidament | Uts. | Llarg | Ample | Parcial |
|---|---|---|---|---|
| Emmacat entrada | 1 | 1.84 | 4.52 | 8.32 |
| Emmacat de pedra sortida | 1 | 6.8 | 4.22 | 28.70 |
| Subtotal |  |  |  | 37.02 |
| Total |  |  |  | 37.02 |

**E0223** m Demolició de col·lector existent de fins a 60 cm de diàmetre
6 m × 6.91 = 41.46

| Amidament | Uts. | Llarg | Parcial |
|---|---|---|---|
| Col·lector existent | 1 | 6 | 6.00 |
| Total |  |  | 6 |

**E0201** m3 Enderroc fonament formigó en massa, inclòs transport a abocador
0.91 m3 × 49.97 = 45.47
Enderroc de fonament de formigó en massa, inclòs transport dels materials a l'abocador, cànon i condicionament del mateix

| Codi | Ut | Descripció | Rendiment | Preu | Import |
|---|---|---|---|---|---|
| O0102 | h | Oficial 1ª | 0.2 | 20.46 | 4.09 |
| O0110 | h | Peó | 1 | 16.75 | 16.75 |
| M0207B | h | Retroexcavadora amb martell trencador | 0.3 | 68.89 | 20.67 |
| M0212B | h | Camió de trabuc de 20 t | 0.125 | 37.33 | 4.67 |
| P1613 | u | Cànon d'abocador | 1.2 | 0.8 | 0.96 |
| %1613 | % | Despeses indirectes | 6 % | 47.14 | 2.83 |
|  |  | Total |  |  | 49.97 |

| Amidament | Uts. | Llarg | Ample | Alt | Parcial |
|---|---|---|---|---|---|
| Boca entrada OD existent | 1 | 3 | 0.25 | 0.5 | 0.38 |
| Boca sortida OD existent | 1 | 4.2 | 0.25 | 0.5 | 0.53 |
| Subtotal |  |  |  |  | 0.91 |
| Total |  |  |  |  | 0.91 |

**E0208** m3 Enderroc estructures formigó en massa, inclòs transport a abocador
2.71 m3 × 32.33 = 87.61
Enderroc d'estructures de formigó en massa, inclòs transport a l'abocador, cànon i condicionament del mateix.

| Codi | Ut | Descripció | Rendiment | Preu | Import |
|---|---|---|---|---|---|
| O0102 | h | Oficial 1ª | 0.08 | 20.46 | 1.64 |
| O0110 | h | Peó | 0.4 | 16.75 | 6.70 |
| M0207B | h | Retroexcavadora amb martell trencador | 0.24 | 68.89 | 16.53 |
| M0212B | h | Camió de trabuc de 20 t | 0.125 | 37.33 | 4.67 |
| P1613 | u | Cànon d'abocador | 1.2 | 0.8 | 0.96 |
| %1613 | % | Despeses indirectes | 6 % | 30.50 | 1.83 |
|  |  | Total |  |  | 32.33 |

| Amidament | Uts. | Llarg | Ample | Alt | Parcial |
|---|---|---|---|---|---|
| Boca entrada OF existent | 1 | 3 | 0.25 | 1.5 | 1.13 |
| Boca sortida OD existent | 1 | 4.2 | 0.25 | 1.5 | 1.58 |
| Subtotal |  |  |  |  | 2.71 |
| Total |  |  |  |  | 2.71 |

#### 030104 O.D. PK 3+470
Import: 4165.9

**E0305** m3 Excavació rases i pous, mitjans mecànics, cànon abocador
34.15 m3 × 11.12 = 379.75

| Amidament | Uts. | Llarg | Ample | Alt | Parcial |
|---|---|---|---|---|---|
| Tub PP 630 mm | 1 | 12 | 1 | 1.84 | 22.08 |
| Arqueta entrada | 1 | 2.3 | 2.3 | 1.5 | 7.94 |
| imposta sortida tub | 2 | 1.2 | 0.4 | 0.2 | 0.19 |
| base sortida tub | 1 | 1.2 | 0.35 | 0.6 | 0.25 |
| base sortida | 1 | 1.77 | 1 | 0.3 | 0.53 |
| base aletes sortida | 2 | 1.11 | 1.05 | 0.5 | 1.17 |
| rasclet sortida | 1 | 2.33 | 0.5 | 0.7 | 0.82 |
| Emmacat de pedra sortida | 1 | 2.5 | 2.33 | 0.2 | 1.17 |
| Subtotal |  |  |  |  | 34.15 |
| Total |  |  |  |  | 34.15 |

**E0877** m Tub de PP corrugat doble capa Ø630 mm
12 m × 44.95 = 539.40

| Amidament | Uts. | Llarg | Parcial |
|---|---|---|---|
| Tub PP 630 mm | 1 | 12 | 12.00 |
| Total |  |  | 12 |

**E0317** m3 Rebliment i piconatge rasa 95% PM, material préstec, inclòs càrrega i transport
21.6 m3 × 8.11 = 175.18

| Amidament | Uts. | Llarg | Ample | Alt | Parcial |
|---|---|---|---|---|---|
| Tub PP 630 mm | 1 | 12 | 2 | 0.9 | 21.60 |
| Total |  |  |  |  | 21.6 |

**E0515** m2 Encofrat de fusta per a fonaments i/o formigó ocult
10.83 m2 × 24.49 = 265.23

| Amidament | Uts. | Llarg | Alt | Parcial |
|---|---|---|---|---|
| base sortida tub | 2 | 1.21 | 0.6 | 1.45 |
|  | 2 | 0.35 | 0.6 | 0.42 |
| base sortida | 2 | 1.77 | 0.3 | 1.06 |
|  | 2 | 1.11 | 0.3 | 0.67 |
| base aletes sortida | 4 | 1.11 | 0.5 | 2.22 |
|  | 2 | 1.05 | 0.5 | 1.05 |
| rasclet sortida | 2 | 2.33 | 0.7 | 3.26 |
|  | 2 | 0.5 | 0.7 | 0.70 |
| Subtotal |  |  |  | 10.83 |
| Total |  |  |  | 10.83 |

**E0516** m2 Encofrat de fusta per a formigó vist
9.3 m2 × 30.52 = 283.84

| Amidament | Uts. | Llarg | Ample | Alt | Parcial |
|---|---|---|---|---|---|
| aletes sortida | 2 | 1.11 |  | 1.35 | 3.00 |
|  | 2 |  | 0.25 | 1.35 | 0.68 |
| imposta sortida | 2 | 1.21 |  | 0.4 | 0.97 |
|  | 2 |  | 0.4 | 0.4 | 0.32 |
| sortida tub | 2 | 1.21 |  | 0.35 | 0.85 |
|  | 2 | 1.21 |  | 1.44 | 3.48 |
| Subtotal |  |  |  |  | 9.30 |
| Total |  |  |  |  | 9.3 |

**E0502** m3 Formigó HM-20 fonaments
8.03 m3 × 62.85 = 504.69

| Amidament | Uts. | Llarg | Ample | Alt | Parcial |
|---|---|---|---|---|---|
| Tub PP 630 mm (base) | 1 | 12 | 1 | 0.15 | 1.80 |
| Tub PP 630 mm (proteccions laterals i superior) | 1 | 12 | 1 | 0.78 | 9.36 |
| deduim tub | -1 | 12 | 0.311 |  | -3.73 |
| base sortida | 1 | 1.77 | 1.11 | 0.3 | 0.59 |
| Subtotal |  |  |  |  | 8.02 |
| Total |  |  |  |  | 8.03 |

**E0505** m3 Formigó HA-25 fonaments i soleres
2.77 m3 × 65.96 = 182.71

| Amidament | Uts. | Llarg | Ample | Alt | Parcial |
|---|---|---|---|---|---|
| base sortida tub | 1 | 1.2 | 0.35 | 0.6 | 0.25 |
| base sortida | 1 | 1.77 | 1 | 0.3 | 0.53 |
| base aletes sortida | 2 | 1.11 | 1.05 | 0.5 | 1.17 |
| rasclet sortida | 1 | 2.33 | 0.5 | 0.7 | 0.82 |
| Subtotal |  |  |  |  | 2.77 |
| Total |  |  |  |  | 2.77 |

**E0508** m3 Formigó HA-25 alçats
1.27 m3 × 71.75 = 91.12

| Amidament | Uts. | Llarg | Ample | Alt | Parcial |
|---|---|---|---|---|---|
| aletes sortida | 2 | 1.11 | 0.25 | 1.35 | 0.75 |
| imposta sortida | 1 | 1.2 | 0.4 | 0.4 | 0.19 |
| sortida tub | 1 | 1.2 | 0.35 | 1.04 | 0.44 |
| deduim tub | -1 | 0.31 | 0.35 |  | -0.11 |
| Subtotal |  |  |  |  | 1.27 |
| Total |  |  |  |  | 1.27 |

**E0517** kg Acer especial B-500S de límit elàstic 500 N/mm2 en barres corrugades
242.4 kg × 0.97 = 235.13

| Amidament | Uts. | Llarg | Ample | Parcial |
|---|---|---|---|---|
| fonaments i soleres | 1 | 2.77 | 60 | 166.20 |
| alçats | 1 | 1.27 | 60 | 76.20 |
| Subtotal |  |  |  | 242.40 |
| Total |  |  |  | 242.4 |

**E0414** m2 Emmacat de pedra, rejuntat de formigó HM-20
5.83 m2 × 49.96 = 291.27

| Amidament | Uts. | Llarg | Ample | Parcial |
|---|---|---|---|---|
| Emmacat de pedra sortida | 1 | 2.5 | 2.33 | 5.83 |
| Total |  |  |  | 5.83 |

**E0223** m Demolició de col·lector existent de fins a 60 cm de diàmetre
6 m × 6.91 = 41.46

| Amidament | Uts. | Llarg | Parcial |
|---|---|---|---|
| Col·lector existent | 1 | 6 | 6.00 |
| Total |  |  | 6 |

**E0201** m3 Enderroc fonament formigó en massa, inclòs transport a abocador
0.94 m3 × 49.97 = 46.97

| Amidament | Uts. | Llarg | Ample | Alt | Parcial |
|---|---|---|---|---|---|
| Boca entrada OD existent | 1 | 4 | 0.25 | 0.5 | 0.50 |
| Boca sortida OD existent | 1 | 3.5 | 0.25 | 0.5 | 0.44 |
| Subtotal |  |  |  |  | 0.94 |
| Total |  |  |  |  | 0.94 |

**E0208** m3 Enderroc estructures formigó en massa, inclòs transport a abocador
2.81 m3 × 32.33 = 90.85

| Amidament | Uts. | Llarg | Ample | Alt | Parcial |
|---|---|---|---|---|---|
| Boca entrada OF existent | 1 | 4 | 0.25 | 1.5 | 1.50 |
| Boca sortida OD existent | 1 | 3.5 | 0.25 | 1.5 | 1.31 |
| Subtotal |  |  |  |  | 2.81 |
| Total |  |  |  |  | 2.81 |

**E0870C** u Arqueta drenatge per recollida de cunetes, Hmax=1,60 m - 2 reixes (amb tapa reixa gran)
1 u × 1038.3 = 1038.30

#### 030105 O.D. PK 3+700
Import: 8976.78

**E0305** m3 Excavació rases i pous, mitjans mecànics, cànon abocador
88.1 m3 × 11.12 = 979.67

| Amidament | Uts. | Llarg | Ample | Alt | Parcial |
|---|---|---|---|---|---|
| Tub 1000 mm | 1 | 13.8 | 2 | 2.5 | 69.00 |
| Arqueta entrada | 1 | 2.3 | 2.3 | 1.5 | 7.94 |
| imposta tub | 1 | 1.5 | 0.4 | 0.2 | 0.12 |
| base sortida tub | 1 | 1.5 | 0.35 | 0.6 | 0.32 |
| base sortida | 1 | 4.53 | 2.3 | 0.3 | 3.13 |
| base aletes sortida | 2 | 4.53 | 1.05 | 0.5 | 4.76 |
| rasclet sortida | 1 | 2.3 | 0.5 | 0.7 | 0.81 |
| Emmacat de pedra sortida | 1 | 4.4 | 2.3 | 0.2 | 2.02 |
| Subtotal |  |  |  |  | 88.10 |
| Total |  |  |  |  | 88.1 |

**E08121** m Tub cilíndric armat de 1000 mm de diàmetre nominal, classe III
13.8 m × 121.59 = 1677.94
Tub cilíndric armat de 1000 mm de diàmetre nominal, 2350 mm de longitud i 120 mm de gruix, classe III, segons UNE-EN 1916 amb junta arpó de 24x30 mm i unió elàstica amb junta de goma, col·locat a fons de rasa.

| Codi | Ut | Descripció | Rendiment | Preu | Import |
|---|---|---|---|---|---|
| O0101 | h | Cap de colla | 0.03 | 20.6 | 0.62 |
| O0102 | h | Oficial 1ª | 0.03 | 20.46 | 0.61 |
| O0110 | h | Peó | 0.03 | 16.75 | 0.50 |
| P1112 | m | Tub de formigó armat DN1000 mm (material; 23/07/1998) | 1 | 75.34 | 75.34 |
| M0215 | h | Grua autopropulsada de 12 t (maquinària; 12/01/2009) | 0.3 | 50.181042 | 15.05 |
| P%1615 | % | Part proporcional accessoris | 30 % | 75.34 | 22.60 |
| %1613 | % | Despeses indirectes | 6 % | 114.72 | 6.88 |
|  |  | Total |  |  | 121.59 |

| Amidament | Uts. | Llarg | Parcial |
|---|---|---|---|
| Tub 1000 mm | 1 | 13.8 | 13.80 |
| Total |  |  | 13.8 |

**E0317** m3 Rebliment i piconatge rasa 95% PM, material préstec, inclòs càrrega i transport
31.2 m3 × 8.11 = 253.03

| Amidament | Uts. | Llarg | Ample | Alt | Parcial |
|---|---|---|---|---|---|
| Arqueta entrada | 1 | 2.3 | 2.3 | 1.5 | 7.94 |
| Deduir arqueta | -1 | 1.7 | 1.7 | 1.5 | -4.34 |
| Tub 1000 mm | 1 | 13.8 | 2 | 1 | 27.60 |
| Subtotal |  |  |  |  | 31.20 |
| Total |  |  |  |  | 31.2 |

**E0515** m2 Encofrat de fusta per a fonaments i/o formigó ocult
19.49 m2 × 24.49 = 477.31

| Amidament | Uts. | Llarg | Alt | Parcial |
|---|---|---|---|---|
| base sortida tub | 2 | 1.5 | 0.6 | 1.80 |
|  | 2 | 0.35 | 0.6 | 0.42 |
| base sortida | 2 | 4.53 | 0.3 | 2.72 |
|  | 1 | 1.73 | 0.3 | 0.52 |
| base aletes sortida | 4 | 4.53 | 0.5 | 9.06 |
|  | 2 | 1.05 | 0.5 | 1.05 |
| rasclet sortida | 2 | 2.3 | 0.7 | 3.22 |
|  | 2 | 0.5 | 0.7 | 0.70 |
| Subtotal |  |  |  | 19.49 |
| Total |  |  |  | 19.49 |

**E0516** m2 Encofrat de fusta per a formigó vist
21.47 m2 × 30.52 = 655.26

| Amidament | Uts. | Llarg | Ample | Alt | Parcial |
|---|---|---|---|---|---|
| aletes sortida | 4 | 4.53 |  | 1 | 18.12 |
|  | 2 |  | 0.25 | 1 | 0.50 |
| imposta sortida | 2 | 1.5 |  | 0.4 | 1.20 |
|  | 2 |  | 0.4 | 0.4 | 0.32 |
| sortida tub | 2 | 1.5 |  | 0.35 | 1.05 |
|  | 2 |  | 0.4 | 0.35 | 0.28 |
| Subtotal |  |  |  |  | 21.47 |
| Total |  |  |  |  | 21.47 |

**E0502** m3 Formigó HM-20 fonaments
33.07 m3 × 62.85 = 2078.45

| Amidament | Uts. | Llarg | Ample | Alt | Parcial |
|---|---|---|---|---|---|
| Tub 1000 mm (base) | 1 | 13.8 | 2 | 0.15 | 4.14 |
| Tub 1000 mm (proteccions laterals i superior) | 1 | 13.8 | 2 | 1.5 | 41.40 |
| deduim tub | -1 | 13.8 | 1.13 |  | -15.59 |
| base sortida | 1 | 4.56 | 2.28 | 0.3 | 3.12 |
| Subtotal |  |  |  |  | 33.07 |
| Total |  |  |  |  | 33.07 |

**E0505** m3 Formigó HA-25 fonaments i soleres
5.89 m3 × 65.96 = 388.50

| Amidament | Uts. | Llarg | Ample | Alt | Parcial |
|---|---|---|---|---|---|
| base sortida tub | 1 | 1.5 | 0.35 | 0.6 | 0.32 |
| base aletes sortida | 2 | 4.53 | 1.05 | 0.5 | 4.76 |
| rasclet sortida | 1 | 2.3 | 0.5 | 0.7 | 0.81 |
| Subtotal |  |  |  |  | 5.89 |
| Total |  |  |  |  | 5.89 |

**E0508** m3 Formigó HA-25 alçats
2.9 m3 × 71.75 = 208.08

| Amidament | Uts. | Llarg | Ample | Alt | Parcial |
|---|---|---|---|---|---|
| aletes sortida | 2 | 4.53 | 0.25 | 1 | 2.27 |
| imposta sortida | 1 | 1.5 | 0.4 | 0.4 | 0.24 |
| sortida tub | 1 | 1.5 | 0.35 | 1.5 | 0.79 |
| deduim tub | -1 | 1.13 | 0.35 |  | -0.40 |
| Subtotal |  |  |  |  | 2.90 |
| Total |  |  |  |  | 2.9 |

**E0517** kg Acer especial B-500S de límit elàstic 500 N/mm2 en barres corrugades
527.4 kg × 0.97 = 511.58

| Amidament | Uts. | Llarg | Ample | Parcial |
|---|---|---|---|---|
| fonaments i soleres | 1 | 5.89 | 60 | 353.40 |
| alçats | 1 | 2.9 | 60 | 174.00 |
| Subtotal |  |  |  | 527.40 |
| Total |  |  |  | 527.4 |

**E0414** m2 Emmacat de pedra, rejuntat de formigó HM-20
10.12 m2 × 49.96 = 505.60

| Amidament | Uts. | Llarg | Ample | Parcial |
|---|---|---|---|---|
| Emmacat | 1 | 4.4 | 2.3 | 10.12 |
| Total |  |  |  | 10.12 |

**E0870C** u Arqueta drenatge per recollida de cunetes, Hmax=1,60 m - 2 reixes (amb tapa reixa gran)
1 u × 1038.3 = 1038.30

**E0223** m Demolició de col·lector existent de fins a 60 cm de diàmetre
8 m × 6.91 = 55.28

| Amidament | Uts. | Llarg | Parcial |
|---|---|---|---|
| Col·lector existent | 1 | 8 | 8.00 |
| Total |  |  | 8 |

**E0201** m3 Enderroc fonament formigó en massa, inclòs transport a abocador
1.01 m3 × 49.97 = 50.47

| Amidament | Uts. | Llarg | Ample | Alt | Parcial |
|---|---|---|---|---|---|
| Boca entrada OD existent | 1 | 3 | 0.25 | 0.5 | 0.38 |
| Boca sortida OD existent | 1 | 5 | 0.25 | 0.5 | 0.63 |
| Subtotal |  |  |  |  | 1.01 |
| Total |  |  |  |  | 1.01 |

**E0208** m3 Enderroc estructures formigó en massa, inclòs transport a abocador
3.01 m3 × 32.33 = 97.31

| Amidament | Uts. | Llarg | Ample | Alt | Parcial |
|---|---|---|---|---|---|
| Boca entrada OF existent | 1 | 3 | 0.25 | 1.5 | 1.13 |
| Boca sortida OD existent | 1 | 5 | 0.25 | 1.5 | 1.88 |
| Subtotal |  |  |  |  | 3.01 |
| Total |  |  |  |  | 3.01 |

#### 030106 O.D. PK 3+860
Import: 11451.13

**E0305** m3 Excavació rases i pous, mitjans mecànics, cànon abocador
110.36 m3 × 11.12 = 1227.20

| Amidament | Uts. | Llarg | Ample | Alt | Parcial |
|---|---|---|---|---|---|
| Tub PP 1000 mm | 1 | 13.8 | 2 | 2.9 | 80.04 |
| Tub PP 630 mm | 1 | 12 | 1 | 1 | 12.00 |
| Arqueta entrada | 1 | 2.3 | 2.3 | 1.5 | 7.94 |
| imposta entrada i sortida tub | 2 | 1.8 | 0.4 | 0.2 | 0.29 |
| entrega cuneta-arqueta | 1 | 6.89 | 0.4 | 0.2 | 0.55 |
| base sortida tub | 1 | 1 | 0.35 | 0.6 | 0.21 |
| base sortida | 1 | 6.1 | 1 | 0.3 | 1.83 |
| base aletes sortida | 2 | 2 | 1.05 | 0.5 | 2.10 |
| rasclet sortida | 1 | 4 | 0.5 | 0.7 | 1.40 |
| Emmacat de pedra sortida | 1 | 5 | 4 | 0.2 | 4.00 |
| Subtotal |  |  |  |  | 110.36 |
| Total |  |  |  |  | 110.36 |

**E08121** m Tub cilíndric armat de 1000 mm de diàmetre nominal, classe III
13.8 m × 121.59 = 1677.94

| Amidament | Uts. | Llarg | Parcial |
|---|---|---|---|
| Tub 1000 mm | 1 | 13.8 | 13.80 |
| Total |  |  | 13.8 |

**E0877** m Tub de PP corrugat doble capa Ø630 mm
12 m × 44.95 = 539.40

| Amidament | Uts. | Llarg | Parcial |
|---|---|---|---|
| Tub PP 630 mm | 1 | 12 | 12.00 |
| Total |  |  | 12 |

**E0317** m3 Rebliment i piconatge rasa 95% PM, material préstec, inclòs càrrega i transport
43.8 m3 × 8.11 = 355.22

| Amidament | Uts. | Llarg | Ample | Alt | Parcial |
|---|---|---|---|---|---|
| Tub 1000 mm | 1 | 13.8 | 2 | 1.5 | 41.40 |
| Tub PP 630 mm | 1 | 12 | 1 | 0.2 | 2.40 |
| Subtotal |  |  |  |  | 43.80 |
| Total |  |  |  |  | 43.8 |

**E0515** m2 Encofrat de fusta per a fonaments i/o formigó ocult
17.23 m2 × 24.49 = 421.96

| Amidament | Uts. | Llarg | Alt | Parcial |
|---|---|---|---|---|
| base sortida tub | 2 | 1 | 0.6 | 1.20 |
|  | 2 | 0.35 | 0.6 | 0.42 |
| base sortida | 2 | 6.1 | 0.3 | 3.66 |
|  | 2 | 1 | 0.3 | 0.60 |
| base aletes sortida | 4 | 2 | 0.5 | 4.00 |
|  | 2 | 1.05 | 0.5 | 1.05 |
| rasclet sortida | 2 | 4 | 0.7 | 5.60 |
|  | 2 | 0.5 | 0.7 | 0.70 |
| Subtotal |  |  |  | 17.23 |
| Total |  |  |  | 17.23 |

**E0516** m2 Encofrat de fusta per a formigó vist
12.86 m2 × 30.52 = 392.49

| Amidament | Uts. | Llarg | Ample | Alt | Parcial |
|---|---|---|---|---|---|
| aletes sortida | 2 | 2 |  | 1.35 | 5.40 |
|  | 2 |  | 0.25 | 1.35 | 0.68 |
| imposta sortida-entrada | 4 | 1.8 |  | 0.4 | 2.88 |
|  | 2 |  | 0.4 | 0.4 | 0.32 |
| sortida tub | 2 | 1 |  | 0.35 | 0.70 |
|  | 2 | 1 |  | 1.44 | 2.88 |
| Subtotal |  |  |  |  | 12.86 |
| Total |  |  |  |  | 12.86 |

**E0502** m3 Formigó HM-20 fonaments
36.54 m3 × 62.85 = 2296.54

| Amidament | Uts. | Llarg | Ample | Alt | Parcial |
|---|---|---|---|---|---|
| Tub PP 630 mm (base) | 1 | 12 | 1 | 0.15 | 1.80 |
| Tub PP 630 mm (proteccions laterals i superior) | 1 | 12 | 1 | 0.78 | 9.36 |
| deduim tub | -1 | 12 | 0.311 |  | -3.73 |
| Tub 1000 mm (base) | 1 | 13.8 | 2 | 0.15 | 4.14 |
| Tub 1000 mm (proteccions laterals i superior) | 1 | 13.8 | 2 | 1.35 | 37.26 |
| deduim tub | -1 | 13.8 | 1.13 |  | -15.59 |
| base sortida | 1 | 6.1 | 1.8 | 0.3 | 3.29 |
| Subtotal |  |  |  |  | 36.53 |
| Total |  |  |  |  | 36.54 |

**E0505** m3 Formigó HA-25 fonaments i soleres
7.83 m3 × 65.96 = 516.47

| Amidament | Uts. | Llarg | Ample | Alt | Parcial |
|---|---|---|---|---|---|
| base sortida tub | 1 | 1 | 0.35 | 0.6 | 0.21 |
| base sortida | 1 | 6.1 | 1.8 | 0.3 | 3.29 |
| base aletes sortida | 2 | 2 | 1.05 | 0.5 | 2.10 |
| rasclet sortida | 1 | 4 | 0.5 | 0.7 | 1.40 |
| entrega cuneta-arqueta | 1 | 6.89 | 0.4 | 0.3 | 0.83 |
| Subtotal |  |  |  |  | 7.83 |
| Total |  |  |  |  | 7.83 |

**E0508** m3 Formigó HA-25 alçats
2.48 m3 × 71.75 = 177.94

| Amidament | Uts. | Llarg | Ample | Alt | Parcial |
|---|---|---|---|---|---|
| aletes sortida | 2 | 2 | 0.25 | 1.35 | 1.35 |
| imposta entrada i sortida tub | 2 | 1.8 | 0.4 | 0.4 | 0.58 |
| sortida tub | 1 | 2 | 0.35 | 1.35 | 0.95 |
| deduim tub | -1 | 1.13 | 0.35 |  | -0.40 |
| Subtotal |  |  |  |  | 2.48 |
| Total |  |  |  |  | 2.48 |

**E0517** kg Acer especial B-500S de límit elàstic 500 N/mm2 en barres corrugades
618.6 kg × 0.97 = 600.04

| Amidament | Uts. | Llarg | Ample | Parcial |
|---|---|---|---|---|
| fonaments i soleres | 1 | 7.83 | 60 | 469.80 |
| alçats | 1 | 2.48 | 60 | 148.80 |
| Subtotal |  |  |  | 618.60 |
| Total |  |  |  | 618.6 |

**E0414** m2 Emmacat de pedra, rejuntat de formigó HM-20
20 m2 × 49.96 = 999.20

| Amidament | Uts. | Llarg | Ample | Parcial |
|---|---|---|---|---|
| Emmacat de pedra sortida | 1 | 5 | 4 | 20.00 |
| Total |  |  |  | 20 |

**E0223** m Demolició de col·lector existent de fins a 60 cm de diàmetre
6 m × 6.91 = 41.46

| Amidament | Uts. | Llarg | Parcial |
|---|---|---|---|
| Col·lector existent | 1 | 6 | 6.00 |
| Total |  |  | 6 |

**E0201** m3 Enderroc fonament formigó en massa, inclòs transport a abocador
0.88 m3 × 49.97 = 43.97

| Amidament | Uts. | Llarg | Ample | Alt | Parcial |
|---|---|---|---|---|---|
| Boca entrada OD existent | 1 | 3.5 | 0.25 | 0.5 | 0.44 |
| Boca sortida OD existent | 1 | 3.5 | 0.25 | 0.5 | 0.44 |
| Subtotal |  |  |  |  | 0.88 |
| Total |  |  |  |  | 0.88 |

**E0208** m3 Enderroc estructures formigó en massa, inclòs transport a abocador
2.62 m3 × 32.33 = 84.70

| Amidament | Uts. | Llarg | Ample | Alt | Parcial |
|---|---|---|---|---|---|
| Boca entrada OF existent | 1 | 3.5 | 0.25 | 1.5 | 1.31 |
| Boca sortida OD existent | 1 | 3.5 | 0.25 | 1.5 | 1.31 |
| Subtotal |  |  |  |  | 2.62 |
| Total |  |  |  |  | 2.62 |

**E0870C** u Arqueta drenatge per recollida de cunetes, Hmax=1,60 m - 2 reixes (amb tapa reixa gran)
2 u × 1038.3 = 2076.60

#### 030107 O.D. PK 4+360
Import: 4964.85

**E0305** m3 Excavació rases i pous, mitjans mecànics, cànon abocador
41.52 m3 × 11.12 = 461.70

| Amidament | Uts. | Llarg | Ample | Alt | Parcial |
|---|---|---|---|---|---|
| Tub 500 mm | 1 | 13 | 1.04 | 2.16 | 29.20 |
| Arqueta entrada | 1 | 2.3 | 2.3 | 1.5 | 7.94 |
| imposta entrada i sortida tub | 2 | 1.22 | 0.4 | 0.2 | 0.20 |
| base entrada-sortida tub | 2 | 1.22 | 0.35 | 0.6 | 0.51 |
| base entrada-sortida | 1 | 2.37 | 1.2 | 0.3 | 0.85 |
| base aletes entrada-sortida | 2 | 1.2 | 1.05 | 0.5 | 1.26 |
| rasclet entrada-sortida | 1 | 2.4 | 0.5 | 0.7 | 0.84 |
| Emmacat de pedra entrada-sortida | 1 | 2.4 | 1.5 | 0.2 | 0.72 |
| Subtotal |  |  |  |  | 41.52 |
| Total |  |  |  |  | 41.52 |

**E0876** m Tub de PP corrugat doble capa Ø500 mm
13 m × 32.03 = 416.39

| Amidament | Uts. | Llarg | Parcial |
|---|---|---|---|
| Tub 500 mm | 1 | 13 | 13.00 |
| Total |  |  | 13 |

**E0317** m3 Rebliment i piconatge rasa 95% PM, material préstec, inclòs càrrega i transport
21.85 m3 × 8.11 = 177.20

| Amidament | Uts. | Llarg | Ample | Alt | Parcial |
|---|---|---|---|---|---|
| Arqueta entrada | 1 | 2.3 | 2.3 | 1.5 | 7.94 |
| Deduir arqueta | -1 | 1.7 | 1.7 | 1.5 | -4.34 |
| Tub 500 mm | 1 | 13 | 1.04 | 1.35 | 18.25 |
| Subtotal |  |  |  |  | 21.85 |
| Total |  |  |  |  | 21.85 |

**E0515** m2 Encofrat de fusta per a fonaments i/o formigó ocult
22.67 m2 × 24.49 = 555.19

| Amidament | Uts. | Llarg | Alt | Parcial |
|---|---|---|---|---|
| base entrada-sortida tub | 4 | 1.22 | 0.6 | 2.93 |
|  | 4 | 0.35 | 0.6 | 0.84 |
| base entrada-sortida | 4 | 2.37 | 0.3 | 2.84 |
|  | 2 | 1.73 | 0.3 | 1.04 |
| base aletes entrada-sortida | 8 | 1.2 | 0.5 | 4.80 |
|  | 4 | 1.05 | 0.5 | 2.10 |
| rasclet entrada-sortida | 4 | 2.4 | 0.7 | 6.72 |
|  | 4 | 0.5 | 0.7 | 1.40 |
| Subtotal |  |  |  | 22.67 |
| Total |  |  |  | 22.67 |

**E0516** m2 Encofrat de fusta per a formigó vist
15.46 m2 × 30.52 = 471.84

| Amidament | Uts. | Llarg | Ample | Alt | Parcial |
|---|---|---|---|---|---|
| aletes sortida-entrada | 8 | 1.2 |  | 1 | 9.60 |
|  | 4 |  | 0.25 | 1 | 1.00 |
| imposta entrada i sortida tub | 4 | 1.22 |  | 0.4 | 1.95 |
|  | 4 |  | 0.4 | 0.4 | 0.64 |
| base entrada-sortida tub | 4 | 1.22 |  | 0.35 | 1.71 |
|  | 4 |  | 0.4 | 0.35 | 0.56 |
| Subtotal |  |  |  |  | 15.46 |
| Total |  |  |  |  | 15.46 |

**E0502** m3 Formigó HM-20 fonaments
9.68 m3 × 62.85 = 608.39

| Amidament | Uts. | Llarg | Ample | Alt | Parcial |
|---|---|---|---|---|---|
| Tub 500 mm (base) | 1 | 13 | 1.04 | 0.1 | 1.35 |
| Tub 500 mm (proteccions laterals i superior) | 1 | 13 | 1.04 | 0.78 | 10.55 |
| deduim tub | -1 | 13 | 0.2 |  | -2.60 |
| base entrada-sortida | 1 | 1.2 | 1.05 | 0.3 | 0.38 |
| Subtotal |  |  |  |  | 9.68 |
| Total |  |  |  |  | 9.68 |

**E0505** m3 Formigó HA-25 fonaments i soleres
3.45 m3 × 65.96 = 227.56

| Amidament | Uts. | Llarg | Ample | Alt | Parcial |
|---|---|---|---|---|---|
| base entrada-sortida tub | 2 | 1.22 | 0.35 | 0.6 | 0.51 |
| base aletes entrada-sortida | 2 | 1.2 | 1.05 | 0.5 | 1.26 |
| rasclet entrada-sortida | 2 | 2.4 | 0.5 | 0.7 | 1.68 |
| Subtotal |  |  |  |  | 3.45 |
| Total |  |  |  |  | 3.45 |

**E0508** m3 Formigó HA-25 alçats
2.08 m3 × 71.75 = 149.24

| Amidament | Uts. | Llarg | Ample | Alt | Parcial |
|---|---|---|---|---|---|
| aletes sortida-entrada | 2 | 1.2 | 0.25 | 1 | 0.60 |
| imposta entrada i sortida tub | 2 | 1.22 | 0.4 | 0.4 | 0.39 |
| base entrada-sortida tub | 2 | 1.22 | 0.35 | 1.44 | 1.23 |
| deduim tub | -2 | 0.2 | 0.35 |  | -0.14 |
| Subtotal |  |  |  |  | 2.08 |
| Total |  |  |  |  | 2.08 |

**E0517** kg Acer especial B-500S de límit elàstic 500 N/mm2 en barres corrugades
331.8 kg × 0.97 = 321.85

| Amidament | Uts. | Llarg | Ample | Parcial |
|---|---|---|---|---|
| fonaments i soleres | 1 | 3.45 | 60 | 207.00 |
| alçats | 1 | 2.08 | 60 | 124.80 |
| Subtotal |  |  |  | 331.80 |
| Total |  |  |  | 331.8 |

**E0414** m2 Emmacat de pedra, rejuntat de formigó HM-20
7.2 m2 × 49.96 = 359.71

| Amidament | Uts. | Llarg | Ample | Parcial |
|---|---|---|---|---|
| Emmacat de pedra entrada-sortida | 2 | 2.4 | 1.5 | 7.20 |
| Total |  |  |  | 7.2 |

**E0870C** u Arqueta drenatge per recollida de cunetes, Hmax=1,60 m - 2 reixes (amb tapa reixa gran)
1 u × 1038.3 = 1038.30

**E0223** m Demolició de col·lector existent de fins a 60 cm de diàmetre
8 m × 6.91 = 55.28

| Amidament | Uts. | Llarg | Parcial |
|---|---|---|---|
| Col·lector existent | 1 | 8 | 8.00 |
| Total |  |  | 8 |

**E0201** m3 Enderroc fonament formigó en massa, inclòs transport a abocador
0.38 m3 × 49.97 = 18.99

| Amidament | Uts. | Llarg | Ample | Alt | Parcial |
|---|---|---|---|---|---|
| Boca sortida OD existent | 1 | 3 | 0.25 | 0.5 | 0.38 |
| Total |  |  |  |  | 0.38 |

**E0208** m3 Enderroc estructures formigó en massa, inclòs transport a abocador
1.13 m3 × 32.33 = 36.53

| Amidament | Uts. | Llarg | Ample | Alt | Parcial |
|---|---|---|---|---|---|
| Boca sortida OD existent | 1 | 3 | 0.25 | 1.5 | 1.13 |
| Total |  |  |  |  | 1.13 |

**E0224** u Demolició d'arqueta ó pou de registre existents, de parets de fins a 30 cm de maó, a
1 u × 66.68 = 66.68

| Amidament | Uts. | Parcial |
|---|---|---|
| Arqueta entrada OD existent | 1 | 1.00 |
| Total |  | 1 |

#### 030108 O.D. PK 4+810
Import: 9463.12

**E0305** m3 Excavació rases i pous, mitjans mecànics, cànon abocador
44.88 m3 × 11.12 = 499.07

| Amidament | Uts. | Llarg | Ample | Alt | Parcial |
|---|---|---|---|---|---|
| Tub 630 mm | 1 | 19 | 1.04 | 1.55 | 30.63 |
| Imbornals entrada | 2 | 1 | 1 | 1.5 | 3.00 |
| imposta tub | 1 | 1 | 0.4 | 0.2 | 0.08 |
| base sortida tub | 1 | 1 | 0.35 | 0.6 | 0.21 |
| base aleta lateral | 1 | 11 | 0.4 | 0.4 | 1.76 |
| Emmacat de pedra sortida | 1 | 11.5 | 4 | 0.2 | 9.20 |
| Subtotal |  |  |  |  | 44.88 |
| Total |  |  |  |  | 44.88 |

**E0877** m Tub de PP corrugat doble capa Ø630 mm
19 m × 44.95 = 854.05

| Amidament | Uts. | Llarg | Parcial |
|---|---|---|---|
| Tub 630 mm | 1 | 19 | 19.00 |
| Total |  |  | 19 |

**E0317** m3 Rebliment i piconatge rasa 95% PM, material préstec, inclòs càrrega i transport
18.83 m3 × 8.11 = 152.71

| Amidament | Uts. | Llarg | Ample | Alt | Parcial |
|---|---|---|---|---|---|
| Arqueta entrada | 1 | 2.3 | 2.3 | 1.5 | 7.94 |
| Deduir arqueta | -1 | 1.7 | 1.7 | 1.5 | -4.34 |
| Tub 630 mm | 1 | 12 | 1.04 | 1.22 | 15.23 |
| Subtotal |  |  |  |  | 18.83 |
| Total |  |  |  |  | 18.83 |

**E0820** u Bunera plana amb reixa fosa grisa 750x495x70 mm. (forat quadrat gros)
2 u × 242.85 = 485.70
Bunera, inclòs reixa de fosa grisa de 750x490x7mm i bastiment, totalment acabada.

| Codi | Ut | Descripció | Rendiment | Preu | Import |
|---|---|---|---|---|---|
| O0101 | h | Cap de colla | 0.1 | 20.6 | 2.06 |
| O0102 | h | Oficial 1ª | 1 | 20.46 | 20.46 |
| O0110 | h | Peó | 1 | 16.75 | 16.75 |
| P1609 | m3 | Excavació de terres | 0.9 | 11.118 | 10.01 |
| P0504 | m3 | Formigó HM-20 posat a l'obra | 0.462 | 52 | 24.02 |
| E0515 | m2 | Encofrat de fusta per a fonaments i/o formigó ocult | 1.87 | 24.49 | 45.80 |
| P0616B | u | Reixa i bastiment 750x495x70 mm. (material; 23/07/1998) | 1 | 110 | 110.00 |
| %1613 | % | Despeses indirectes | 6 % | 229.10 | 13.75 |
|  |  | Total |  |  | 242.85 |

**E0515** m2 Encofrat de fusta per a fonaments i/o formigó ocult
24.67 m2 × 24.49 = 604.17

| Amidament | Uts. | Llarg | Alt | Parcial |
|---|---|---|---|---|
| base sortida tub | 2 | 1 | 0.6 | 1.20 |
|  | 2 | 0.35 | 0.6 | 0.42 |
| base aletes sortida | 4 | 11 | 0.5 | 22.00 |
|  | 2 | 1.05 | 0.5 | 1.05 |
| Subtotal |  |  |  | 24.67 |
| Total |  |  |  | 24.67 |

**E0516** m2 Encofrat de fusta per a formigó vist
46.6 m2 × 30.52 = 1422.23

| Amidament | Uts. | Llarg | Ample | Alt | Parcial |
|---|---|---|---|---|---|
| aletes sortida | 4 | 11 |  | 1 | 44.00 |
|  | 2 |  | 0.25 | 1 | 0.50 |
| imposta sortida | 2 | 1 |  | 0.4 | 0.80 |
|  | 2 |  | 0.4 | 0.4 | 0.32 |
| sortida tub | 2 | 1 |  | 0.35 | 0.70 |
|  | 2 |  | 0.4 | 0.35 | 0.28 |
| Subtotal |  |  |  |  | 46.60 |
| Total |  |  |  |  | 46.6 |

**E0502** m3 Formigó HM-20 fonaments
12.37 m3 × 62.85 = 777.45

| Amidament | Uts. | Llarg | Ample | Alt | Parcial |
|---|---|---|---|---|---|
| Tub 630 mm (base) | 1 | 19 | 1.04 | 0.1 | 1.98 |
| Tub 630 mm (proteccions laterals i superior) | 1 | 19 | 1.04 | 0.78 | 15.41 |
| deduim tub | -1 | 19 | 0.28 |  | -5.32 |
| base sortida | 1 | 1 | 1 | 0.3 | 0.30 |
| Subtotal |  |  |  |  | 12.37 |
| Total |  |  |  |  | 12.37 |

**E0505** m3 Formigó HA-25 fonaments i soleres
11.76 m3 × 65.96 = 775.69

| Amidament | Uts. | Llarg | Ample | Alt | Parcial |
|---|---|---|---|---|---|
| base sortida tub | 1 | 1 | 0.35 | 0.6 | 0.21 |
| base aletes sortida | 2 | 11 | 1.05 | 0.5 | 11.55 |
| Subtotal |  |  |  |  | 11.76 |
| Total |  |  |  |  | 11.76 |

**E0508** m3 Formigó HA-25 alçats
6.06 m3 × 71.75 = 434.81

| Amidament | Uts. | Llarg | Ample | Alt | Parcial |
|---|---|---|---|---|---|
| aletes sortida | 2 | 11 | 0.25 | 1 | 5.50 |
| imposta sortida | 1 | 1 | 0.4 | 0.4 | 0.16 |
| sortida tub | 1 | 1 | 0.35 | 1.44 | 0.50 |
| deduim tub | -1 | 0.28 | 0.35 |  | -0.10 |
| Subtotal |  |  |  |  | 6.06 |
| Total |  |  |  |  | 6.06 |

**E0517** kg Acer especial B-500S de límit elàstic 500 N/mm2 en barres corrugades
1069.2 kg × 0.97 = 1037.12

| Amidament | Uts. | Llarg | Ample | Parcial |
|---|---|---|---|---|
| fonaments i soleres | 1 | 11.76 | 60 | 705.60 |
| alçats | 1 | 6.06 | 60 | 363.60 |
| Subtotal |  |  |  | 1069.20 |
| Total |  |  |  | 1069.2 |

**E0414** m2 Emmacat de pedra, rejuntat de formigó HM-20
46 m2 × 49.96 = 2298.16

| Amidament | Uts. | Llarg | Ample | Parcial |
|---|---|---|---|---|
| Emmacat | 1 | 11.5 | 4 | 46.00 |
| Total |  |  |  | 46 |

**E0223** m Demolició de col·lector existent de fins a 60 cm de diàmetre
8 m × 6.91 = 55.28

| Amidament | Uts. | Llarg | Parcial |
|---|---|---|---|
| Col·lector existent | 1 | 8 | 8.00 |
| Total |  |  | 8 |

**E0224** u Demolició d'arqueta ó pou de registre existents, de parets de fins a 30 cm de maó, a
1 u × 66.68 = 66.68

### 0302 DRENATGE LONGITUDINAL
Import: 43321.47

**E0305** m3 Excavació rases i pous, mitjans mecànics, cànon abocador
217.01 m3 × 11.12 = 2413.15

| Amidament | Uts. | Llarg | Ample | Alt | Parcial |
|---|---|---|---|---|---|
| GUALS |  |  |  |  |  |
| S/Amidaments auxiliars | 2 | 10 | 5 | 0.2 | 20.00 |
| CUNETES DE PEU DE TALÚS |  |  |  |  |  |
| costat esq | 1 | 245 | 1.6 | 0.2 | 78.40 |
| costat dret | 1 | 273 | 1.6 | 0.2 | 87.36 |
| POUETS DRENANTS |  |  |  |  |  |
| s/ amidaments auxiliars | 3 | 1.5 | 1.5 | 1.5 | 10.13 |
| DRENATGE SOTA CUNETES |  |  |  |  |  |
| S/Amidaments auxiliars diàm 500 mm | 1 | 33 | 0.8 | 0.8 | 21.12 |
| Subtotal |  |  |  |  | 217.01 |
| Total |  |  |  |  | 217.01 |

**E0317** m3 Rebliment i piconatge rasa 95% PM, material préstec, inclòs càrrega i transport
7.2 m3 × 8.11 = 58.39

| Amidament | Uts. | Llarg | Ample | Alt | Parcial |
|---|---|---|---|---|---|
| Arqueta | 2 | 2.3 | 2.3 | 1.5 | 15.87 |
| Deduir arqueta | -2 | 1.7 | 1.7 | 1.5 | -8.67 |
| Subtotal |  |  |  |  | 7.20 |
| Total |  |  |  |  | 7.2 |

**E0501** m3 Formigó HL-150 solera neteja
0.65 m3 × 59.61 = 38.75
Formigó de neteja tipus HL-150 elaborat en planta,col·locat.

| Codi | Ut | Descripció | Rendiment | Preu | Import |
|---|---|---|---|---|---|
| O0101 | h | Cap de colla | 0.02 | 20.6 | 0.41 |
| O0102 | h | Oficial 1ª | 0.08 | 20.46 | 1.64 |
| O0110 | h | Peó | 0.15 | 16.75 | 2.51 |
| P0500 | m3 | Formigó HL-150 posat a l'obra | 1.02 | 50.5 | 51.51 |
| M0225 | h | Vibrador | 0.08 | 2.091306 | 0.17 |
| %1613 | % | Despeses indirectes | 6 % | 56.24 | 3.37 |
|  |  | Total |  |  | 59.61 |

| Amidament | Uts. | Llarg | Ample | Alt | Parcial |
|---|---|---|---|---|---|
| Arqueta | 2 | 1.8 | 1.8 | 0.1 | 0.65 |
| Total |  |  |  |  | 0.65 |

**E0880** m3 Formigó en revestiment de cunetes
267.04 m3 × 117.29 = 31321.12
Formigó en revestiment de cunetes, inclòs part proporcional d'encofrat, totalment col·locat.

| Codi | Ut | Descripció | Rendiment | Preu | Import |
|---|---|---|---|---|---|
| O0101 | h | Cap de colla | 0.025 | 20.6 | 0.515 |
| O0102 | h | Oficial 1ª | 0.06 | 20.46 | 1.228 |
| O0110 | h | Peó | 0.1 | 16.75 | 1.675 |
| P0509 | m3 | Formigó HM-20 posat a l'obra en revest. cunetes (material; 12/01/2009) | 1.02 | 85.71264 | 87.427 |
| M0225 | h | Vibrador | 0.1 | 2.091306 | 0.209 |
| E0515 | m2 | Encofrat de fusta per a fonaments i/o formigó ocult | 0.8 | 24.49 | 19.592 |
| %1613 | % | Despeses indirectes | 6 % | 110.646 | 6.639 |
|  |  | Total |  |  | 117.29 |

| Amidament | Uts. | Llarg | Ample | Alt | Parcial |
|---|---|---|---|---|---|
| CUNETA REDUÏDA |  |  |  |  |  |
| costat esq | 1 | 922 | 1.33 | 0.12 | 147.15 |
| costat dret | 1 | 128 | 1.33 | 0.12 | 20.43 |
| CUNETA DE PEU DE TALÚS |  |  |  |  |  |
| costat esq | 1 | 245 | 1.6 | 0.12 | 47.04 |
| costat dret | 1 | 273 | 1.6 | 0.12 | 52.42 |
| Subtotal |  |  |  |  | 267.04 |
| Total |  |  |  |  | 267.04 |

**E03251** m Formació i reperfilat de cunetes en qualsevol tipus de terreny
1588 m × 2.31 = 3668.28

| Codi | Ut | Descripció | Rendiment | Preu | Import |
|---|---|---|---|---|---|
| O0101 | h | Cap de colla | 0.01 | 20.6 | 0.21 |
| O0110 | h | Peó | 0.02 | 16.75 | 0.34 |
| M0204 | h | Pala carregadora neumàtics | 0.004 | 58.268112 | 0.23 |
| M0208 | h | Motonivelladora | 0.017 | 73.35024 | 1.25 |
| M0212B | h | Camió de trabuc de 20 t | 0.004 | 37.33 | 0.15 |
| %1613 | % | Despeses indirectes | 6 % | 2.18 | 0.13 |
|  |  | Total |  |  | 2.31 |

| Amidament | Uts. | Llarg | Parcial |
|---|---|---|---|
| CUNETA REDUÏDA |  |  |  |
| costat esq | 1 | 922 | 922.00 |
| costat dret | 1 | 128 | 128.00 |
| CUNETA DE PEU DE TALÚS |  |  |  |
| costat esq | 1 | 245 | 245.00 |
| costat dret | 1 | 273 | 273.00 |
| GUALS |  |  |  |
| S/Amidaments auxiliars | 2 | 10 | 20.00 |
| Subtotal |  |  | 1588.00 |
| Total |  |  | 1588 |

**E0517B** m2 Malla electrosoldada en acer corrugat B 500 T, de 15x15 cm i 6 mm
100 m2 × 2.93 = 293.00
Malla electrosoldada en acer corrugat B 500 T, de 15x15 cm i 6 mm de diàmetre, col·locada.

| Codi | Ut | Descripció | Rendiment | Preu | Import |
|---|---|---|---|---|---|
| O0101 | h | Cap de colla | 0.001 | 20.6 | 0.02 |
| O0102 | h | Oficial 1ª | 0.003 | 20.46 | 0.06 |
| O0110 | h | Peó | 0.003 | 16.75 | 0.05 |
| P0602 | kg | Filferro recuit | 0.008 | 1.565904 | 0.01 |
| P0610 | m2 | Malla electrosoldada en acer corrugat B 500 T, de 15x15 cm i 6 mm de diàmetre (material; 23/07/1998) | 1 | 2.6 | 2.60 |
| M0245 | h | Cisalla elèctrica | 0.002 | 3.729324 | 0.01 |
| M0246 | h | Màquina de doblegar rodó d'acer | 0.002 | 2.997882 | 0.01 |
| %1613 | % | Despeses indirectes | 6 % | 2.76 | 0.17 |
|  |  | Total |  |  | 2.93 |

| Amidament | Uts. | Llarg | Ample | Parcial |
|---|---|---|---|---|
| GUALS |  |  |  |  |
| S/Amidaments auxiliars | 2 | 10 | 5 | 100.00 |
| Subtotal |  |  |  | 100.00 |
| Total |  |  |  | 100 |

**E1210** u Pericó registre (B) 45x45x60 cm, amb tapa (aigua potable, base formigó)
0 u × 93.72 = 0.00
Pericó de registre de 40x40x60 cm, amb tapa, totalment acabat

| Codi | Ut | Descripció | Rendiment | Preu | Import |
|---|---|---|---|---|---|
| O0101 | h | Cap de colla | 0.1 | 20.6 | 2.060 |
| O0102 | h | Oficial 1ª | 0.5 | 20.46 | 10.230 |
| O0110 | h | Peó | 1 | 16.75 | 16.750 |
| P0805 | u | Maó massís 29x14x5 cm. a rev. (material; 23/07/1998) | 100 | 0.12 | 12.000 |
| E0108 | m3 | Morter de ciment elaborat a l'obra | 0.1 | 50.96 | 5.096 |
| P0841 | m2 | EnlluÏment parets exteriors (material; 12/01/2009) | 1.08 | 20.006484 | 21.607 |
| P0504 | m3 | Formigó HM-20 posat a l'obra | 0.05 | 52 | 2.600 |
| P0622B | u | Tapa fosa 480x480x30, marc 500x500, classe B-125 (material; 23/07/1998) | 1 | 18.07 | 18.070 |
| %1613 | % | Despeses indirectes | 6 % | 88.413 | 5.305 |
|  |  | Total |  |  | 93.72 |

**E0505** m3 Formigó HA-25 fonaments i soleres
20 m3 × 65.96 = 1319.20

| Amidament | Uts. | Llarg | Ample | Alt | Parcial |
|---|---|---|---|---|---|
| GUALS |  |  |  |  |  |
| S/Amidaments auxiliars | 2 | 10 | 5 | 0.2 | 20.00 |
| Subtotal |  |  |  |  | 20.00 |
| Total |  |  |  |  | 20 |

**E0870C** u Arqueta drenatge per recollida de cunetes, Hmax=1,60 m - 2 reixes (amb tapa reixa gran)
2 u × 1038.3 = 2076.60

| Amidament | Uts. | Parcial |
|---|---|---|
| PK 3+873 | 2 | 2.00 |
| Total |  | 2 |

**E0876** m Tub de PP corrugat doble capa Ø500 mm
33 m × 32.03 = 1056.99

| Amidament | Uts. | Llarg | Parcial |
|---|---|---|---|
| PK 3+873 | 1 | 20 | 20.00 |
| PK 4+550 | 1 | 13 | 13.00 |
| Subtotal |  |  | 33.00 |
| Total |  |  | 33 |

**E0502** m3 Formigó HM-20 fonaments
17.12 m3 × 62.85 = 1075.99

| Amidament | Uts. | Llarg | Ample | Alt | Parcial |
|---|---|---|---|---|---|
| S/Amidaments auxiliars Diam 500 mm | 1 | 33 | 0.8 | 0.8 | 21.12 |
| Deduir tub | -1 | 20 | 0.2 |  | -4.00 |
| Subtotal |  |  |  |  | 17.12 |
| Total |  |  |  |  | 17.12 |

**E0503** m3 Formigó HM-20 alçats
0 m3 × 65.68 = 0.00
Formigó en massa tipus HM-20 en alçats, elaborat en planta, col.locat.

| Codi | Ut | Descripció | Rendiment | Preu | Import |
|---|---|---|---|---|---|
| O0101 | h | Cap de colla | 0.025 | 20.6 | 0.52 |
| O0102 | h | Oficial 1ª | 0.1 | 20.46 | 2.05 |
| O0110 | h | Peó | 0.2 | 16.75 | 3.35 |
| P0504 | m3 | Formigó HM-20 posat a l'obra | 1.02 | 52 | 53.04 |
| M0225 | h | Vibrador | 0.16 | 2.091306 | 0.33 |
| M0234 | h | Camió amb bomba de formigonar | 0.03 | 88.916562 | 2.67 |
| %1613 | % | Despeses indirectes | 6 % | 61.96 | 3.72 |
|  |  | Total |  |  | 65.68 |

| Codi | Ut | Descripció | Quantitat | Preu | Import |
|---|---|---|---|---|---|
| E0516 | m2 | Encofrat de fusta per a formigó vist | 0 | 30.52 | 0.00 |

**E0821P** u Recreixement i anivellació pou de registre
0 u × 140.52 = 0.00
Recreixement i anivellació de pou de registre, totalment acabat.

| Codi | Ut | Descripció | Rendiment | Preu | Import |
|---|---|---|---|---|---|
| O0101 | h | Cap de colla | 0.1 | 20.6 | 2.06 |
| O0102 | h | Oficial 1ª | 1.5 | 20.46 | 30.69 |
| O0110 | h | Peó | 1.5 | 16.75 | 25.13 |
| P0504 | m3 | Formigó HM-20 posat a l'obra | 0.4 | 52 | 20.80 |
| E0515 | m2 | Encofrat de fusta per a fonaments i/o formigó ocult | 2.2 | 24.49 | 53.88 |
| %1613 | % | Despeses indirectes | 6 % | 132.56 | 7.95 |
|  |  | Total |  |  | 140.52 |

**E08252** u Tapa fosa Ø650 mm, classe D-400, marc 850x850 mm (model D-91)
0 u × 172.67 = 0.00
Subministrament i col·locació de tapa circular Ø650 mm. exterior i marc quadrat de 850x850 mm, de fosa dúctil , classe D 400 (400 KN), estanca i amb junta insonoritzant, segons especificacions tècniques.

| Codi | Ut | Descripció | Rendiment | Preu | Import |
|---|---|---|---|---|---|
| O0101 | h | Cap de colla | 0.02 | 20.6 | 0.41 |
| O0102 | h | Oficial 1ª | 0.3 | 20.46 | 6.14 |
| O0110 | h | Peó | 0.6 | 16.75 | 10.05 |
| P0620C | u | Tapa fosa Ø650 mm. exterior, marc 850x850 mm.,classe D-400 (material; 23/07/1998) | 1 | 146.3 | 146.30 |
| %1613 | % | Despeses indirectes | 6 % | 162.90 | 9.77 |
|  |  | Total |  |  | 172.67 |

### 0303 PROTECCIÓ DE TALUSSOS
Import: 12874.77

**E0305** m3 Excavació rases i pous, mitjans mecànics, cànon abocador
22.08 m3 × 11.12 = 245.53

| Amidament | Uts. | Llarg | Ample | Alt | Parcial |
|---|---|---|---|---|---|
| BAIXANTS |  |  |  |  |  |
| S/Amidaments auxiliars | 1 | 92 | 1.2 | 0.2 | 22.08 |
| Subtotal |  |  |  |  | 22.08 |
| Total |  |  |  |  | 22.08 |

**E0319** m3 Rebliment i piconatge localitzat amb material filtrant
2.03 m3 × 24.62 = 49.98
Rebliment i piconatge localitzat amb material filtrant, inclòs reperfilat, càrrega i transport.

| Codi | Ut | Descripció | Rendiment | Preu | Import |
|---|---|---|---|---|---|
| O0101 | h | Cap de colla | 0.05 | 20.6 | 1.03 |
| O0102 | h | Oficial 1ª | 0.09 | 20.46 | 1.84 |
| O0110 | h | Peó | 0.15 | 16.75 | 2.51 |
| P0308 | m3 | Material filtrant (material; 09/10/2009) | 1 | 16.362 | 16.36 |
| M0207 | h | Retroexcavadora | 0.025 | 59.41 | 1.49 |
| %1613 | % | Despeses indirectes | 6 % | 23.23 | 1.39 |
|  |  | Total |  |  | 24.62 |

| Amidament | Uts. | Llarg | Ample | Alt | Parcial |
|---|---|---|---|---|---|
| POUETS DRENANTS |  |  |  |  |  |
| Graveta 18/25 | 3 | 1.5 | 1.5 | 0.3 | 2.03 |
| Subtotal |  |  |  |  | 2.03 |
| Total |  |  |  |  | 2.03 |

**E0410B** t Escullera amb blocs pedra calcària <400 kg
8.1 t × 21.96 = 177.88
Escullera amb blocs de pedra calcària de 400 kg com a màxim, col·locats amb pala carregadora, inclòs càrrega i transport.

| Codi | Ut | Descripció | Rendiment | Preu | Import |
|---|---|---|---|---|---|
| O0101 | h | Cap de colla | 0.01 | 20.6 | 0.21 |
| O0102 | h | Oficial 1ª | 0.04 | 20.46 | 0.82 |
| O0110 | h | Peó | 0.1 | 16.75 | 1.68 |
| P0312B | t | Bloc pedra calcària esc. 400 kg (material; 23/07/1998) | 1 | 16.35 | 16.35 |
| M0205 | h | Pala carregadora sobre orugues | 0.015 | 73.35 | 1.10 |
| M0212B | h | Camió de trabuc de 20 t | 0.015 | 37.33 | 0.56 |
| %1613 | % | Despeses indirectes | 6 % | 20.72 | 1.24 |
|  |  | Total |  |  | 21.96 |

| Amidament | Uts. | Llarg | Ample | Alt | Parcial |
|---|---|---|---|---|---|
| POUETS DRENANTS |  |  |  |  |  |
| Palet de riu | 3 | 1.5 | 1.5 | 1.2 | 8.10 |
| Subtotal |  |  |  |  | 8.10 |
| Total |  |  |  |  | 8.1 |

**E0822** m Baixant aigües pluvials talús peça U 60x35 cm interiors
92 m × 50.3 = 4627.60
Baixant per a talussos de peces prefabricades de formigó de secció en forma d'U, de 60x35 cm interiors mínim.

| Codi | Ut | Descripció | Rendiment | Preu | Import |
|---|---|---|---|---|---|
| O0101 | h | Cap de colla | 0.05 | 20.6 | 1.03 |
| O0102 | h | Oficial 1ª | 0.15 | 20.46 | 3.07 |
| O0110 | h | Peó | 0.2 | 16.75 | 3.35 |
| P0504 | m3 | Formigó HM-20 posat a l'obra | 0.1 | 52 | 5.20 |
| P1019 | m | Baixant prefabricat en forma d'U, 60x35 cm. (material; 23/07/1998) | 1.05 | 33.14 | 34.80 |
| %1613 | % | Despeses indirectes | 6 % | 47.45 | 2.85 |
|  |  | Total |  |  | 50.3 |

| Amidament | Uts. | Llarg | Parcial |
|---|---|---|---|
| s/Amidaments auxiliars | 1 | 92 | 92.00 |
| Total |  |  | 92 |

**E1107** m Vorada de peces de formigó de 8x20 cm tipus tauló
498 m × 15.61 = 7773.78
Vorada de peces de formigó de 8x20 cm. tipus tauló, col·locat, inclosa l'excavació i la seva base de formigó HM-20, i rejuntat amb morter de ciment.

| Codi | Ut | Descripció | Rendiment | Preu | Import |
|---|---|---|---|---|---|
| O0101 | h | Cap de colla | 0.03 | 20.6 | 0.62 |
| O0102 | h | Oficial 1ª | 0.06 | 20.46 | 1.23 |
| O0110 | h | Peó | 0.18 | 16.75 | 3.02 |
| P1609 | m3 | Excavació de terres | 0.06 | 11.118 | 0.67 |
| P1006 | m | Vorada pref. form. 8x20 cm. tipus tauló (material; 23/07/1998) | 1 | 3.03 | 3.03 |
| P0504 | m3 | Formigó HM-20 posat a l'obra | 0.04 | 52 | 2.08 |
| E0108 | m3 | Morter de ciment elaborat a l'obra | 0.08 | 50.96 | 4.08 |
| %1613 | % | Despeses indirectes | 6 % | 14.73 | 0.88 |
|  |  | Total |  |  | 15.61 |

| Amidament | Uts. | Llarg | Parcial |
|---|---|---|---|
| s/Amidaments auxiliars | 1 | 498 | 498.00 |
| Total |  |  | 498 |

## 04 OBRA DE FÀBRICA PK 4+565
Import: 85007.51

**E0219** m Desmuntatge tanca metàl·lica, inclòs transport a abocador
4 m × 6.9 = 27.60
Desmuntatge de tanca metàl·lica, inclòs càrrega, transport dels materials i cànon de l'abocador autoritzat.

| Codi | Ut | Descripció | Rendiment | Preu | Import |
|---|---|---|---|---|---|
| O0102 | h | Oficial 1ª | 0.03 | 20.46 | 0.61 |
| O0110 | h | Peó | 0.2 | 16.75 | 3.35 |
| M0201 | h | Compressor amb dos martells | 0.01 | 21.088194 | 0.21 |
| M0226 | h | Grup electrògen de 20/30 kVA (maquinària; 12/01/2009) | 0.01 | 4.73892 | 0.05 |
| M0212B | h | Camió de trabuc de 20 t | 0.04 | 37.33 | 1.49 |
| P1613 | u | Cànon d'abocador | 1 | 0.8 | 0.80 |
| %1613 | % | Despeses indirectes | 6 % | 6.51 | 0.39 |
|  |  | Total |  |  | 6.9 |

| Amidament | Uts. | Llarg | Parcial |
|---|---|---|---|
| barana existent aleta 3 | 1 | 4 | 4.00 |
| Total |  |  | 4 |

**E0201** m3 Enderroc fonament formigó en massa, inclòs transport a abocador
39.15 m3 × 49.97 = 1956.33

| Amidament | Uts. | Llarg | Ample | Alt | Parcial |
|---|---|---|---|---|---|
| alçats | 2 | 5.05 | 1 | 1.5 | 15.15 |
| Murs laterals | 1 | 20 | 0.6 | 2 | 24.00 |
| Subtotal |  |  |  |  | 39.15 |
| Total |  |  |  |  | 39.15 |

**E0204** m3 Enderroc murs de contenció de formigó en massa
74.9 m3 × 35.28 = 2642.47
Enderroc de murs de contenció de formigó en massa, inclòs transport dels materials a l'abocador, cànon i condicionament del mateix.

| Codi | Ut | Descripció | Rendiment | Preu | Import |
|---|---|---|---|---|---|
| O0102 | h | Oficial 1ª | 0.1 | 20.46 | 2.05 |
| O0110 | h | Peó | 0.5 | 16.75 | 8.38 |
| M0207B | h | Retroexcavadora amb martell trencador | 0.25 | 68.89 | 17.22 |
| M0212B | h | Camió de trabuc de 20 t | 0.125 | 37.33 | 4.67 |
| P1613 | u | Cànon d'abocador | 1.2 | 0.8 | 0.96 |
| %1613 | % | Despeses indirectes | 6 % | 33.28 | 2.00 |
|  |  | Total |  |  | 35.28 |

| Amidament | Uts. | Llarg | Ample | Alt | Parcial |
|---|---|---|---|---|---|
| PONT EXISTENT PK 4+015 |  |  |  |  |  |
| alçats | 2 | 5.05 | 1 | 2.35 | 23.74 |
| part superior | 1 | 5.05 | 6.32 | 2.14 | 68.30 |
| murets superiors | 2 | 5.6 | 0.3 | 0.43 | 1.44 |
| buit interior | -1 | 5.05 | 4.32 | 2.35 | -51.27 |
|  | -1 | 5.05 | 4.32 | 0.64 | -13.96 |
| aleta a.amunt dreta | 1 | 6.8 | 0.8 | 4.65 | 25.30 |
| aleta a.avall dreta | 1 | 7 | 0.8 | 3.45 | 19.32 |
| aleta a.avall esquerra | 1 | 1.35 | 0.5 | 3 | 2.03 |
| Subtotal |  |  |  |  | 74.90 |
| Total |  |  |  |  | 74.9 |

**E0203** m3 Enderroc murs de contenció de pedra, inclòs transport a abocador
62.12 m3 × 32.36 = 2010.20

| Amidament | Uts. | Llarg | Ample | Alt | Parcial |
|---|---|---|---|---|---|
| aleta a.amunt esquerra | 1 | 6.7 | 0.8 | 4.65 | 24.92 |
| edificacio existent a.avall esquerra | 1 | 4 | 0.6 | 5.5 | 13.20 |
| Murs laterals | 1 | 20 | 0.6 | 2 | 24.00 |
| Subtotal |  |  |  |  | 62.12 |
| Total |  |  |  |  | 62.12 |

**E0305** m3 Excavació rases i pous, mitjans mecànics, cànon abocador
444.52 m3 × 11.12 = 4943.06

| Amidament | Uts. | Llarg | Ample | Alt | Parcial |
|---|---|---|---|---|---|
| solera calaix | 1 | 9.5 | 9.8 | 0.75 | 69.83 |
| alçats calaix part central | 1 | 5.05 | 3.5 | 5 | 88.38 |
| alçats calaix a.amunt | 2 | 4.7 | 3.45 | 3.2 | 103.78 |
| boca 1 | 1 | 3.05 | 9 | 0.7 | 19.22 |
| boca 2 | 1 | 3.05 | 9 | 0.7 | 19.22 |
| rasclet boca 1 | 1 | 0.6 | 9 | 0.6 | 3.24 |
| rasclet boca 2 | 1 | 0.6 | 9 | 0.6 | 3.24 |
| alçats boca 1 | 2 | 3.05 | 1.75 | 3.2 | 34.16 |
| alçats boca 2 | 2 | 3.05 | 2 | 3.2 | 39.04 |
| escullera boca 1 | 1 | 4.09 | 8.75 | 0.65 | 23.26 |
| escullera boca 2 | 1 | 5.01 | 8.95 | 0.65 | 29.15 |
| reposició murs laterals | 1 | 20 | 1 | 0.6 | 12.00 |
| Subtotal |  |  |  |  | 444.52 |
| Total |  |  |  |  | 444.52 |

**E0317** m3 Rebliment i piconatge rasa 95% PM, material préstec, inclòs càrrega i transport
128.14 m3 × 8.11 = 1039.22

| Amidament | Uts. | Llarg | Ample | Alt | Parcial |
|---|---|---|---|---|---|
| calaix | 2 | 9.5 | 0.8 | 5.2 | 79.04 |
| boca 1 | 2 | 3.05 | 0.8 | 5.03 | 24.55 |
| boca 2 | 2 | 3.05 | 0.8 | 5.03 | 24.55 |
| Subtotal |  |  |  |  | 128.14 |
| Total |  |  |  |  | 128.14 |

**E0320** m3 Rebliment i piconatge de material granular en extradós
128.14 m3 × 22.54 = 2888.28
Rebliment i piconatge de material granular en extradós d'obres de fàbrica, inclòs càrrega i transport.

| Codi | Ut | Descripció | Rendiment | Preu | Import |
|---|---|---|---|---|---|
| O0101 | h | Cap de colla | 0.05 | 20.6 | 1.03 |
| O0110 | h | Peó | 0.1 | 16.75 | 1.68 |
| P0309 | m3 | Material granular seleccionat (material; 12/01/2009) | 1 | 16.9983 | 17.00 |
| M0213 | h | Camió cisterna de 8 m3 | 0.01 | 47.997018 | 0.48 |
| M0207 | h | Retroexcavadora | 0.01 | 59.41 | 0.59 |
| M0211 | h | Picó vibrant amb placa 60 cm. | 0.05 | 9.611766 | 0.48 |
| %1613 | % | Despeses indirectes | 6 % | 21.26 | 1.28 |
|  |  | Total |  |  | 22.54 |

| Amidament | Uts. | Llarg | Ample | Alt | Parcial |
|---|---|---|---|---|---|
| calaix | 2 | 9.5 | 0.8 | 5.2 | 79.04 |
| boca 1 | 2 | 3.05 | 0.8 | 5.03 | 24.55 |
| boca 2 | 2 | 3.05 | 0.8 | 5.03 | 24.55 |
| Subtotal |  |  |  |  | 128.14 |
| Total |  |  |  |  | 128.14 |

**E0501** m3 Formigó HL-150 solera neteja
15.23 m3 × 59.61 = 907.86

| Amidament | Uts. | Llarg | Ample | Alt | Parcial |
|---|---|---|---|---|---|
| calaix | 1 | 9.5 | 8 | 0.1 | 7.60 |
| boca 1 | 1 | 3.05 | 8 | 0.1 | 2.44 |
| boca 2 | 1 | 3.05 | 8 | 0.1 | 2.44 |
| canonada drenatge PVC200 | 2 | 9.5 | 0.3 | 0.1 | 0.57 |
|  | 2 | 3.05 | 0.3 | 0.1 | 0.18 |
| reposició murs laterals | 1 | 20 | 1 | 0.1 | 2.00 |
| Subtotal |  |  |  |  | 15.23 |
| Total |  |  |  |  | 15.23 |

**E0505** m3 Formigó HA-25 fonaments i soleres
108.06 m3 × 65.96 = 7127.64

| Amidament | Uts. | Llarg | Ample | Alt | Parcial |
|---|---|---|---|---|---|
| calaix | 1 | 9.5 | 7.8 | 0.65 | 48.17 |
| lloses transició | 2 | 9.5 | 3 | 0.2 | 11.40 |
| boca 1 | 1 | 3.05 | 8.39 | 0.6 | 15.35 |
| boca 2 | 1 | 3.05 | 8.48 | 0.6 | 15.52 |
| rasclet boca 1 | 1 | 0.55 | 8.5 | 0.6 | 2.81 |
| rasclet boca 2 | 1 | 0.55 | 8.5 | 0.6 | 2.81 |
| reposició murs laterals | 1 | 20 | 1 | 0.6 | 12.00 |
| Subtotal |  |  |  |  | 108.06 |
| Total |  |  |  |  | 108.06 |

**E0508** m3 Formigó HA-25 alçats
155.57 m3 × 71.75 = 11162.15

| Amidament | Uts. | Llarg | Ample | Alt | Parcial |
|---|---|---|---|---|---|
| calaix | 2 | 9.5 | 0.4 | 5 |  |
| recolzament zones transició | 2 | 9.5 | 0.16 |  |  |
| boca 1 | 2 | 3.05 | 0.625 | 5.03 |  |
| boca 2 | 2 | 3.05 | 0.625 | 5.03 |  |
| dintell calaix | 1 | 9.5 | 7.8 | 0.7 |  |
| reposició murs laterals | 1 | 20 | 0.4 | 3 |  |
| Subtotal |  |  |  |  |  |
| Total |  |  |  |  | 155.57 |

**E0519** m3 Muntatge i desmuntatge de cindri amb apuntalament metàl·lic
332.5 m3 × 11.48 = 3817.10
Muntatge i desmuntatge de cindri amb apuntalament metàl·lic, totalment instal·lat, inclosa preparació de la base.

| Codi | Ut | Descripció | Rendiment | Preu | Import |
|---|---|---|---|---|---|
| O0101 | h | Cap de colla | 0.04 | 20.6 | 0.82 |
| O0102 | h | Oficial 1ª | 0.1 | 20.46 | 2.05 |
| O0110 | h | Peó | 0.15 | 16.75 | 2.51 |
| P0708 | m3 | Bastida metàl·lica. (material; 01/04/2009) | 1 | 4.949 | 4.95 |
| M0215 | h | Grua autopropulsada de 12 t | 0.01 | 50.181042 | 0.50 |
| %1613 | % | Despeses indirectes | 6 % | 10.83 | 0.65 |
|  |  | Total |  |  | 11.48 |

| Amidament | Uts. | Llarg | Ample | Alt | Parcial |
|---|---|---|---|---|---|
| calaix | 1 | 9.5 | 7 | 5 | 332.50 |
| Total |  |  |  |  | 332.5 |

**E0515** m2 Encofrat de fusta per a fonaments i/o formigó ocult
202.83 m2 × 24.49 = 4967.31

| Amidament | Uts. | Llarg | Alt | Parcial |
|---|---|---|---|---|
| solera calaix | 2 | 9.5 | 0.65 | 12.35 |
|  | 2 | 7.8 | 0.65 | 10.14 |
| alçats calaix exteriors | 2 | 9.5 | 5.7 | 108.30 |
| boca 1 | 2 | 3.05 | 0.6 | 3.66 |
|  | 1 | 8.28 | 0.6 | 4.97 |
| boca 2 | 2 | 3.05 | 0.6 | 3.66 |
|  | 1 | 8.45 | 0.6 | 5.07 |
| boca 1 alçat | 1 | 3.05 | 5.03 | 15.34 |
| boca 2 alçat | 1 | 3.05 | 5.03 | 15.34 |
| sabata reposició murs laterals | 2 | 20 | 0.6 | 24.00 |
| Subtotal |  |  |  | 202.83 |
| Total |  |  |  | 202.83 |

**E0516** m2 Encofrat de fusta per a formigó vist
192.28 m2 × 30.52 = 5868.39

| Amidament | Uts. | Llarg | Ample | Alt | Parcial |
|---|---|---|---|---|---|
| boca 1 alçat | 2 | 3.05 |  | 5.03 | 30.68 |
| boca 2 alçat | 2 | 3.05 |  | 5.03 | 30.68 |
| dintell calaix | 2 |  | 7.8 | 0.7 | 10.92 |
| reposició alçats murs laterals | 2 | 20 |  | 3 | 120.00 |
| Subtotal |  |  |  |  | 192.28 |
| Total |  |  |  |  | 192.28 |

**E0517** kg Acer especial B-500S de límit elàstic 500 N/mm2 en barres corrugades
21344.56 kg × 0.97 = 20704.22

| Amidament | Uts. | Llarg | Ample | Alt | Parcial |
|---|---|---|---|---|---|
| s/llistat |  |  |  |  |  |
| calaix | 1 | 11671 |  |  | 11671.00 |
| lloses transició | 1 | 1763.45 |  |  | 1763.45 |
| suport lloses transició | 1 | 355.56 |  |  | 355.56 |
| boca 1 | 1 | 2031.97 |  |  | 2031.97 |
| boca 2 | 1 | 2346.17 |  |  | 2346.17 |
| reposició murs laterals | 1 | 36 |  | 60 | 2160.00 |
| 5% encavalcaments i altres | 1 | 20328.15 | 0.05 |  | 1016.41 |
| Subtotal |  |  |  |  | 21344.56 |
| Total |  |  |  |  | 21344.56 |

**E0867** m Tub porós PVC Ø200 per trasdós mur drenatge
31.2 m × 11.58 = 361.30
Tub porós PVC de 200 mm de diàmetre, amb junt d'estanqueïtat, col·locat en rasa de trasdós de mur per drenatge.

| Codi | Ut | Descripció | Rendiment | Preu | Import |
|---|---|---|---|---|---|
| O0102 | h | Oficial 1ª | 0.05 | 20.46 | 1.02 |
| O0110 | h | Peó | 0.05 | 16.75 | 0.84 |
| P1151 | m | Tub porós de DN200 mm (material; 23/07/1998) | 1 | 7.31 | 7.31 |
| P1171 | pp | Accessoris i connexions PVC (material; 12/01/2009) | 1 | 1.761642 | 1.76 |
| %1613 | % | Despeses indirectes | 6 % | 10.93 | 0.66 |
|  |  | Total |  |  | 11.58 |

| Amidament | Uts. | Llarg | Parcial |
|---|---|---|---|
| extradós calaix | 2 | 9.5 | 19.00 |
| extradós boca 1 | 2 | 3.05 | 6.10 |
| exttradós boca 2 | 2 | 3.05 | 6.10 |
| Subtotal |  |  | 31.20 |
| Total |  |  | 31.2 |

**E0533** m2 Pintura bituminosa en extradós de murs (tres capes) (23/07/1998)
189.33 m2 × 2.06 = 390.02

| Codi | Ut | Descripció | Rendiment | Preu | Import |
|---|---|---|---|---|---|
| O0102 | h | Oficial 1ª | 0.02 | 20.46 | 0.41 |
| O0110 | h | Peó | 0.08 | 16.75 | 1.34 |
| P0412 | kg | Emulsió catiònica tipus ECI | 1.8 | 0.17 | 0.31 |
|  |  | Total |  |  | 2.06 |

| Amidament | Uts. | Llarg | Alt | Parcial |
|---|---|---|---|---|
| extradós calaix | 2 | 9.5 | 6.35 | 120.65 |
| extradós boca 1 | 2 | 3.05 | 5.63 | 34.34 |
| extradós boca 2 | 2 | 3.05 | 5.63 | 34.34 |
| Subtotal |  |  |  | 189.33 |
| Total |  |  |  | 189.33 |

**E0411B** t Escullera amb blocs pedra calcària 400-800 kg
274.64 t × 23.45 = 6440.31
Escullera amb blocs de pedra calcària de 400 kg a 800 kg, com a màxim, col.locats amb pala carregadora, inclòs càrrega i transport.

| Codi | Ut | Descripció | Rendiment | Preu | Import |
|---|---|---|---|---|---|
| O0101 | h | Cap de colla | 0.01 | 20.6 | 0.21 |
| O0102 | h | Oficial 1ª | 0.04 | 20.46 | 0.82 |
| O0110 | h | Peó | 0.1 | 16.75 | 1.68 |
| P0325B | t | Bloc pedra calcària.esc.400-800 kg (material; 13/12/2011) | 1 | 17.75 | 17.75 |
| M0205 | h | Pala carregadora sobre orugues | 0.015 | 73.35 | 1.10 |
| M0212B | h | Camió de trabuc de 20 t | 0.015 | 37.33 | 0.56 |
| %1613 | % | Despeses indirectes | 6 % | 22.12 | 1.33 |
|  |  | Total |  |  | 23.45 |

| Amidament | Uts. | Parcial |
|---|---|---|
| boca 1 solera | 46.52375 | 46.52 |
| boca 2 solera | 58.29135 | 58.29 |
| boca 1 alçats | 71.984 | 71.98 |
| boca 2 alçats | 97.8453 | 97.85 |
| Subtotal |  | 274.64 |
| Total |  | 274.64 |

**E0410A** t Subbase escullera pedra calcària 15-50 kg
79.46 t × 20.64 = 1640.05
Subbase d'escullera amb pedra calcària de 15 a 50 kg, col·locats amb pala carregadora, inclòs càrrega i transport, mesurada sobre bàscula.

| Codi | Ut | Descripció | Rendiment | Preu | Import |
|---|---|---|---|---|---|
| O0101 | h | Cap de colla | 0.01 | 20.6 | 0.21 |
| O0102 | h | Oficial 1ª | 0.04 | 20.46 | 0.82 |
| O0110 | h | Peó | 0.1 | 16.75 | 1.68 |
| P0312A | t | Bloc pedra calcària esc. 15-40 kg (material; 14/10/2013) | 1 | 15.1 | 15.10 |
| M0205 | h | Pala carregadora sobre orugues | 0.015 | 73.35 | 1.10 |
| M0212B | h | Camió de trabuc de 20 t | 0.015 | 37.33 | 0.56 |
| %1613 | % | Despeses indirectes | 6 % | 19.47 | 1.17 |
|  |  | Total |  |  | 20.64 |

| Amidament | Uts. | Parcial |
|---|---|---|
| boca 1 solera | 28.63 | 28.63 |
| boca 2 solera | 35.8716 | 35.87 |
| boca 1 alçats | 6.544 | 6.54 |
| boca 2 alçats | 8.4168 | 8.42 |
| Subtotal |  | 79.46 |
| Total |  | 79.46 |

**E0759** m Barrera de seguretat simple BMSNC2/T 2 tanques sobreposades
100 m × 61.14 = 6114.00
Barrera de seguretat metàl·lica simple amb separador, tipus BMSNC2/T o similar, amb 2 tanques sobreposades, inclòs enclavament soldadures i material auxiliar, pal de perfil tubular de 120x55 mm cada 2 m, peça reflectora a dues cares cada 8 m, topall final si s'escau, totalment col·locada en recta o corba de qualsevol radi.

| Codi | Ut | Descripció | Rendiment | Preu | Import |
|---|---|---|---|---|---|
| O0101 | h | Cap de colla | 0.03 | 20.6 | 0.618 |
| O0102 | h | Oficial 1ª | 0.06 | 20.46 | 1.228 |
| O0110 | h | Peó | 0.06 | 16.75 | 1.005 |
| P1414 | m | Barrera seguretat doble ona (material; 23/07/1998) | 2 | 20.66 | 41.320 |
| P1424 | u | Part proporc. mater. barreres (material; 11/05/2010) | 1.8 | 6.2822 | 11.308 |
| M0253 | h | Màquina per a clavar muntants metàl·lics (maquinària; 12/01/2009) | 0.05 | 43.968936 | 2.198 |
| %1613 | % | Despeses indirectes | 6 % | 57.677 | 3.461 |
|  |  | Total |  |  | 61.14 |

| Amidament | Uts. | Llarg | Parcial |
|---|---|---|---|
| OF | 2 | 28 | 56.00 |
| Accesos camí i perllongacions | 1 | 44 | 44.00 |
| Subtotal |  |  | 100.00 |
| Total |  |  | 100 |

## 05 REPOSICIÓ DE SERVEIS
Import: 35425.26

### 0501 TELEFONIA
Import: 3088.59

**E034001** u Cales per a localització serveis
4 u × 53.8 = 215.20
Cales pera a la localització dels serveis existents.

| Codi | Ut | Descripció | Rendiment | Preu | Import |
|---|---|---|---|---|---|
| O0101 | h | Cap de colla | 0.1 | 20.6 | 2.06 |
| O0102 | h | Oficial 1ª | 0.4 | 20.46 | 8.18 |
| O0110 | h | Peó | 1 | 16.75 | 16.75 |
| M0207 | h | Retroexcavadora | 0.4 | 59.41 | 23.76 |
| %1613 | % | Despeses indirectes | 6 % | 50.75 | 3.05 |
|  |  | Total |  |  | 53.8 |

**E0342** m3 Excavació manual en rases, pous o fonaments, inclòs tranport
6 m3 × 41.96 = 251.76
Excavació manual en rases, pous o fonaments, inclòs càrrega i transport.

| Codi | Ut | Descripció | Rendiment | Preu | Import |
|---|---|---|---|---|---|
| O0101 | h | Cap de colla | 0.05 | 20.6 | 1.030 |
| O0102 | h | Oficial 1ª | 0.2 | 20.46 | 4.092 |
| O0110 | h | Peó | 2 | 16.75 | 33.500 |
| P1613 | u | Cànon d'abocador | 1.2 | 0.8 | 0.960 |
| %1613 | % | Despeses indirectes | 6 % | 39.582 | 2.375 |
|  |  | Total |  |  | 41.96 |

| Amidament | Uts. | Llarg | Ample | Alt | Parcial |
|---|---|---|---|---|---|
| cales localització serveis | 2 | 2 | 1 | 1.5 | 6.00 |
| Total |  |  |  |  | 6 |

**E0305** m3 Excavació rases i pous, mitjans mecànics, cànon abocador
29.62 m3 × 11.12 = 329.37

| Amidament | Uts. | Llarg | Ample | Alt | Parcial |
|---|---|---|---|---|---|
| afectació telef. PK 2+700 | 1 | 37 | 0.45 | 1.1 | 18.32 |
|  | 1 | 14 | 0.45 | 1.1 | 6.93 |
|  | 1 | 3 | 0.45 | 1.1 | 1.49 |
| Arquetas H | 2 | 1.2 | 1.2 | 1 | 2.88 |
| Subtotal |  |  |  |  | 29.62 |
| Total |  |  |  |  | 29.62 |

**E0317** m3 Rebliment i piconatge rasa 95% PM, material préstec, inclòs càrrega i transport
17.02 m3 × 8.11 = 138.03

| Amidament | Uts. | Llarg | Ample | Alt | Parcial |
|---|---|---|---|---|---|
| afectació telef. PK 2+700 | 1 | 37 | 0.45 | 0.7 | 11.66 |
|  | 1 | 14 | 0.45 | 0.7 | 4.41 |
|  | 1 | 3 | 0.45 | 0.7 | 0.95 |
| Subtotal |  |  |  |  | 17.02 |
| Total |  |  |  |  | 17.02 |

**E0502** m3 Formigó HM-20 fonaments
8.31 m3 × 62.85 = 522.28

| Amidament | Uts. | Llarg | Ample | Alt | Parcial |
|---|---|---|---|---|---|
| afectació telef. PK 2+700 | 1 | 37 | 0.45 | 0.33 | 5.49 |
|  | 1 | 14 | 0.45 | 0.33 | 2.08 |
|  | 1 | 3 | 0.45 | 0.33 | 0.45 |
| Arquetas H | 2 | 1.2 | 1.2 | 0.1 | 0.29 |
| Subtotal |  |  |  |  | 8.31 |
| Total |  |  |  |  | 8.31 |

**E10100** m Tub de PVC corrugat de Ø110 (14/07/1995)
108 m × 3.25 = 351.00
Tub de PVC corrugat de 110 mm. de diàmetre nominal, enterrat amb grau de resistència al xoc 7, col.locat.

| Codi | Ut | Descripció | Rendiment | Preu | Import |
|---|---|---|---|---|---|
| O0102 | h | Oficial 1ª | 0.012 | 20.46 | 0.246 |
| O0110 | h | Peó | 0.012 | 16.75 | 0.201 |
| P09127 | m | Tub corrugat Ø110 mm. (material; 23/07/1998) | 1.05 | 2.49 | 2.615 |
| % | % | Despeses generals (14/07/1995) | 6 % | 3.062 | 0.184 |
|  |  | Total |  |  | 3.25 |

| Amidament | Uts. | Llarg | Parcial |
|---|---|---|---|
| afectació telef. PK 2+700 | 2 | 37 | 74.00 |
|  | 2 | 14 | 28.00 |
|  | 2 | 3 | 6.00 |
| Subtotal |  |  | 108.00 |
| Total |  |  | 108 |

**E09102B** m Tritub de 3 tubs de pead de 40 mm de diàmetre per cablejat comunicacions. (14/07/1995)
37 m × 3.21 = 118.77
Tritub de 3 tubs de PEAD de 40 mm de diàmetre per cablejat comunicacions.

| Codi | Ut | Descripció | Rendiment | Preu | Import |
|---|---|---|---|---|---|
| O0101 | h | Cap de colla | 0.01 | 20.6 | 0.21 |
| O0102 | h | Oficial 1ª | 0.02 | 20.46 | 0.41 |
| O0110 | h | Peó | 0.02 | 16.75 | 0.34 |
| P09102 | m | Tub PEAD DN40 mm., PE-100, PN-10 (material; 23/07/1998) | 3.15 | 0.6 | 1.89 |
| A0902 | pp | Elements de muntatge (12/01/2009) | 1 | 0.1836 | 0.18 |
| % | % | Despeses generals | 6 % | 3.03 | 0.18 |
|  |  | Total |  |  | 3.21 |

| Amidament | Uts. | Llarg | Parcial |
|---|---|---|---|
| afectació telef. PK 2+700 | 1 | 37 | 37.00 |
| Total |  |  | 37 |

**E10123** u Pericó prefabricat tipus H telefonia
2 u × 490.99 = 981.98
Pericó prefabricat tipus H per a conduccions de telefonia, segons especificacions de la companyia subministradora, inclou bastiment i tapa de formigó homologada, totalment acabat.

| Codi | Ut | Descripció | Rendiment | Preu | Import |
|---|---|---|---|---|---|
| O0101 | h | Cap de colla | 0.1 | 20.6 | 2.06 |
| O0102 | h | Oficial 1ª | 0.5 | 20.46 | 10.23 |
| O0110 | h | Peó | 0.5 | 16.75 | 8.38 |
| M0214 | h | Camió grua | 0.2 | 42.073368 | 8.41 |
| P10123 | u | Pericó prefab. tipus H (material; 23/07/1998) | 1 | 434.12 | 434.12 |
| %1613 | % | Despeses indirectes | 6 % | 463.20 | 27.79 |
|  |  | Total |  |  | 490.99 |

**E10131** m Subministrament i col·locació de cinta senyalitzadora
108 m × 1.08 = 116.64

| Codi | Ut | Descripció | Rendiment | Preu | Import |
|---|---|---|---|---|---|
| A012M | h. | Cap de colla (mà d'obra; 01/09/2013) | 0.015 | 18.84 | 0.28 |
| O0106 | h. | Peó (mà d'obra; 23/07/1998) | 0.02 | 16.75 | 0.34 |
| PUC001 | m | Cinta senyalitzadora PVC (material; 01/09/2013) | 1.05 | 0.38 | 0.40 |
| %1613 | % | Despeses indirectes | 6 % | 1.02 | 0.06 |
|  |  | Total |  |  | 1.08 |

| Amidament | Uts. | Llarg | Parcial |
|---|---|---|---|
| afectació telef. PK 2+700 | 2 | 37 | 74.00 |
|  | 2 | 14 | 28.00 |
|  | 2 | 3 | 6.00 |
| Subtotal |  |  | 108.00 |
| Total |  |  | 108 |

**E0344** m3 Excavació forat per fonamentació postes de serveis, amb mitjans mecànics en qualsevol tipus de terreny, inclòs càrrega i transpo
3.39 m3 × 18.75 = 63.56
Excavació forat per fonamentació postes de serveis, amb mitjans mecànics en qualsevol tipus de terreny, inclòs càrrega i transport a l'interior d'obra o abocador controlat, inclòs el seu cànon

| Codi | Ut | Descripció | Rendiment | Preu | Import |
|---|---|---|---|---|---|
| O0101 | h | Cap de colla | 0.025 | 20.6 | 0.52 |
| O0102 | h | Oficial 1ª | 0.07 | 20.46 | 1.43 |
| O0110 | h | Peó | 0.25 | 16.75 | 4.19 |
| M0207B | h | Retroexcavadora amb martell trencador | 0.12 | 68.89 | 8.27 |
| M0228 | h | Electrobomba sumergible 20 kW | 0.02 | 3.801438 | 0.08 |
| M0212B | h | Camió de trabuc de 20 t | 0.06 | 37.33 | 2.24 |
| P1613 | u | Cànon d'abocador | 1.2 | 0.8 | 0.96 |
| %1613 | % | Despeses indirectes | 6 % | 17.69 | 1.06 |
|  |  | Total |  |  | 18.75 |

| Amidament | Uts. | Llarg | Ample | Alt | Parcial |
|---|---|---|---|---|---|
| suports PK 2+700 | 2 | 1.1 | 1.1 | 1.4 | 3.39 |
| Total |  |  |  |  | 3.39 |

### 0502 MITJA TENSIÓ
Import: 3813.09

**E034001** u Cales per a localització serveis
6 u × 53.8 = 322.80

**E0342** m3 Excavació manual en rases, pous o fonaments, inclòs tranport
32 m3 × 41.96 = 1342.72

| Amidament | Uts. | Llarg | Ample | Alt | Parcial |
|---|---|---|---|---|---|
| suports Endesa MT PK 4+460 | 4 | 2 | 2 | 2 | 32.00 |
| Total |  |  |  |  | 32 |

**E0305** m3 Excavació rases i pous, mitjans mecànics, cànon abocador
43.2 m3 × 11.12 = 480.38

| Amidament | Uts. | Llarg | Ample | Alt | Parcial |
|---|---|---|---|---|---|
| Endesa MT PK 4+460 | 1 | 60 | 0.6 | 1.2 | 43.20 |
| Total |  |  |  |  | 43.2 |

**E0502** m3 Formigó HM-20 fonaments
8 m3 × 62.85 = 502.80

| Amidament | Uts. | Llarg | Ample | Alt | Parcial |
|---|---|---|---|---|---|
| Postes a col·locar | 1 | 2 | 2 | 2 | 8.00 |
| Total |  |  |  |  | 8 |

**E0344** m3 Excavació forat per fonamentació postes de serveis, amb mitjans mecànics en qualsevol tipus de terreny, inclòs càrrega i transpo
26 m3 × 18.75 = 487.50

| Amidament | Uts. | Llarg | Ample | Alt | Parcial |
|---|---|---|---|---|---|
| Postes a retirar | 4 | 1.5 | 1.5 | 2 | 18.00 |
| Postes a col·locar | 1 | 2 | 2 | 2 | 8.00 |
| Subtotal |  |  |  |  | 26.00 |
| Total |  |  |  |  | 26 |

**E10143** u Caixa de distribució per urbanitzacions CDU 400 amb estesa subterrània
1 u × 201.72 = 201.72
Subministrament i instal·lació de caixa de distribució per urbanitzacions CDU 400 de doble aïllament i autoextingible, grau de protecció IP-43, IK09, muntada superficialment i amb estesa subterrània.

| Codi | Ut | Descripció | Rendiment | Preu | Import |
|---|---|---|---|---|---|
| O0101 | h | Cap de colla | 0.25 | 20.6 | 5.15 |
| O0102 | h | Oficial 1ª | 1 | 20.46 | 20.46 |
| O0110 | h | Peó | 1 | 16.75 | 16.75 |
| P10221G | u | Caixa distribució (CDU) per urbanitzacions (material; 23/07/1998) | 1 | 147.94 | 147.94 |
| %1613 | % | Despeses indirectes | 6 % | 190.30 | 11.42 |
|  |  | Total |  |  | 201.72 |

**E10140** u Armari prefabricat monobloc amb pedestal (per CDU o CSI) (mides 1580x800x345mm)
1 u × 475.17 = 475.17
Armari prefabricat monobloc amb porta metàl·lica d'acer galvanitzat de 1550x880mm, per caixa de distribució per urbanitzacions ó caixa de seccionament amb sortides part inferior en "GRC".

| Codi | Ut | Descripció | Rendiment | Preu | Import |
|---|---|---|---|---|---|
| O0101 | h | Cap de colla | 1 | 20.6 | 20.60 |
| O0102 | h | Oficial 1ª | 3 | 20.46 | 61.38 |
| O0110 | h | Peó | 3 | 16.75 | 50.25 |
| P10116 | u | Armari prefabricat monobloc per CS ó CDU (material; 23/07/1998) | 1 | 316.04 | 316.04 |
| %1613 | % | Despeses indirectes | 6 % | 448.27 | 26.90 |
|  |  | Total |  |  | 475.17 |

### 0503 CLAVEGUERAM
Import: 4308.44

**E034001** u Cales per a localització serveis
3 u × 53.8 = 161.40

**E0224** u Demolició d'arqueta ó pou de registre existents, de parets de fins a 30 cm de maó, a
1 u × 66.68 = 66.68

**E0223** m Demolició de col·lector existent de fins a 60 cm de diàmetre
30 m × 6.91 = 207.30

| Amidament | Uts. | Llarg | Parcial |
|---|---|---|---|
| col·lector existent | 1 | 30 | 30.00 |
| Total |  |  | 30 |

**E0342** m3 Excavació manual en rases, pous o fonaments, inclòs tranport
12 m3 × 41.96 = 503.52

| Amidament | Uts. | Llarg | Ample | Alt | Parcial |
|---|---|---|---|---|---|
| cales localització serveis | 4 | 2 | 1 | 1.5 | 12.00 |
| Total |  |  |  |  | 12 |

**E0305** m3 Excavació rases i pous, mitjans mecànics, cànon abocador
37.13 m3 × 11.12 = 412.89

| Amidament | Uts. | Llarg | Ample | Alt | Parcial |
|---|---|---|---|---|---|
| Clavegueram PK 4+670 | 1 | 30 | 0.6 | 1.5 | 27.00 |
| Pous registre | 3 | 1.5 | 1.5 | 1.5 | 10.13 |
| Subtotal |  |  |  |  | 37.13 |
| Total |  |  |  |  | 37.13 |

**E0317** m3 Rebliment i piconatge rasa 95% PM, material préstec, inclòs càrrega i transport
18 m3 × 8.11 = 145.98

| Amidament | Uts. | Llarg | Ample | Alt | Parcial |
|---|---|---|---|---|---|
| Clavegueram PK 4+670 | 1 | 30 | 0.6 | 1 | 18.00 |
| Total |  |  |  |  | 18 |

**E0502** m3 Formigó HM-20 fonaments
9 m3 × 62.85 = 565.65

| Amidament | Uts. | Llarg | Ample | Alt | Parcial |
|---|---|---|---|---|---|
| Clavegueram PK 4+670 | 1 | 30 | 0.6 | 0.5 | 9.00 |
| Total |  |  |  |  | 9 |

**E0874** m Tub de PP corrugat doble capa Ø315 mm
30 m × 21.33 = 639.90
Tub de PP corrugat doble capa de 315 mm. de diàmetre nominal i SN 8 kN/m2, inclòs pp de peces especials i accessoris, col·locat.

| Codi | Ut | Descripció | Rendiment | Preu | Import |
|---|---|---|---|---|---|
| O0101 | h | Cap de colla | 0.03 | 20.6 | 0.62 |
| O0102 | h | Oficial 1ª | 0.14 | 20.46 | 2.86 |
| O0110 | h | Peó | 0.14 | 16.75 | 2.35 |
| P1241 | m | Tub de pp DN315 mm., SN 8 kN/m2 (material; 23/07/1998) | 1 | 10.99 | 10.99 |
| P%1615 | % | Part proporcional accessoris | 30 % | 10.99 | 3.30 |
| %1613 | % | Despeses indirectes | 6 % | 20.12 | 1.21 |
|  |  | Total |  |  | 21.33 |

| Amidament | Uts. | Llarg | Parcial |
|---|---|---|---|
| Clavegueram PK 4+670 | 1 | 30 | 30.00 |
| Total |  |  | 30 |

**E0837C** u Pou registre DN1000 formigó prefabricat (sense tapa i pates) Hmax=1,80 m
3 u × 265.09 = 795.27
Pou de registre Ø1000 de formigó prefabricat fins 1,80 m d'alçada.

| Codi | Ut | Descripció | Rendiment | Preu | Import |
|---|---|---|---|---|---|
| O0101 | h | Cap de colla | 0.02 | 20.6 | 0.412 |
| O0102 | h | Oficial 1ª | 1.5 | 20.46 | 30.690 |
| O0110 | h | Peó | 2 | 16.75 | 33.500 |
| P1609 | m3 | Excavació de terres | 2.2 | 11.118 | 24.460 |
| P0652 | u | Con reductor asimètric 1000x690 mm (material; 23/07/1998) | 1 | 70 | 70.000 |
| P0504 | m3 | Formigó HM-20 posat a l'obra | 0.6 | 52 | 31.200 |
| E0515 | m2 | Encofrat de fusta per a fonaments i/o formigó ocult | 2.44 | 24.49 | 59.756 |
| M0225 | h | Vibrador | 0.03 | 2.091306 | 0.063 |
| %1613 | % | Despeses indirectes | 6 % | 250.081 | 15.005 |
|  |  | Total |  |  | 265.09 |

| Amidament | Uts. | Parcial |
|---|---|---|
| Clavegueram PK 4+670 | 3 | 3.00 |
| Total |  | 3 |

**E08251** u Tapa fosa Ø650 mm, classe D-400, marc Ø785 mm
3 u × 148.51 = 445.53
Subministrament i col·locació de tapa i marc circular de fosa dúctil, de classe D 400 (400 KN), Ø645 mm. exterior, marc Ø785 mm, estanca i amb junta insonoritzant, de seguretat, no ventilada, model "REXESS MR NV" de Saint-Gobain ó similar, amb l'inscripció "Clavegueram", segons especificacions tècniques de la Companyia de Serveis Municipal.

| Codi | Ut | Descripció | Rendiment | Preu | Import |
|---|---|---|---|---|---|
| O0101 | h | Cap de colla | 0.02 | 20.6 | 0.41 |
| O0102 | h | Oficial 1ª | 0.3 | 20.46 | 6.14 |
| O0110 | h | Peó | 0.6 | 16.75 | 10.05 |
| P0620B | u | Tapa fosa Ø650 mm. exterior, marc Ø800 mm., classe D-400 (material; 23/07/1998) | 1 | 123.5 | 123.50 |
| %1613 | % | Despeses indirectes | 6 % | 140.10 | 8.41 |
|  |  | Total |  |  | 148.51 |

| Amidament | Uts. | Parcial |
|---|---|---|
| Clavegueram PK 4+670 | 3 | 3.00 |
| Total |  | 3 |

**E0848** u Graó de polipropilè de 40 cm d'amplada amb ànima d'acer
6 u × 8.01 = 48.06
Subministrament i col·locació de graó de polipropilè de 40 cm d'amplada, amb ànima d'acer, segons plànols.

| Codi | Ut | Descripció | Rendiment | Preu | Import |
|---|---|---|---|---|---|
| O0101 | h | Cap de colla | 0.01 | 20.6 | 0.21 |
| O0102 | h | Oficial 1ª | 0.05 | 20.46 | 1.02 |
| O0110 | h | Peó | 0.05 | 16.75 | 0.84 |
| P0651 | u | Graó d'acer revestit de polipropilè, 40 cm d'amplada (material; 23/07/1998) | 1 | 5.48 | 5.48 |
| %1613 | % | Despeses indirectes | 6 % | 7.55 | 0.45 |
|  |  | Total |  |  | 8.01 |

| Amidament | Uts. | Llarg | Parcial |
|---|---|---|---|
| Clavegueram PK 4+670 | 3 | 2 | 6.00 |
| Total |  |  | 6 |

**E0891** u Connexió de canonada amb col·lector existent
2 u × 158.13 = 316.26
Connexió de canonada amb el col·lector existent, totalment acabat, seguint les indicacions de la Companyia de Serveis Municipal.

| Codi | Ut | Descripció | Rendiment | Preu | Import |
|---|---|---|---|---|---|
| O0102 | h | Oficial 1ª | 2 | 20.46 | 40.92 |
| O0110 | h | Peó | 2 | 16.75 | 33.50 |
| P0504 | m3 | Formigó HM-20 posat a l'obra | 0.4 | 52 | 20.80 |
| M0225 | h | Vibrador | 0.04 | 2.091306 | 0.08 |
| E0515 | m2 | Encofrat de fusta per a fonaments i/o formigó ocult | 2.2 | 24.49 | 53.88 |
| %1613 | % | Despeses indirectes | 6 % | 149.18 | 8.95 |
|  |  | Total |  |  | 158.13 |

| Amidament | Uts. | Parcial |
|---|---|---|
| connexió a col·lector existent | 2 | 2.00 |
| Total |  | 2 |

### 0504 REGS
Import: 5944.26

**E034001** u Cales per a localització serveis
3 u × 53.8 = 161.40

**E0305** m3 Excavació rases i pous, mitjans mecànics, cànon abocador
40.5 m3 × 11.12 = 450.36

| Amidament | Uts. | Llarg | Ample | Alt | Parcial |
|---|---|---|---|---|---|
| Reg PK 4+640 | 1 | 30 | 0.9 | 1.5 | 40.50 |
| Total |  |  |  |  | 40.5 |

**E0876** m Tub de PP corrugat doble capa Ø500 mm
30 m × 32.03 = 960.90

| Amidament | Uts. | Llarg | Parcial |
|---|---|---|---|
| Reg PK 4+640 | 1 | 30 | 30.00 |
| Total |  |  | 30 |

**E0502** m3 Formigó HM-20 fonaments
18.9 m3 × 62.85 = 1187.87

| Amidament | Uts. | Llarg | Ample | Alt | Parcial |
|---|---|---|---|---|---|
| Reg PK 4+640 | 1 | 30 | 0.9 | 0.7 | 18.90 |
| Total |  |  |  |  | 18.9 |

**E0317** m3 Rebliment i piconatge rasa 95% PM, material préstec, inclòs càrrega i transport
21.6 m3 × 8.11 = 175.18

| Amidament | Uts. | Llarg | Ample | Alt | Parcial |
|---|---|---|---|---|---|
| Reg PK 4+640 | 1 | 30 | 0.9 | 0.8 | 21.60 |
| Total |  |  |  |  | 21.6 |

**E09101** m Tub PEAD Ø32 PN-10 (14/07/1995)
15 m × 1.97 = 29.55
Tub de polietilè d'alta densitat PE-100, de Ø32 mm de diàmetre nominal, de 10 bar de pressió nominal, inclòs pp de peces especials i accessoris, soldat i col·locat.

| Codi | Ut | Descripció | Rendiment | Preu | Import |
|---|---|---|---|---|---|
| O0101 | h | Cap de colla | 0.01 | 20.6 | 0.21 |
| O0102 | h | Oficial 1ª | 0.02 | 20.46 | 0.41 |
| O0110 | h | Peó | 0.02 | 16.75 | 0.34 |
| P09101 | m | Tub PEAD DN32 mm, PE-100, PN-10 (material; 23/07/1998) | 1.02 | 0.41 | 0.42 |
| A0901 | Pp | Accessori per a tub de polietilè (material; 09/10/2009) | 0.02 | 15.15 | 0.30 |
| A0902 | pp | Elements de muntatge | 1 | 0.1836 | 0.18 |
| % | % | Despeses generals | 6 % | 1.86 | 0.11 |
|  |  | Total |  |  | 1.97 |

**E09103** m Tub PEAD Ø50 PN-10 (14/07/1995)
5 m × 3.06 = 15.30
Tub de polietilè d'alta densitat PE-100, de Ø50 mm de diàmetre nominal, de 10 bar de pressió nominal, inclòs pp de peces especials i accessoris, soldat i col·locat.

| Codi | Ut | Descripció | Rendiment | Preu | Import |
|---|---|---|---|---|---|
| O0101 | h | Cap de colla | 0.01 | 20.6 | 0.21 |
| O0102 | h | Oficial 1ª | 0.025 | 20.46 | 0.51 |
| O0110 | h | Peó | 0.025 | 16.75 | 0.42 |
| P09103 | m | Tub PEAD DN50 mm, PE-100, PN-10 (material; 23/07/1998) | 1.02 | 0.94 | 0.96 |
| A0901 | Pp | Accessori per a tub de polietilè | 0.04 | 15.15 | 0.61 |
| A0902 | pp | Elements de muntatge | 1 | 0.1836 | 0.18 |
| % | % | Despeses generals | 6 % | 2.89 | 0.17 |
|  |  | Total |  |  | 3.06 |

**E09106** m Tub PEAD Ø90 PN-10 (14/07/1995)
10 m × 6.5 = 65.00
Tub de polietilè d'alta densitat PE-100, de Ø90 mm de diàmetre nominal, de 10 bar de pressió nominal, inclòs pp de peces especials i accessoris, soldat i col·locat.

| Codi | Ut | Descripció | Rendiment | Preu | Import |
|---|---|---|---|---|---|
| O0101 | h | Cap de colla | 0.02 | 20.6 | 0.41 |
| O0102 | h | Oficial 1ª | 0.045 | 20.46 | 0.92 |
| O0110 | h | Peó | 0.045 | 16.75 | 0.75 |
| P09106 | m | Tub PEAD DN90mm, PE-100, PN-10 (material; 23/07/1998) | 1.02 | 3.05 | 3.11 |
| A0901 | Pp | Accessori per a tub de polietilè | 0.05 | 15.15 | 0.76 |
| A0902 | pp | Elements de muntatge | 1 | 0.1836 | 0.18 |
| % | % | Despeses generals | 6 % | 6.13 | 0.37 |
|  |  | Total |  |  | 6.5 |

**E09177** u Vàlvula bola Ø32 mm. (14/07/1995)
1 u × 40.89 = 40.89
Subministrament i instal·lació de vàlvula de bola DN32 mm, i 10 bar de PN.

| Codi | Ut | Descripció | Rendiment | Preu | Import |
|---|---|---|---|---|---|
| O0101 | h | Cap de colla | 0.05 | 20.6 | 1.030 |
| O0102 | h | Oficial 1ª | 0.35 | 20.46 | 7.161 |
| O0110 | h | Peó | 0.35 | 16.75 | 5.863 |
| P09803 | u | Vàlvula de bola 32 mm,PN-10 (material; 23/07/1998) | 1 | 24.52 | 24.520 |
| % | % | Despeses generals | 6 % | 38.574 | 2.314 |
|  |  | Total |  |  | 40.89 |

**E09179** u Vàlvula bola Ø50 mm. (14/07/1995)
1 u × 70.55 = 70.55
Subministrament i instal·lació de vàlvula de bola DN50 mm, i 10 bar de PN.

| Codi | Ut | Descripció | Rendiment | Preu | Import |
|---|---|---|---|---|---|
| O0101 | h | Cap de colla | 0.05 | 20.6 | 1.030 |
| O0102 | h | Oficial 1ª | 0.35 | 20.46 | 7.161 |
| O0110 | h | Peó | 0.35 | 16.75 | 5.863 |
| P09805 | u | Vàlvula de bola 50 mm, PN-10 (material; 23/07/1998) | 1 | 52.5 | 52.500 |
| % | % | Despeses generals | 6 % | 66.554 | 3.993 |
|  |  | Total |  |  | 70.55 |

**E09170** u Vàlvula comporta manual Ø100 mm. (14/07/1995)
1 u × 175.4 = 175.40
Subministrament i instal·lació de vàlvula comporta manual DN100 mm. i 10 bar de PN.

| Codi | Ut | Descripció | Rendiment | Preu | Import |
|---|---|---|---|---|---|
| O0101 | h | Cap de colla | 0.05 | 20.6 | 1.03 |
| O0102 | h | Oficial 1ª | 0.7 | 20.46 | 14.32 |
| O0110 | h | Peó | 0.7 | 16.75 | 11.73 |
| P09703 | u | Vàlvula comporta manual 100 mm, PN-10 (material; 23/07/1998) | 1 | 138.39 | 138.39 |
| % | % | Despeses generals | 6 % | 165.47 | 9.93 |
|  |  | Total |  |  | 175.4 |

**E1211** u Pericó registre (A) 60x60x90 cm, amb tapa (aigua potable, base formigó)
2 u × 157.72 = 315.44
Pericó de registre de 60x60x80 cm, amb tapa, totalment acabat.

| Codi | Ut | Descripció | Rendiment | Preu | Import |
|---|---|---|---|---|---|
| O0101 | h | Cap de colla | 0.1 | 20.6 | 2.06 |
| O0102 | h | Oficial 1ª | 0.7 | 20.46 | 14.32 |
| O0110 | h | Peó | 1.3 | 16.75 | 21.78 |
| P0805 | u | Maó massís 29x14x5 cm. a rev. | 185 | 0.12 | 22.20 |
| E0108 | m3 | Morter de ciment elaborat a l'obra | 0.1 | 50.96 | 5.10 |
| P0504 | m3 | Formigó HM-20 posat a l'obra | 0.08 | 52 | 4.16 |
| P0841 | m2 | Enlluïment parets exteriors | 2.16 | 20.006484 | 43.21 |
| P0622A | u | Tapa fosa 680x680x40, marc 700x700, classe B-125 (material; 23/07/1998) | 1 | 35.95 | 35.95 |
| %1613 | % | Despeses indirectes | 6 % | 148.78 | 8.93 |
|  |  | Total |  |  | 157.72 |

| Amidament | Uts. | Parcial |
|---|---|---|
| Reg PK 4+640 | 2 | 2.00 |
| Total |  | 2 |

**E10131** m Subministrament i col·locació de cinta senyalitzadora
30 m × 1.08 = 32.40

| Amidament | Uts. | Llarg | Parcial |
|---|---|---|---|
| Reg PK 4+640 | 1 | 30 | 30.00 |
| Total |  |  | 30 |

**E0225** m Desmuntatge per a substitució de tubs per a distribució de gasos i fluids, de
30 m × 5.39 = 161.70
Desmuntatge per a substitució de tubs per a distribució de gasos i fluids, de qualsevol diàmetre i material, inclòs part proporcional d'accessoris i valvuleria, amb mitjans mecànics i manuals, inclòs càrrega i transport a abocador, cànon i condicionament del mateix.

| Codi | Ut | Descripció | Rendiment | Preu | Import |
|---|---|---|---|---|---|
| O0102 | h | Oficial 1ª | 0.05 | 20.46 | 1.02 |
| O0110 | h | Peó | 0.05 | 16.75 | 0.84 |
| M0207 | h | Retroexcavadora | 0.025 | 59.41 | 1.49 |
| M0212B | h | Camió de trabuc de 20 t | 0.025 | 37.33 | 0.93 |
| P1613 | u | Cànon d'abocador | 1 | 0.8 | 0.80 |
| %1613 | % | Despeses indirectes | 6 % | 5.08 | 0.30 |
|  |  | Total |  |  | 5.39 |

| Amidament | Uts. | Llarg | Parcial |
|---|---|---|---|
| Reg PK 4+640 existent | 1 | 30 | 30.00 |
| Total |  |  | 30 |

**E09186** u Connexió a la xarxa existent d'aigua potable, inclòs totes les peces, accessoris
2 u × 301.61 = 603.22
Connexió a la xarxa existent d'aigua potable, inclòs totes les peces, accessoris i petit material per a la seva connexió i derivació de la nova canonada, segons indicacions de la Companyia de Serveis Municipal.

| Codi | Ut | Descripció | Rendiment | Preu | Import |
|---|---|---|---|---|---|
| O0101 | h | Cap de colla | 1 | 20.6 | 20.60 |
| O0102 | h | Oficial 1ª | 5 | 20.46 | 102.30 |
| O0110 | h | Peó | 5 | 16.75 | 83.75 |
| P09107 | m | Tub PEAD DN110mm, PE-100, PN-10 (material; 23/07/1998) | 3 | 4.32 | 12.96 |
| A0901 | Pp | Accessori per a tub de polietilè | 0.3 | 15.15 | 4.55 |
| P0315 | m3 | Sorra de riu a peu d'obra (material; 23/07/1998) | 0.17 | 13.19 | 2.24 |
| P0504 | m3 | Formigó HM-20 posat a l'obra | 0.5 | 52 | 26.00 |
| A0902 | pp | Elements de muntatge | 3 | 0.1836 | 0.55 |
| P1609 | m3 | Excavació de terres | 0.17 | 11.118 | 1.89 |
| M0207 | h | Retroexcavadora | 0.5 | 59.41 | 29.71 |
| %1613 | % | Despeses indirectes | 6 % | 284.55 | 17.07 |
|  |  | Total |  |  | 301.61 |

**E0201** m3 Enderroc fonament formigó en massa, inclòs transport a abocador
30 m3 × 49.97 = 1499.10

| Amidament | Uts. | Llarg | Parcial |
|---|---|---|---|
| Reg PK 4+640 existent | 1 | 30 | 30.00 |
| Total |  |  | 30 |

### 0505 ALTRES
Import: 8270.88

**E034001** u Cales per a localització serveis
6 u × 53.8 = 322.80

**E0342** m3 Excavació manual en rases, pous o fonaments, inclòs tranport
18 m3 × 41.96 = 755.28

| Amidament | Uts. | Llarg | Ample | Alt | Parcial |
|---|---|---|---|---|---|
| cales localització serveis | 6 | 2 | 1 | 1.5 | 18.00 |
| Total |  |  |  |  | 18 |

**E0305** m3 Excavació rases i pous, mitjans mecànics, cànon abocador
64.8 m3 × 11.12 = 720.58

| Amidament | Uts. | Llarg | Ample | Alt | Parcial |
|---|---|---|---|---|---|
| encreuaments | 3 | 16 | 0.9 | 1.5 | 64.80 |
| Total |  |  |  |  | 64.8 |

**E0876** m Tub de PP corrugat doble capa Ø500 mm
16 m × 32.03 = 512.48

| Amidament | Uts. | Llarg | Parcial |
|---|---|---|---|
| encreuament serveis | 1 | 16 | 16.00 |
| Total |  |  | 16 |

**E0877** m Tub de PP corrugat doble capa Ø630 mm
32 m × 44.95 = 1438.40

| Amidament | Uts. | Llarg | Parcial |
|---|---|---|---|
| encreuament serveis | 2 | 16 | 32.00 |
| Total |  |  | 32 |

**E0502** m3 Formigó HM-20 fonaments
20.64 m3 × 62.85 = 1297.22

| Amidament | Uts. | Llarg | Ample | Alt | Parcial |
|---|---|---|---|---|---|
| Encreuaments | 3 | 16 | 0.9 | 0.7 | 30.24 |
| deduir tub | -3 | 16 | 0.2 |  | -9.60 |
| Subtotal |  |  |  |  | 20.64 |
| Total |  |  |  |  | 20.64 |

**E0317** m3 Rebliment i piconatge rasa 95% PM, material préstec, inclòs càrrega i transport
34.56 m3 × 8.11 = 280.28

| Amidament | Uts. | Llarg | Ample | Alt | Parcial |
|---|---|---|---|---|---|
| Creuaments | 3 | 16 | 0.9 | 0.8 | 34.56 |
| Total |  |  |  |  | 34.56 |

**E0858D** u Arqueta d'obra d'1,50x1,50m per a tubs de serveis (Hmàx=1,5m)
6 u × 208.66 = 1251.96
Arqueta d'obra d'1,50x1,50 per a tubs de serveis, inclòs base de formigó HM-20 de 20 cm de gruix, formació de parets amb blocs de formigó de 40x20x20 cm, i d'una alçada màxima d'1,5 metres, segons plànols.

| Codi | Ut | Descripció | Rendiment | Preu |
|---|---|---|---|---|
| O0102 | h | Oficial 1ª | 1 | 20.46 |
| O0110 | h | Peó | 2 | 16.75 |
| P0818 | u | Bloc relleu 40x20x20 cm.c.v.c (material; 12/01/2009) | 80 | 1.44228 |
| P0504 | m3 | Formigó HM-20 posat a l'obra | 0.45 | 52 |
| M0225 | h | Vibrador | 0.1 | 2.091306 |
| E0108 | m3 | Morter de ciment elaborat a l'obra | 0.08 | 50.96 |
| %1613 | % | Despeses indirectes | 6 % |  |

| Amidament | Uts. | Parcial |
|---|---|---|
| encreuament serveis | 6 | 6.00 |
| Total |  | 6 |

**E08252** u Tapa fosa Ø650 mm, classe D-400, marc 850x850 mm (model D-91)
6 u × 172.67 = 1036.02

| Amidament | Uts. | Parcial |
|---|---|---|
| encreuament serveis | 6 | 6.00 |
| Total |  | 6 |

**E0505B** m3 Formigó prefabricat HA-25, tapes
2.88 m3 × 227.73 = 655.86
Formigó prefabricat HA-25, inclusivament l'encofrat, armadures i col·locació, a les tapes, inclusivament la p.p. d'ancoratges

| Codi | Ut | Descripció | Rendiment | Preu |
|---|---|---|---|---|
| O0101 | h | Cap de colla | 0.5 | 20.6 |
| O0102 | h | Oficial 1ª | 2.5 | 20.46 |
| O0110 | h | Peó | 2.5 | 16.75 |
| P0506 | m3 | Formigó HA-25 posat a l'obra | 1.01 | 55 |
| P0607 | kg | Acer corrugat B-500s en barres | 50 | 0.7171 |
| P0602 | kg | Filferro recuit | 0.3 | 1.565904 |
| P0604 | kg | Claus d'acer | 0.15 | 1.710132 |
| P0701 | m | Tauló de fusta de pi | 0.5 | 0.422382 |
| P0702 | m3 | Llata de fusta de pi | 0.001 | 288.456 |
| P0704 | m2 | Tauler de fusta de pi 22 mm. | 1 | 15.049 |
| P0707 | l | Desencofrant | 0.06 | 1.59681 |
| M0214 | h | Camió grua | 0.08 | 42.073368 |
| M0225 | h | Vibrador | 0.1 | 2.091306 |
| %1613 | % | Despeses indirectes | 6 % |  |

| Amidament | Uts. | Llarg | Ample | Alt | Parcial |
|---|---|---|---|---|---|
|  | 6 | 1.5 | 1.5 | 0.25 | 3.38 |
| deduir tapes | -6 | 0.33 |  | 0.25 | -0.50 |
| Subtotal |  |  |  |  | 2.88 |
| Total |  |  |  |  | 2.88 |

### 0506 ELEMENTS DIVERSOS (09/08/2018)
Import: 10000

**E1612** pa A justificar per reposició de serveis afectats per les obres (09/08/2018)
1 pa × 10000 = 10000.00
Partida alçada a justificar per reposició de serveis afectats per les obres.

| Amidament | Uts. | Parcial |
|---|---|---|
| Veure annex 14 Serveis Afectats | 1 | 1.00 |
| Total |  | 1 |

## 06 OBRES COMPLEMENTÀRIES
Import: 193476.97

### 0601 DESVIAMENTS PROVISIONALS
Import: 37250.09

**E0313** m2 Esbrossada del terreny, inclòs càrrega i transport.
1515.3 m2 × 0.53 = 803.11

| Amidament | Uts. | Llarg | Parcial |
|---|---|---|---|
| OF 4+560 | 1 | 1262.75 | 1262.75 |
| 20% Imprevistos | 0.2 | 1262.75 | 252.55 |
| Subtotal |  |  | 1515.30 |
| Total |  |  | 1515.3 |

**E0302** m3 Excavació en desmunt en qualsevol tipus de terreny, abocador i condicionament
2745.77 m3 × 5.07 = 13921.05

| Amidament | Uts. | Llarg | Ample | Alt | Parcial |
|---|---|---|---|---|---|
| desmunt |  |  |  |  |  |
| OF 4+560 | 1 | 1011.76 |  |  | 1011.76 |
| terra vegetal |  |  |  |  |  |
| OF 4+560 | 1 | 306.33 |  |  | 306.33 |
| 20% imprevistos | 0.2 | 1318.09 |  |  | 263.62 |
| Retirada desviaments |  |  |  |  |  |
| OF 4+560 | 0.7 | 1318.09 |  |  | 922.66 |
| 20% imprevistos | 0.2 | 922.66 |  |  | 184.53 |
| adequació provissional llera aigües amunt | 1 | 7 | 8.75 | 0.65 | 39.81 |
| adequació provissional llera aigües avall | 1 | 3 | 8.75 | 0.65 | 17.06 |
| Subtotal |  |  |  |  | 2745.77 |
| Total |  |  |  |  | 2745.77 |

**E0305** m3 Excavació rases i pous, mitjans mecànics, cànon abocador
27.23 m3 × 11.12 = 302.80

| Amidament | Uts. | Llarg | Ample | Alt | Parcial |
|---|---|---|---|---|---|
| tub desviament OF 4+560 | 1 | 10 | 1.65 | 1.65 | 27.23 |
| Total |  |  |  |  | 27.23 |

**E0316** m3 Terraplè amb compactació PN o PM, material pròpia obra, inclòs transport
299.23 m3 × 4.66 = 1394.41

| Amidament | Uts. | Llarg | Parcial |
|---|---|---|---|
| s/llistat |  |  |  |
| OF 4+560 | 1 | 249.36 | 249.36 |
| 20% imprevistos | 0.2 | 249.36 | 49.87 |
| Subtotal |  |  | 299.23 |
| Total |  |  | 299.23 |

**E0343** m2 Reperfilat i compactació de la base del terraplè, amb mitjans mecànics i compactació del 95% PM
1152 m2 × 1.16 = 1336.32

| Amidament | Uts. | Llarg | Ample | Parcial |
|---|---|---|---|---|
| OF 4+560 | 1 | 80 | 12 | 960.00 |
| 20% imprevistos | 0.2 | 960 |  | 192.00 |
| Subtotal |  |  |  | 1152.00 |
| Total |  |  |  | 1152 |

**E0810** m Tub formigó Ø1200 mm.
10 m × 109.77 = 1097.70
Tub de formigó de 1200 mm. de diàmetre, rejuntat amb morter de ciment , col·locat.

| Codi | Ut | Descripció | Rendiment | Preu | Import |
|---|---|---|---|---|---|
| O0102 | h | Oficial 1ª | 0.4 | 20.46 | 8.18 |
| O0110 | h | Peó | 0.8 | 16.75 | 13.40 |
| P1108 | m | Tub formigó DN 1200 mm. (material; 12/01/2009) | 1 | 75.740304 | 75.74 |
| E0108 | m3 | Morter de ciment elaborat a l'obra | 0.007 | 50.96 | 0.36 |
| M0205 | h | Pala carregadora sobre orugues | 0.08 | 73.35 | 5.87 |
| %1613 | % | Despeses indirectes | 6 % | 103.55 | 6.21 |
|  |  | Total |  |  | 109.77 |

| Amidament | Uts. | Llarg | Parcial |
|---|---|---|---|
| tub desviament OF 4+560 | 1 | 10 | 10.00 |
| Total |  |  | 10 |

**E0322** m3 Sorra de riu en recobriment de tubs
10.53 m3 × 19.49 = 205.23
Sorra de riu en recobriment de tubs, inclòs càrrega,transport i piconatge.

| Codi | Ut | Descripció | Rendiment | Preu | Import |
|---|---|---|---|---|---|
| O0101 | h | Cap de colla | 0.05 | 20.6 | 1.03 |
| O0110 | h | Peó | 0.16 | 16.75 | 2.68 |
| P0315 | m3 | Sorra de riu a peu d'obra | 1 | 13.19 | 13.19 |
| M0207 | h | Retroexcavadora | 0.025 | 59.41 | 1.49 |
| %1613 | % | Despeses indirectes | 6 % | 18.39 | 1.10 |
|  |  | Total |  |  | 19.49 |

| Amidament | Uts. | Llarg | Ample | Alt | Parcial |
|---|---|---|---|---|---|
| OF 4+560 | 1 | 10 | 1.65 | 1.65 | 27.23 |
| tub D1200 | -1 | 10 | 1.67 |  | -16.70 |
| Subtotal |  |  |  |  | 10.53 |
| Total |  |  |  |  | 10.53 |

**E0602** m3 Base granular de tot-u artificial, amb motoanivelladora
255.7 m3 × 19.48 = 4981.04

| Amidament | Uts. | Llarg | Parcial |
|---|---|---|---|
| OF 4+560 | 1 | 213.08 | 213.08 |
| 20% imprevistos | 0.2 | 213.08 | 42.62 |
| Subtotal |  |  | 255.70 |
| Total |  |  | 255.7 |

**E0611** Kg Reg d'imprimació tipus ECI amb emulsió catiònica.
1075.2 Kg × 0.3 = 322.56

| Codi | Ut | Descripció | Rendiment | Preu | Import |
|---|---|---|---|---|---|
| O0101 | h | Cap de colla | 0.001 | 20.6 | 0.02 |
| O0106 | h. | Peó | 0.002 | 16.75 | 0.03 |
| P0412 | kg | Emulsió catiònica tipus ECI | 1.05 | 0.17 | 0.18 |
| M0217 | h | Camió cisterna reg asfàltic | 0.001 | 50.68584 | 0.05 |
| %1613 | % | Despeses indirectes | 6 % | 0.28 | 0.02 |
|  |  | Total |  |  | 0.3 |

| Amidament | Uts. | Llarg | Ample | Alt | Parcial |
|---|---|---|---|---|---|
| dotació = 1.4 Kg/m2 |  |  |  |  |  |
| OF 4+560 (previsió) | 1 | 80 | 8 | 1.4 | 896.00 |
| 20% imprevistos | 0.2 | 896 |  |  | 179.20 |
| Subtotal |  |  |  |  | 1075.20 |
| Total |  |  |  |  | 1075.2 |

**E0603** t Paviment de MBC tipus AC16 surf S (S-12) (d= 2,45 t/m3)
70.56 t × 50.04 = 3530.82

| Amidament | Uts. | Llarg | Parcial |
|---|---|---|---|
| OF 4+560 (previsió) | 58.8 |  | 58.80 |
| 20% imprevistos | 0.2 | 58.8 | 11.76 |
| Subtotal |  |  | 70.56 |
| Total |  |  | 70.56 |

**E0213** m2 Demolició paviment de mescla bituminosa, mitjans mecànics, fondària 25 cm
576 m2 × 6.45 = 3715.20
Demolició de paviment de mescla bituminosa,amb mitjans mecànics, fins a una profunditat de 25 cm., inclòs transport dels materials de runa a l'abocador, cànon i condicionament del mateix.

| Codi | Ut | Descripció | Rendiment | Preu | Import |
|---|---|---|---|---|---|
| O0110 | h | Peó | 0.04 | 16.75 | 0.670 |
| M0201 | h | Compressor amb dos martells | 0.03 | 21.088194 | 0.633 |
| M0204 | h | Pala carregadora neumàtics | 0.04 | 58.268112 | 2.331 |
| M0212B | h | Camió de trabuc de 20 t | 0.04 | 37.33 | 1.493 |
| P1613 | u | Cànon d'abocador | 1.2 | 0.8 | 0.960 |
| %1613 | % | Despeses indirectes | 6 % | 6.087 | 0.365 |
|  |  | Total |  |  | 6.45 |

| Amidament | Uts. | Llarg | Ample | Parcial |
|---|---|---|---|---|
| OF 4+560 | 1 | 80 | 6 | 480.00 |
| 20% imprevistos | 0.2 | 480 |  | 96.00 |
| Subtotal |  |  |  | 576.00 |
| Total |  |  |  | 576 |

**E0724** m2 Cartell reflector d'acer galvanitzat en planxa o lamel.les per-
6.4 m2 × 297.39 = 1903.30
filades per a senyals d'informació i d'orientació, nivel 2 HI, inclòs ancoratges i cargolería.

| Codi | Ut | Descripció | Rendiment | Preu | Import |
|---|---|---|---|---|---|
| O0101 | h | Cap de colla | 0.2 | 20.6 | 4.12 |
| O0104 | h. | Ajudant (mà d'obra; 23/07/1998) | 0.6 | 17.84 | 10.70 |
| O0106 | h. | Peó | 0.6 | 16.75 | 10.05 |
| P1411 | m2 | Cartell. (material; 12/01/2009) | 1 | 255.675036 | 255.68 |
| %1613 | % | Despeses indirectes | 6 % | 280.55 | 16.83 |
|  |  | Total |  |  | 297.39 |

| Amidament | Uts. | Llarg | Alt | Parcial |
|---|---|---|---|---|
| cartells desviaments obra | 4 | 1 | 1.6 | 6.40 |
| Total |  |  |  | 6.4 |

**E0727** m Suport metàl.lic galvanitzat de IPN-120,col.locat.
16 m × 47.97 = 767.52
Suport metàl·lic galvanitzat d'IPN-120, col·locat.

| Codi | Ut | Descripció | Rendiment | Preu | Import |
|---|---|---|---|---|---|
| O0102 | h | Oficial 1ª | 0.05 | 20.46 | 1.02 |
| O0106 | h. | Peó | 0.15 | 16.75 | 2.51 |
| P1433 | m | Suport metàl.lic galv.IPN-120 (material; 12/01/2009) | 1 | 41.7231 | 41.72 |
| %1613 | % | Despeses indirectes | 6 % | 45.25 | 2.72 |
|  |  | Total |  |  | 47.97 |

| Amidament | Uts. | Llarg | Parcial |
|---|---|---|---|
|  | 8 | 2 | 16.00 |
| Total |  |  | 16 |

**E0731** u Retirada de senyal,inclòs càrrega i transport al magatzem de
4 u × 13.24 = 52.96
Retirada de senyal, inclòs càrrega i transport al magatzem de Diputació.

| Codi | Ut | Descripció | Rendiment | Preu | Import |
|---|---|---|---|---|---|
| O0101 | h | Cap de colla | 0.1 | 20.6 | 2.06 |
| O0106 | h. | Peó | 0.4 | 16.75 | 6.70 |
| M0212 | h. | Camió de 12 t (maquinària; 23/07/1998) | 0.1 | 37.33 | 3.73 |
| %1613 | % | Despeses indirectes | 6 % | 12.49 | 0.75 |
|  |  | Total |  |  | 13.24 |

**E0704** m Premarcatge de marca viària longitudinal
360 m × 0.13 = 46.80

| Codi | Ut | Descripció | Rendiment | Preu | Import |
|---|---|---|---|---|---|
| O0101 | h | Cap de colla | 0.001 | 20.6 | 0.02 |
| O0110 | h | Peó | 0.006 | 16.75 | 0.10 |
| %1613 | % | Despeses indirectes | 6 % | 0.12 | 0.01 |
|  |  | Total |  |  | 0.13 |

| Amidament | Uts. | Llarg | Parcial |
|---|---|---|---|
| Desviament | 3 | 120 | 360.00 |
| Total |  |  | 360 |

**E1428** m. Línia groga reflexiva de 10 cm. d'amplada continua.
360 m. × 0.56 = 201.60
Línia groga reflexiva de 10 cm. d'amplada contínua

| Codi | Ut | Descripció | Rendiment | Preu | Import |
|---|---|---|---|---|---|
| P1832 | Kg | Pintura naranja reflexiva. (material; 12/01/2009) | 0.1 | 2.771238 | 0.277 |
| P1816 | Kg | Esferas vidrio marcas viales. (material; 12/01/2009) | 0.06 | 2.26644 | 0.136 |
| %1853    8 | % | Resto de obra. | 35 % | 0.413 | 0.145 |
|  |  | Total |  |  | 0.56 |

| Amidament | Uts. | Llarg | Parcial |
|---|---|---|---|
| Desviament | 3 | 120 | 360.00 |
| Total |  |  | 360 |

**E0411B** t Escullera amb blocs pedra calcària 400-800 kg
113.76 t × 23.45 = 2667.67

| Amidament | Uts. | Parcial |
|---|---|---|
| adequació provissional llera aigües amunt | 79.625 | 79.63 |
| adequació provissional llera aigües avall | 34.125 | 34.13 |
| Subtotal |  | 113.76 |
| Total |  | 113.76 |

### 0602 AFECTACIONS
Import: 46165.32

**E0207** m3 Enderroc estructures de maó ó prefabricats de formigó, inclòs transport a abocador
24 m3 × 12.9 = 309.60
Enderroc d'estructures de maó ó bloc de formigó, inclòs transport a l'abocador, cànon i condicionament del mateix.

| Codi | Ut | Descripció | Rendiment | Preu | Import |
|---|---|---|---|---|---|
| O0102 | h | Oficial 1ª | 0.02 | 20.46 | 0.41 |
| O0110 | h | Peó | 0.02 | 16.75 | 0.34 |
| M0207B | h | Retroexcavadora amb martell trencador | 0.1 | 68.89 | 6.89 |
| M0212B | h | Camió de trabuc de 20 t | 0.1 | 37.33 | 3.73 |
| P1613 | u | Cànon d'abocador | 1 | 0.8 | 0.80 |
| %1613 | % | Despeses indirectes | 6 % | 12.17 | 0.73 |
|  |  | Total |  |  | 12.9 |

| Amidament | Uts. | Llarg | Ample | Alt | Parcial |
|---|---|---|---|---|---|
| Bassa pk 4+580 dreta | 1 | 4 | 4 | 1.5 | 24.00 |
| Total |  |  |  |  | 24 |

**E0305** m3 Excavació rases i pous, mitjans mecànics, cànon abocador
41.95 m3 × 11.12 = 466.48

| Amidament | Uts. | Llarg | Ample | Alt | Parcial |
|---|---|---|---|---|---|
| PK 4+600 dos costats | 1 | 155 | 0.5 | 0.5 | 38.75 |
| Bassa pk 4+580 dreta | 1 | 16 |  | 0.2 | 3.20 |
| Subtotal |  |  |  |  | 41.95 |
| Total |  |  |  |  | 41.95 |

**E0420** m Reixat 1,5 m alçària d'acer pintat amb malla d'acer plastificat
155 m × 22.29 = 3454.95
Reixat d'1,5 m. d'alçària d'acer pintat amb malla d'acer plastificat i pals de tub de D 48 mm., col·locats cada 3 m. sobre daus de formigó, totalment acabada.

| Codi | Ut | Descripció | Rendiment | Preu | Import |
|---|---|---|---|---|---|
| O0101 | h | Cap de colla | 0.05 | 20.6 | 1.03 |
| O0102 | h | Oficial 1ª | 0.2 | 20.46 | 4.09 |
| O0110 | h | Peó | 0.2 | 16.75 | 3.35 |
| P0603 | m2 | Tela metàl·lica galv. i plast (material; 12/01/2009) | 1.515 | 3.997176 | 6.06 |
| P0906 | m | Pal tub acer galvanitzat DN48 mm. (material; 12/01/2009) | 0.75 | 6.449052 | 4.84 |
| P0504 | m3 | Formigó HM-20 posat a l'obra | 0.032 | 52 | 1.66 |
| %1613 | % | Despeses indirectes | 6 % | 21.03 | 1.26 |
|  |  | Total |  |  | 22.29 |

| Amidament | Uts. | Llarg | Parcial |
|---|---|---|---|
| PK 4+600 dos costats | 1 | 155 | 155.00 |
| Total |  |  | 155 |

**E0741** u Fita de fosa senyalització límit Diputació h=70cm
1 u × 71.63 = 71.63
Fita de fosa per a senyalització de límit Diputació de 70 cm d'alçada i 12 cm. de diàmetre, tipus Barcelona o similar, inclòs excavació, formigó HM-20 i ancoratges en fonament i inscripció, col·locada.

| Codi | Ut | Descripció | Rendiment | Preu | Import |
|---|---|---|---|---|---|
| O0102 | h | Oficial 1ª | 0.15 | 20.46 | 3.069 |
| O0110 | h | Peó | 0.25 | 16.75 | 4.188 |
| P1609 | m3 | Excavació de terres | 0.15 | 11.118 | 1.668 |
| P0504 | m3 | Formigó HM-20 posat a l'obra | 0.1 | 52 | 5.200 |
| P1470 | u | Fita de fosa h=70 d=12 (material; 23/07/1998) | 1 | 44 | 44.000 |
| P1680 | u | Placa, perns i cargoleria per ancoratge (material; 12/01/2009) | 1 | 7.510158 | 7.510 |
| M0235 | h | Equip de soldadura elèctrica (maquinària; 12/01/2009) | 0.1 | 14.546424 | 1.455 |
| M0226 | h | Grup electrògen de 20/30 kVA | 0.1 | 4.73892 | 0.474 |
| %1613 | % | Despeses indirectes | 6 % | 67.564 | 4.054 |
|  |  | Total |  |  | 71.63 |

**E0502** m3 Formigó HM-20 fonaments
41.95 m3 × 62.85 = 2636.56

| Amidament | Uts. | Llarg | Ample | Alt | Parcial |
|---|---|---|---|---|---|
| PK 4+600 dos costats | 1 | 155 | 0.5 | 0.5 | 38.75 |
| Bassa pk 4+580 dreta | 1 | 4 | 4 | 0.2 | 3.20 |
| Subtotal |  |  |  |  | 41.95 |
| Total |  |  |  |  | 41.95 |

**E0421A** m2 Muret fàbrica blocs formigó de 40x20x20 cm massissats
86 m2 × 41.8 = 3594.80
Muret de 20 cm d'espessor de fàbrica, de bloc massissat de formigó, per revestir, color gris, 40x20x20 cm, resistència normalitzada R10 (10 N/mm²), rebuda amb morter de ciment industrial, color gris, subministrat a granel.

| Codi | Ut | Descripció | Rendiment | Preu | Import |
|---|---|---|---|---|---|
| O0101 | h | Cap de colla | 0.08 | 20.6 | 1.65 |
| O0102 | h | Oficial 1ª | 0.45 | 20.46 | 9.21 |
| O0110 | h | Peó | 0.45 | 16.75 | 7.54 |
| P0818A | u | Bloc de formigó 40x20x20 gris (material; 10/07/2006) | 12.5 | 0.8 | 10.00 |
| E0108 | m3 | Morter de ciment elaborat a l'obra | 0.013 | 50.96 | 0.66 |
| P0607 | kg | Acer corrugat B-500s en barres | 5.25 | 0.7171 | 3.76 |
| P0506 | m3 | Formigó HA-25 posat a l'obra | 0.12 | 55 | 6.60 |
| %1613 | % | Despeses indirectes | 6 % | 39.42 | 2.37 |
|  |  | Total |  |  | 41.8 |

| Amidament | Uts. | Llarg | Alt | Parcial |
|---|---|---|---|---|
| PK 4+600 dos costats | 1 | 155 | 0.4 | 62.00 |
| Bassa pk 4+580 dreta | 4 | 4 | 1.5 | 24.00 |
| Subtotal |  |  |  | 86.00 |
| Total |  |  |  | 86 |

**E0421E** m2 Arrebossat reglejat sobre parament vertical exterior, a 3,00 m d'alçària, com a màxim, amb morter ús corrent (GP) de designació (10/07/2006)
172 m2 × 21.5 = 3698.00
Arrebossat reglejat sobre parament vertical exterior, a 3,00 m d'alçària, com a màxim, amb morter ús corrent (GP) de designació CSIII W0, segons la norma UNE-EN 998-1, remolinat

| Amidament | Uts. | Llarg | Alt | Parcial |
|---|---|---|---|---|
| PK 4+600 dos costats | 2 | 155 | 0.4 | 124.00 |
| Bassa pk 4+580 dreta | 8 | 4 | 1.5 | 48.00 |
| Subtotal |  |  |  | 172.00 |
| Total |  |  |  | 172 |

**E0429** u Porta de 2,5x2,2 de planxa tipus pegaso totalment acabada i col·locada (12/01/2007)
2 u × 1673.742 = 3347.48
Porta de 2,5x2,2 de planxa tipus Pegaso totalment acabada i col·locada

**E99301** u Desmuntatge i posterior col·locació de porta metàl·lica existent a nova ubicació
3 u × 772.19 = 2316.57
Desmuntatge de porta metàl·lica existent i posterior col·locació a la seva posició definitiva, tot inclòs.

| Codi | Ut | Descripció | Rendiment | Preu | Import |
|---|---|---|---|---|---|
| O0101 | h | Cap de colla | 1 | 20.6 | 20.60 |
| O0102 | h | Oficial 1ª | 10 | 20.46 | 204.60 |
| O0110 | h | Peó | 20 | 16.75 | 335.00 |
| M0214 | h | Camió grua | 4 | 42.073368 | 168.29 |
| %1613 | % | Despeses indirectes | 6 % | 728.49 | 43.71 |
|  |  | Total |  |  | 772.19 |

| Amidament | Uts. | Parcial |
|---|---|---|
| PK 4+600 | 3 | 3.00 |
| Total |  | 3 |

**E1622** pa A justificar per la reposició de cobert del PK 4+620 (09/08/2018)
1 pa × 5000 = 5000.00
Partida alçada a justificar per reposició de la caseta existent en el PK 4+620, amb característiques similars a l'existent..

| Amidament | Uts. | Parcial |
|---|---|---|
| PK 4+620 esq | 1 | 1.00 |
| Total |  | 1 |

**E1159** m2 Mur de maçoneria ordinària a una cara vista de pedra calcària, col·locada en sec, sense incloure la pedra
140 m2 × 88.3 = 12362.00
Construcció i reconstrucció de murs de pedra seca, d'una amplada mínima de 40 cm i fins una alçada màxima de 2.5 m, amb aprofitament de la pedra extreta dels murs existents de l'obra.

| Codi | Ut | Descripció | Rendiment | Preu | Import |
|---|---|---|---|---|---|
| O0101 | h | Cap de colla | 0.25 | 20.6 | 5.15 |
| O0102 | h | Oficial 1ª | 2.1 | 20.46 | 42.97 |
| O0110 | h | Peó | 2.1 | 16.75 | 35.18 |
| %1613 | % | Despeses indirectes | 6 % | 83.30 | 5.00 |
|  |  | Total |  |  | 88.3 |

| Amidament | Uts. | Llarg | Alt | Parcial |
|---|---|---|---|---|
| Mur eix 1 (Reposició murs existents) | 1 | 140 | 1 | 140.00 |
| Total |  |  |  | 140 |

**E1159A** m3 Subministrament de pedra calcària posada en obra per a la construcció de marges (15/02/2018)
35 m3 × 119.84 = 4194.40

| Amidament | Uts. | Llarg | Alt | Parcial |
|---|---|---|---|---|
| Mur eix 1 (Reposició murs existents) | 0.25 | 140 | 1 | 35.00 |
| Total |  |  |  | 35 |

**E1420B** m Tanca normalitzada provisional en tancaments de propietats
155 m × 17.51 = 2714.05
Tanca normalitzada provisional en tancaments de propietats , inclosa col·locació i retirada uncop col·locada la definitiva.

| Codi | Ut | Descripció | Rendiment | Preu | Import |
|---|---|---|---|---|---|
| O0101 | h | Cap de colla | 0.04 | 20.6 | 0.82 |
| O0102 | h | Oficial 1ª | 0.12 | 20.46 | 2.46 |
| O0110 | h | Peó | 0.12 | 16.75 | 2.01 |
| P0603C | m2 | Tela metàl·lica galv. per tancament provisional (material; 10/07/2006) | 1.5 | 3.15 | 4.73 |
| P0906 | m | Pal tub acer galvanitzat DN48 mm. | 0.75 | 6.449052 | 4.84 |
| P0504 | m3 | Formigó HM-20 posat a l'obra | 0.032 | 52 | 1.66 |
| %1613 | % | Despeses indirectes | 6 % | 16.52 | 0.99 |
|  |  | Total |  |  | 17.51 |

| Amidament | Uts. | Llarg | Parcial |
|---|---|---|---|
| Tanca provissional trams tancats a demoldre | 1 | 155 | 155.00 |
| Total |  |  | 155 |

**E0701M** m Barana d'acer amb perfils superior i inferior 50x20x1.5 mm.
20 m × 99.94 = 1998.80
Barana d'acer amb perfils superior i inferior 50x20x1.5 mm. ,barres verticals diàmetre 20 mm.cada 10cm., de 100 cm. d'alçaria,muntants cada 150 cm. de 50x50x2 mm soldades, emprimació i 2 dues capes de pintura color RAL 5009 o negre incloses,amb ancoratges a mur amb pletina d'1 cm. i 4 visos amb tacs, col.locada i totalment acabada.

| Codi | Ut | Descripció | Rendiment | Preu | Import |
|---|---|---|---|---|---|
| O0101 | h | Cap de colla | 0.05 | 20.6 | 1.03 |
| O0102 | h | Oficial 1ª | 0.25 | 20.46 | 5.12 |
| O0110 | h | Peó | 0.6 | 16.75 | 10.05 |
| P1423M | m | Barana acer .passa.trave. (material; 16/04/2012) | 1 | 70.161455164035 | 70.16 |
| P1903 | kg | Pintura d'emprimació (material; 12/01/2009) | 0.17 | 6.397542 | 1.09 |
| P1904 | kg | Pintura (material; 12/01/2009) | 2 × 0.34 | 7.201098 | 4.90 |
| M0235 | h | Equip de soldadura elèctrica | 0.1 | 14.546424 | 1.45 |
| M0226 | h | Grup electrògen de 20/30 kVA | 0.1 | 4.73892 | 0.47 |
| %1613 | % | Despeses indirectes | 6 % | 94.27 | 5.66 |
|  |  | Total |  |  | 99.94 |

| Amidament | Uts. | Llarg | Parcial |
|---|---|---|---|
| Tram a modificar en la zona de l'escola | 1 | 20 | 20.00 |
| Total |  |  | 20 |

### 0603 MURS D'ESCULLERA
Import: 12179.53

**E0305** m3 Excavació rases i pous, mitjans mecànics, cànon abocador
120 m3 × 11.12 = 1334.40

| Amidament | Uts. | Llarg | Ample | Alt | Parcial |
|---|---|---|---|---|---|
| Mur PK 3+860 dreta | 1 | 24 | 2.5 | 2 | 120.00 |
| Total |  |  |  |  | 120 |

**E0320** m3 Rebliment i piconatge de material granular en extradós
57.6 m3 × 22.54 = 1298.30

| Amidament | Uts. | Llarg | Ample | Alt | Parcial |
|---|---|---|---|---|---|
| Mur PK 3+860 dreta | 1 | 24 | 1 | 2.4 | 57.60 |
| Total |  |  |  |  | 57.6 |

**E0412B** t Escullera amb blocs pedra calcària 800-1500 kg
167.04 t × 26.61 = 4444.93
Escullera amb blocs de pedra calcària de 800 kg a 1500 kg, com a màxim, col·locats amb pala carregadora, inclòs càrrega i transport.

| Codi | Ut | Descripció | Rendiment | Preu | Import |
|---|---|---|---|---|---|
| O0101 | h | Cap de colla | 0.01 | 20.6 | 0.21 |
| O0102 | h | Oficial 1ª | 0.04 | 20.46 | 0.82 |
| O0110 | h | Peó | 0.1 | 16.75 | 1.68 |
| P0326B | t | Bloc pedra calcària esc. >800 kg (material; 01/08/2018) | 1 | 20.73 | 20.73 |
| M0205 | h | Pala carregadora sobre orugues | 0.015 | 73.35 | 1.10 |
| M0212B | h | Camió de trabuc de 20 t | 0.015 | 37.33 | 0.56 |
| %1613 | % | Despeses indirectes | 6 % | 25.10 | 1.51 |
|  |  | Total |  |  | 26.61 |

| Amidament | Uts. | Parcial |
|---|---|---|
| Alçats: |  |  |
| Mur PK 3+860 dreta | 167.04 | 167.04 |
| Subtotal |  | 167.04 |
| Total |  | 167.04 |

**E0413A** m3 Escullera concertada pedra calcària 800-1500 kg., rejuntat amb formigó
74.59 m3 × 62.54 = 4664.86
Escullera concertada de amb blocs de pedra calcària de 800 a 1500 kg., inclòs rejuntat de formigó tipus HM-20, totalment col.locada.

| Codi | Ut | Descripció | Rendiment | Preu | Import |
|---|---|---|---|---|---|
| O0101 | h | Cap de colla | 0.01 | 20.6 | 0.21 |
| O0102 | h | Oficial 1ª | 0.125 | 20.46 | 2.56 |
| O0110 | h | Peó | 0.052 | 16.75 | 0.87 |
| P0326B | t | Bloc pedra calcària esc. >800 kg | 1.54 | 20.73 | 31.92 |
| P0504 | m3 | Formigó HM-20 posat a l'obra | 0.2 | 52 | 10.40 |
| M0202 | h | Pala excavadora giratoria sobre cadenes, amb pinça manipuladora de pedra (maquinària; 01/08/2018) | 0.069 | 80.75 | 5.57 |
| M0212B | h | Camió de trabuc de 20 t | 0.2 | 37.33 | 7.47 |
| %1613 | % | Despeses indirectes | 6 % | 59.00 | 3.54 |
|  |  | Total |  |  | 62.54 |

| Amidament | Uts. | Llarg | Ample | Alt | Parcial |
|---|---|---|---|---|---|
| Fonaments | 1 | 24 | 2.216 | 1.4 |  |
| Total |  |  |  |  | 74.59 |

**E0666D** m2 Feltre geotextil de polipropilè 250 g/m2
72 m2 × 3.45 = 248.40
Feltre geotextil de polipropilè amb un pes mínim de 250 g/m2 no teixit, 100% foradat per ambdues cares, amb resistència a la perforació igual o superior a 2900 N, inclòs pèrdues per retalls i encavalcaments, regularització i anivellament de superfície d'assentament, totalment col·locat.

| Codi | Ut | Descripció | Rendiment | Preu | Import |
|---|---|---|---|---|---|
| O0101 | h | Cap de colla | 0.003 | 20.6 | 0.062 |
| O0102 | h | Oficial 1ª | 0.028 | 20.46 | 0.573 |
| O0110 | h | Peó | 0.028 | 16.75 | 0.469 |
| P0642D | m2 | Geotèxtil 250 g/m2 resist>= 2900 N (material; 12/01/2009) | 1.1 | 1.947078 | 2.142 |
| %1613 | % | Despeses indirectes | 6 % | 3.246 | 0.195 |
|  |  | Total |  |  | 3.45 |

| Amidament | Uts. | Llarg | Alt | Parcial |
|---|---|---|---|---|
| Mur PK 3+860 dreta | 1 | 24 | 3 | 72.00 |
| Total |  |  |  | 72 |

**E0890** m Canonada PVC ranurada, DN-200, 4kN/m2, drenatge
24 m × 7.86 = 188.64
Tub porós de PVC de 200 mm de diàmetre, amb junt d'estanqueïtat, col·locat en rasa de trasdós de mur per drenatge.

| Codi | Ut | Descripció | Rendiment | Preu | Import |
|---|---|---|---|---|---|
| O0102 | h | Oficial 1ª | 0.05 | 20.46 | 1.02 |
| O0106 | h. | Peó | 0.05 | 16.75 | 0.84 |
| P1220 | m | Canonada pvc corrugada i ranurada, doble paret, DN200 (material; 23/07/1998) | 1 | 5.56 | 5.56 |
| %1613 | % | Despeses indirectes | 6 % | 7.42 | 0.45 |
|  |  | Total |  |  | 7.86 |

| Amidament | Uts. | Llarg | Parcial |
|---|---|---|---|
| Mur PK 3+860 dreta | 1 | 24 | 24.00 |
| Total |  |  | 24 |

### 0604 FIBRA ÒPTICA
Import: 87882.03

**E10101C** m Canalització d'infraestructura de comunicacions soterrada (14/07/1995)
2640.55 m × 29.72 = 78477.15
Canalització d'infraestructura de comunicacions soterrada formada per 12 microtubs de HPDE de 20 mm de diàmetre exterior i de 2 mm de gruix, amb colors distintius agrupats en subgrups de 3 i plegats amb vaina plàstica, col·locats en base de 2 i alçada de 6 o viceversa, inclòs cinta de senyalització i morter M-300 ó HM20, allotjats a fons de rasa, inclòs excavació de rasa de 0,20x0,30 m en terres amb mitjans mecànics.

| Codi | Ut | Descripció | Rendiment | Preu | Import |
|---|---|---|---|---|---|
| O0102 | h | Oficial 1ª | 0.12 | 20.46 | 2.46 |
| O0110 | h | Peó | 0.12 | 16.75 | 2.01 |
| M0202 | h | Pala excavadora giratoria sobre cadenes, amb pinça manipuladora de pedra | 0.065 | 80.75 | 5.25 |
| M0212B | h | Camió de trabuc de 20 t | 0.057 | 37.33 | 2.13 |
| P1613 | u | Cànon d'abocador | 1.2 | 0.8 | 0.96 |
| P091291 | m | Canalització 12 microtubs de HPDE Ø 20 mm (material; 01/01/2018) | 1.05 | 14.5 | 15.23 |
| % | % | Despeses generals | 6 % | 28.04 | 1.68 |
|  |  | Total |  |  | 29.72 |

| Amidament | Uts. | Llarg | Parcial |
|---|---|---|---|
| Amidament total fibra òptica | 1 | 2590.55 | 2590.55 |
| Previssió creuaments | 1 | 50 | 50.00 |
| Subtotal |  |  | 2640.55 |
| Total |  |  | 2640.55 |

**E10102C** u Pericó de registre de formigó pref. 70x70x80 cm
7 u × 668.19 = 4677.33
Pericó de registre de formigó pref. de 70x70x80 cm interiors amb parets de 12,5 cm de gruix mínim per a serveis de telecomunicacions, col·locat sobre solera de formigó HM-20 de 15 cm de gruix i reblert lateral amb sòl seleccionat compactat, inclòs perforació de parets, connexions, formigonat dels entrocaments, fixació dels conductes, taps dels extrems, marc i tapa de fosa classe D-400 fixada a l'arqueta amb un mínim de 10 ancoratges de 60 mm de longitud i 14 mm de diàmetre, amb tancament de seguretat, totalment acabada.

| Codi | Ut | Descripció | Rendiment | Preu | Import |
|---|---|---|---|---|---|
| O0101 | h | Cap de colla | 0.2 | 20.6 | 4.12 |
| O0102 | h | Oficial 1ª | 2 | 20.46 | 40.92 |
| O0110 | h | Peó | 2 | 16.75 | 33.50 |
| M0214 | h | Camió grua | 0.4 | 42.073368 | 16.83 |
| P0504 | m3 | Formigó HM-20 posat a l'obra | 0.5 | 52 | 26.00 |
| P101231 | u | Pericó 70x70x80 mm pref. tipus B amb marc i tapa D-400 (material; 09/08/2018) | 1 | 509 | 509.00 |
| %1613 | % | Despeses indirectes | 6 % | 630.37 | 37.82 |
|  |  | Total |  |  | 668.19 |

**E10103C** u Pericó de registre de formigó pref. 140x70x80 cm
5 u × 945.51 = 4727.55
Pericó de registre de formigó pref. de 140x70x80 cm interiors amb parets de 12,5 cm de gruix mínim per a serveis de telecomunicacions, col·locat sobre solera de formigó HM-20 de 15 cm de gruix i reblert lateral amb sòl seleccionat compactat, inclòs perforació de parets, connexions, formigonat dels entrocaments, fixació dels conductes, taps dels extrems, marc i tapa de fosa classe D-400 fixada a l'arqueta amb un mínim de 10 ancoratges de 60 mm de longitud i 14 mm de diàmetre, amb tancament de seguretat, totalment acabada.

| Codi | Ut | Descripció | Rendiment | Preu | Import |
|---|---|---|---|---|---|
| O0101 | h | Cap de colla | 0.2 | 20.6 | 4.12 |
| O0102 | h | Oficial 1ª | 3 | 20.46 | 61.38 |
| O0110 | h | Peó | 3 | 16.75 | 50.25 |
| M0214 | h | Camió grua | 0.6 | 42.073368 | 25.24 |
| P0504 | m3 | Formigó HM-20 posat a l'obra | 1 | 52 | 52.00 |
| P101232 | u | Pericó 140x70x80 mm pref. tipus C amb marc i tapa D-400 (material; 09/08/2018) | 1 | 699 | 699.00 |
| %1613 | % | Despeses indirectes | 6 % | 891.99 | 53.52 |
|  |  | Total |  |  | 945.51 |

### 0605 OBRES ACCESORIES (09/08/2018)
Import: 10000

**E1601** pa A justificar obres no previstes i imprescindibles (09/08/2018)
1 pa × 10000 = 10000.00
Partida alçada a justificar per a obres no previstes i imprescindibles de realitzar.

## 07 SENYALITZACIÓ, ABALISAMENT I SISTEMES DE CONTENCIÓ
Import: 84176.73

### 0701 SENYALITZACIÓ HORITZONTAL I ABALISAMENT
Import: 11617.95

**E0704** m Premarcatge de marca viària longitudinal
11231 m × 0.13 = 1460.03

| Amidament | Uts. | Llarg | Parcial |
|---|---|---|---|
| eix1 | 3 | 3610 | 10830.00 |
| incorporació camins i accesos | 1 | 275 | 275.00 |
| intersecció illetes | 1 | 21 | 21.00 |
|  | 1 | 67 | 67.00 |
|  | 1 | 38 | 38.00 |
| Subtotal |  |  | 11231.00 |
| Total |  |  | 11231 |

**E0706** m Marca viària longitudinal 15 cm. amplada, pintura acrílica
16219.36 m × 0.55 = 8920.65
Marca viària longitudinal de 15 cm. d'amplada, amb pintura acrílica i microesferes de vidre, amb màquina autopropulsada.

| Codi | Ut | Descripció | Rendiment | Preu | Import |
|---|---|---|---|---|---|
| O0101 | h | Cap de colla | 0.001 | 20.6 | 0.02 |
| O0110 | h | Peó | 0.002 | 16.75 | 0.03 |
| P1422 | kg | Pintura (material; 12/01/2009) | 0.135 | 2.26644 | 0.31 |
| P1421 | kg | Microesferes de vidre (material; 12/01/2009) | 0.082 | 0.958086 | 0.08 |
| M0220 | h | Escombradora autopropulsada | 0.001 | 42.145482 | 0.04 |
| M0224 | h | Màquina pintura bandes autop. (maquinària; 12/01/2009) | 0.001 | 41.56857 | 0.04 |
| %1613 | % | Despeses indirectes | 6 % | 0.52 | 0.03 |
|  |  | Total |  |  | 0.55 |

| Amidament | Uts. | Llarg | Parcial |
|---|---|---|---|
| eix1 | 3 | 2590.56 | 7771.68 |
| incorporació camins i accesos | 1 | 275 | 275.00 |
| intersecció illetes | 1 | 21 | 21.00 |
|  | 1 | 67 | 67.00 |
|  | 1 | 38 | 38.00 |
| repintat | 1 | 8046.68 | 8046.68 |
| Subtotal |  |  | 16219.36 |
| Total |  |  | 16219.36 |

**E0708** m2 Marca viària transversal, fletxes, inscripcions i zebrats, pintura acrílica
65.66 m2 × 11.33 = 743.93
Marca viària transversal, fletxes, inscripcions i zebrats, amb pintura acrílica i microesferes de vidre, totalment acabada.

| Codi | Ut | Descripció | Rendiment | Preu | Import |
|---|---|---|---|---|---|
| O0101 | h | Cap de colla | 0.095 | 20.6 | 1.96 |
| O0110 | h | Peó | 0.286 | 16.75 | 4.79 |
| P1422 | kg | Pintura | 0.9 | 2.26644 | 2.04 |
| P1421 | kg | Microesferes de vidre | 0.55 | 0.958086 | 0.53 |
| M0220 | h | Escombradora autopropulsada | 0.002 | 42.145482 | 0.08 |
| M0224 | h | Màquina pintura bandes autop. | 0.031 | 41.56857 | 1.29 |
| %1613 | % | Despeses indirectes | 6 % | 10.69 | 0.64 |
|  |  | Total |  |  | 11.33 |

| Amidament | Uts. | Llarg | Ample | Parcial |
|---|---|---|---|---|
| línia aturada M-4.1 | 2 | 4 | 0.4 | 3.20 |
| stop M-6.4 | 2 | 1.23 |  | 2.46 |
| zebrats illetes | 1 | 60 |  | 60.00 |
| Subtotal |  |  |  | 65.66 |
| Total |  |  |  | 65.66 |

**E0708BO** m Pintura en vorades de color alternatiu blanc i vermell.
54 m × 4.14 = 223.56
Pintura acrilica en vorades de color alternatiu blanc i vermell, totalment acabada.

| Codi | Ut | Descripció | Rendiment | Preu | Import |
|---|---|---|---|---|---|
| O0101 | h | Cap de colla | 0.04 | 20.6 | 0.82 |
| O0110 | h | Peó | 0.11 | 16.75 | 1.84 |
| P1422 | kg | Pintura | 0.297 | 2.26644 | 0.67 |
| M0220 | h | Escombradora autopropulsada | 0.002 | 42.145482 | 0.08 |
| M0224 | h | Màquina pintura bandes autop. | 0.012 | 41.56857 | 0.50 |
| %1613 | % | Despeses indirectes | 6 % | 3.91 | 0.23 |
|  |  | Total |  |  | 4.14 |

| Amidament | Uts. | Llarg | Parcial |
|---|---|---|---|
| illetes | 1 | 54 | 54.00 |
| Total |  |  | 54 |

**E0708BI** m2 Pintura de color estesa sobre paviment de formigó amb RAL 7042
47 m2 × 5.74 = 269.78
Pintura acrílica de color estesa sobre paviment de mescla bituminosa o de formigò, totalment acabada.

| Codi | Ut | Descripció | Rendiment | Preu | Import |
|---|---|---|---|---|---|
| O0101 | h | Cap de colla | 0.02 | 20.6 | 0.41 |
| O0110 | h | Peó | 0.1 | 16.75 | 1.68 |
| P1422c | kg | Pintura color (material; 10/07/2006) | 1 | 2.42 | 2.42 |
| M0220 | h | Escombradora autopropulsada | 0.002 | 42.145482 | 0.08 |
| M0224 | h | Màquina pintura bandes autop. | 0.02 | 41.56857 | 0.83 |
| %1613 | % | Despeses indirectes | 6 % | 5.42 | 0.33 |
|  |  | Total |  |  | 5.74 |

| Amidament | Uts. | Llarg | Parcial |
|---|---|---|---|
| Illetes | 1 | 47 | 47.00 |
| Total |  |  | 47 |

### 0702 SENYALITZACIÓ VERTICAL
Import: 29436.76

**E0710** u Placa reflectora triangular L=135 cm, nivell 2 HIP
11 u × 242.77 = 2670.47
Placa reflectora triangular de 135 cm. de costat, per a senyals de trànsit, nivell 2 HIP, inclòs ancoratges i cargoleria.

| Codi | Ut | Descripció | Rendiment | Preu | Import |
|---|---|---|---|---|---|
| O0102 | h | Oficial 1ª | 0.175 | 20.46 | 3.58 |
| O0110 | h | Peó | 0.2 | 16.75 | 3.35 |
| P1402 | u | Placa triang. reflect. 135 cm (material; 12/01/2009) | 1 | 222.100818 | 222.10 |
| %1613 | % | Despeses indirectes | 6 % | 229.03 | 13.74 |
|  |  | Total |  |  | 242.77 |

**E0712** u Placa reflectora circular Ø90 cm, nivell 2 HIP
21 u × 169.96 = 3569.16
Placa reflectora circular de 90 cm. de diàmetre, per a senyals de trànsit, nivell 2 HIP, inclòs ancoratges i cargoleria.

| Codi | Ut | Descripció | Rendiment | Preu | Import |
|---|---|---|---|---|---|
| O0102 | h | Oficial 1ª | 0.175 | 20.46 | 3.58 |
| O0110 | h | Peó | 0.2 | 16.75 | 3.35 |
| P1404 | u | Placa circular reflect. 90 cm. (material; 12/01/2009) | 1 | 153.407082 | 153.41 |
| %1613 | % | Despeses indirectes | 6 % | 160.34 | 9.62 |
|  |  | Total |  |  | 169.96 |

| Amidament | Uts. | Parcial |
|---|---|---|
|  | 17 | 17.00 |
|  | 4 | 4.00 |
| Subtotal |  | 21.00 |
| Total |  | 21 |

**E0713** u Placa reflectora octogonal 60 cm. doble apotema, nivell 2 HIP
2 u × 105.17 = 210.34
Placa reflectora octogonal de 60 cm. de doble apotema, per a senyals de trànsit, nivell 2 HIP, inclòs ancoratges i cargoleria.

| Codi | Ut | Descripció | Rendiment | Preu | Import |
|---|---|---|---|---|---|
| O0102 | h | Oficial 1ª | 0.175 | 20.46 | 3.58 |
| O0110 | h | Peó | 0.2 | 16.75 | 3.35 |
| P1425 | u | Placa octog. reflect. 60 cm. (material; 12/01/2009) | 1 | 92.285316 | 92.29 |
| %1613 | % | Despeses indirectes | 6 % | 99.22 | 5.95 |
|  |  | Total |  |  | 105.17 |

**E0717** u Placa reflectora rectangular 90x60 cm, nivell 2 HIP
1 u × 155.29 = 155.29
Placa reflectora rectangular de 90x60 cm.,per a senyals de trànsit, nivell 2 HIP, inclòs ancoratges i cargoleria.

| Codi | Ut | Descripció | Rendiment | Preu | Import |
|---|---|---|---|---|---|
| O0102 | h | Oficial 1ª | 0.175 | 20.46 | 3.58 |
| O0110 | h | Peó | 0.2 | 16.75 | 3.35 |
| P1409 | u | Placa infor. refl. 60x90 cm. (material; 12/01/2009) | 1 | 139.571496 | 139.57 |
| %1613 | % | Despeses indirectes | 6 % | 146.50 | 8.79 |
|  |  | Total |  |  | 155.29 |

| Amidament | Uts. | Parcial |
|---|---|---|
| S-900 | 1 | 1.00 |
| Total |  | 1 |

**E0720** u Placa reflectora rectangular de 60x20 cm. complementaria
2 u × 63.17 = 126.34
Placa reflectora rectangular de 60x20 cm. complementària, nivell 2 HIP, inclòs ancoratges i cargoleria.

| Codi | Ut | Descripció | Rendiment | Preu | Import |
|---|---|---|---|---|---|
| O0102 | h | Oficial 1ª | 0.08 | 20.46 | 1.64 |
| O0110 | h | Peó | 0.12 | 16.75 | 2.01 |
| P1428 | u | Placa comp. refl. 60x20 cm. (material; 12/01/2009) | 1 | 55.93986 | 55.94 |
| %1613 | % | Despeses indirectes | 6 % | 59.59 | 3.58 |
|  |  | Total |  |  | 63.17 |

**E0722** u Plafó direccional 1600x400mm, nivell 2 HIP
36 u × 137.89 = 4964.04
Plafó direccional, amb placa reflectora, per a corbes, de 1600x400mm., nivell 2 HIP, inclòs ancoratges i cargoleria.

| Codi | Ut | Descripció | Rendiment | Preu | Import |
|---|---|---|---|---|---|
| O0102 | h | Oficial 1ª | 0.18 | 20.46 | 3.683 |
| O0110 | h | Peó | 0.2 | 16.75 | 3.350 |
| P1430 | u | Panell direc.refl. 1600x400 mm (material; 12/01/2009) | 1 | 123.047088 | 123.047 |
| %1613 | % | Despeses indirectes | 6 % | 130.080 | 7.805 |
|  |  | Total |  |  | 137.89 |

**E0723** u Fita quilomètrica amb placa reflectora de 40x60 cm, nivell 2 HIP
40 u × 83.25 = 3330.00
Fita quilomètrica, amb placa reflectora de 40x40 cm., nivell 2 HIP, inclòs ancoratges i cargoleria.

| Codi | Ut | Descripció | Rendiment | Preu | Import |
|---|---|---|---|---|---|
| O0102 | h | Oficial 1ª | 0.18 | 20.46 | 3.68 |
| O0110 | h | Peó | 0.2 | 16.75 | 3.35 |
| P1431 | u | Fita qm. refl. 40x60 cm (material; 12/01/2009) | 1 | 71.506182 | 71.51 |
| %1613 | % | Despeses indirectes | 6 % | 78.54 | 4.71 |
|  |  | Total |  |  | 83.25 |

**E0725** m Suport rectangular d'acer galvanitzat de 80x40x2 mm.
126.5 m × 15.39 = 1946.84
Suport rectangular d'acer galvanitzat de 80x40x2 mm., col.locat.

| Codi | Ut | Descripció | Rendiment | Preu | Import |
|---|---|---|---|---|---|
| O0102 | h | Oficial 1ª | 0.05 | 20.46 | 1.02 |
| O0110 | h | Peó | 0.09 | 16.75 | 1.51 |
| P1417 | m | Suport tub acer galv. 80x40x2mm. (material; 12/01/2009) | 1 | 11.991528 | 11.99 |
| %1613 | % | Despeses indirectes | 6 % | 14.52 | 0.87 |
|  |  | Total |  |  | 15.39 |

| Amidament | Uts. | Llarg | Alt | Parcial |
|---|---|---|---|---|
| senyals simples | 31 | 3.5 |  | 108.50 |
| fites S-572 | 2 | 2 |  | 4.00 |
| panells direccionals simples | 2 | 2 | 3.5 | 14.00 |
| Subtotal |  |  |  | 126.50 |
| Total |  |  |  | 126.5 |

**E0739** m Suport rectangular d'acer galvanitzat de 100x50x3 mm.
184 m × 24.7 = 4544.80
Suport rectangular d'acer galvanitzat de 100x50x3 mm.,col·locat.

| Codi | Ut | Descripció | Rendiment | Preu | Import |
|---|---|---|---|---|---|
| O0102 | h | Oficial 1ª | 0.05 | 20.46 | 1.02 |
| O0110 | h | Peó | 0.09 | 16.75 | 1.51 |
| P1440 | m | Suport acer galv. 100x50x3 mm (material; 12/01/2009) | 1 | 20.768832 | 20.77 |
| %1613 | % | Despeses indirectes | 6 % | 23.30 | 1.40 |
|  |  | Total |  |  | 24.7 |

| Amidament | Uts. | Llarg | Alt | Parcial |
|---|---|---|---|---|
| senyals dobles | 2 | 4 |  | 8.00 |
| panells direccionals dobles ó triples | 2 | 22 | 4 | 176.00 |
| Subtotal |  |  |  | 184.00 |
| Total |  |  |  | 184 |

**E0729** u Fonamentació de senyals
83 u × 25.25 = 2095.75
Fonamentació de senyals, totalment acabada.

| Codi | Ut | Descripció | Rendiment | Preu | Import |
|---|---|---|---|---|---|
| O0101 | h | Cap de colla | 0.12 | 20.6 | 2.47 |
| O0110 | h | Peó | 0.48 | 16.75 | 8.04 |
| P1609 | m3 | Excavació de terres | 0.18 | 11.118 | 2.00 |
| E0502 | m3 | Formigó HM-20 fonaments | 0.18 | 62.85 | 11.31 |
| %1613 | % | Despeses indirectes | 6 % | 23.82 | 1.43 |
|  |  | Total |  |  | 25.25 |

| Amidament | Uts. | Llarg | Parcial |
|---|---|---|---|
| senyals simples | 31 |  | 31.00 |
| fites S-572 | 2 |  | 2.00 |
| panells direccionals simples | 2 | 2 | 4.00 |
| senyals dobles | 2 |  | 2.00 |
| panells direccionals dobles ó triples | 2 | 22 | 44.00 |
| Subtotal |  |  | 83.00 |
| Total |  |  | 83 |

**E0730** u Fonamentació de cartell de pre-senyalització
6 u × 112.21 = 673.26
Fonamentació de cartell de pre-senyalització, totalment acabada.

| Codi | Ut | Descripció | Rendiment | Preu | Import |
|---|---|---|---|---|---|
| O0101 | h | Cap de colla | 0.12 | 20.6 | 2.47 |
| O0102 | h | Oficial 1ª | 0.36 | 20.46 | 7.37 |
| O0110 | h | Peó | 1.2 | 16.75 | 20.10 |
| P1609 | m3 | Excavació de terres | 1.175 | 11.118 | 13.06 |
| E0502 | m3 | Formigó HM-20 fonaments | 1 | 62.85 | 62.85 |
| %1613 | % | Despeses indirectes | 6 % | 105.85 | 6.35 |
|  |  | Total |  |  | 112.21 |

| Amidament | Uts. | Parcial |
|---|---|---|
| senyals 1-6 | 6 | 6.00 |
| Total |  | 6 |

**E0744A** u Base d'acer galvanitzat per a suport de 90 mm.
2 u × 111.89 = 223.78
Base d'acer galvanitzat per a suport de 90 mm. col·locada.

| Codi | Ut | Descripció | Rendiment | Preu | Import |
|---|---|---|---|---|---|
| O0102 | h | Oficial 1ª | 0.05 | 20.46 | 1.02 |
| O0110 | h | Peó | 0.09 | 16.75 | 1.51 |
| P1471A | u | Base d'acer galvanit. suport 90 mm. (material; 12/01/2009) | 1 | 103.02 | 103.02 |
| %1613 | % | Despeses indirectes | 6 % | 105.55 | 6.33 |
|  |  | Total |  |  | 111.89 |

| Amidament | Uts. | Parcial |
|---|---|---|
| senyal 2 | 1 | 1.00 |
| senyal 3 | 1 | 1.00 |
| Subtotal |  | 2.00 |
| Total |  | 2 |

**E0744B** u Base d'acer galvanitzat per a suport de 114 mm.
3 u × 133.86 = 401.58
Base d'acer galvanitzat per a suport de 114 mm. col·locada.

| Codi | Ut | Descripció | Rendiment | Preu | Import |
|---|---|---|---|---|---|
| O0102 | h | Oficial 1ª | 0.05 | 20.46 | 1.02 |
| O0110 | h | Peó | 0.09 | 16.75 | 1.51 |
| P1471B | u | Base d'acer galvanit. suport 114 mm. (material; 12/01/2009) | 1 | 123.747624 | 123.75 |
| %1613 | % | Despeses indirectes | 6 % | 126.28 | 7.58 |
|  |  | Total |  |  | 133.86 |

| Amidament | Uts. | Parcial |
|---|---|---|
| senyal 4 | 1 | 1.00 |
| senyal 5 | 1 | 1.00 |
| senyal 6 | 1 | 1.00 |
| Subtotal |  | 3.00 |
| Total |  | 3 |

**E0744C** u Base d'acer galvanitzat per a suport de 140 mm.
1 u × 163.66 = 163.66
Base d'acer galvanitzat per a suport de 140 mm., col·locada.

| Codi | Ut | Descripció | Rendiment | Preu | Import |
|---|---|---|---|---|---|
| O0102 | h | Oficial 1ª | 0.05 | 20.46 | 1.02 |
| O0110 | h | Peó | 0.09 | 16.75 | 1.51 |
| P1471C | u | Base d'acer galvanit. suport 140 mm. (material; 12/01/2009) | 1 | 151.872084 | 151.87 |
| %1613 | % | Despeses indirectes | 6 % | 154.40 | 9.26 |
|  |  | Total |  |  | 163.66 |

| Amidament | Uts. | Parcial |
|---|---|---|
| senyal 1 | 1 | 1.00 |
| Total |  | 1 |

**E0745** m Pal d'alumini anoditzat color plata, Ø90 mm. MC
10.9 m × 34.86 = 379.97
Pal d'alumini anoditzat color plata, estriat, de 90 mm. de diàmetre MC, col·locat.

| Codi | Ut | Descripció | Rendiment | Preu | Import |
|---|---|---|---|---|---|
| O0102 | h | Oficial 1ª | 0.05 | 20.46 | 1.02 |
| O0110 | h | Peó | 0.09 | 16.75 | 1.51 |
| P1472 | m | Pal alumini diàmetre 90 mm. MC (material; 23/07/1998) | 1 | 30.36 | 30.36 |
| %1613 | % | Despeses indirectes | 6 % | 32.89 | 1.97 |
|  |  | Total |  |  | 34.86 |

| Amidament | Uts. | Llarg | Parcial |
|---|---|---|---|
| senyal 2 | 1 | 3.25 | 3.25 |
| senyal 3 | 1 | 3.25 | 3.25 |
| senyal 5 | 1 | 2.2 | 2.20 |
| senyal 6 | 1 | 2.2 | 2.20 |
| Subtotal |  |  | 10.90 |
| Total |  |  | 10.9 |

**E0746** m Pal d'alumini anoditzat color plata, Ø114 mm. MD
8.76 m × 39.99 = 350.31
Pal d'alumini anoditzat color plata, estriat, de 114 mm. de diàmetre MD, col·locat.

| Codi | Ut | Descripció | Rendiment | Preu | Import |
|---|---|---|---|---|---|
| O0102 | h | Oficial 1ª | 0.05 | 20.46 | 1.02 |
| O0110 | h | Peó | 0.09 | 16.75 | 1.51 |
| P1473 | m | Pal alumini diàmetre 114 mm. MD (material; 23/07/1998) | 1 | 35.2 | 35.20 |
| %1613 | % | Despeses indirectes | 6 % | 37.73 | 2.26 |
|  |  | Total |  |  | 39.99 |

| Amidament | Uts. | Llarg | Parcial |
|---|---|---|---|
| senyal 4 | 1 | 4.06 | 4.06 |
| senyal 5 | 1 | 2.35 | 2.35 |
| senyal 6 | 1 | 2.35 | 2.35 |
| Subtotal |  |  | 8.76 |
| Total |  |  | 8.76 |

**E0746C** m Pal d'alumini anoditzat color plata, Ø140 mm. MG
4.68 m × 140.61 = 658.05
Pal d'alumini anoditzat color plata, estriat, de 140 mm. de diàmetre MG, col·locat.

| Codi | Ut | Descripció | Rendiment | Preu | Import |
|---|---|---|---|---|---|
| O0102 | h | Oficial 1ª | 0.05 | 20.46 | 1.02 |
| O0110 | h | Peó | 0.09 | 16.75 | 1.51 |
| P1473C | m | Pal alumini diàmetre 140 mm. MG (material; 23/07/1998) | 1 | 130.12 | 130.12 |
| %1613 | % | Despeses indirectes | 6 % | 132.65 | 7.96 |
|  |  | Total |  |  | 140.61 |

| Amidament | Uts. | Llarg | Parcial |
|---|---|---|---|
| senyal 1 | 1 | 4.68 | 4.68 |
| Total |  |  | 4.68 |

**E0755** m2 Placa d'alumini fins a 0,25 m², nivell 2 HIP, amb abraçadores
0.3 m2 × 283.46 = 85.04
Placa d'alumini fins a 0,25 m², per a senyals de trànsit senyals d'orientació, amb revestiment reflectant nivell 2 HIP, inclosos abraçadores d'unió al suport i cargoleria corresponent, totalment col·locada.

| Codi | Ut | Descripció | Rendiment | Preu | Import |
|---|---|---|---|---|---|
| O0101 | h | Cap de colla | 0.15 | 20.6 | 3.090 |
| O0102 | h | Oficial 1ª | 0.3 | 20.46 | 6.138 |
| O0110 | h | Peó | 0.4 | 16.75 | 6.700 |
| P1495 | m2 | Placa d'alumini fins 0,25 m2 (material; 11/03/2009) | 1 | 251.49 | 251.490 |
| %1613 | % | Despeses indirectes | 6 % | 267.418 | 16.045 |
|  |  | Total |  |  | 283.46 |

| Amidament | Uts. | Llarg | Ample | Parcial |
|---|---|---|---|---|
| Senyal 2 i 3 | 2 | 0.55 | 0.2 | 0.22 |
| Senyal 4 | 1 | 0.4 | 0.2 | 0.08 |
| Subtotal |  |  |  | 0.30 |
| Total |  |  |  | 0.3 |

**E0756** m2 Placa d'alumini >0,25 m² i <0,50 m², nivell 2 HIP, amb abraçadores
0.84 m2 × 264.19 = 221.92
Placa d'alumini superior a 0,25 m² i fins a 0,50 m², per a d'orientació, amb revestiment reflectant HIP nivell 2, inclosos abraçadores d'unió al suport i cargoleria corresponent, totalment col·locada.

| Codi | Ut | Descripció | Rendiment | Preu | Import |
|---|---|---|---|---|---|
| O0101 | h | Cap de colla | 0.15 | 20.6 | 3.09 |
| O0102 | h | Oficial 1ª | 0.3 | 20.46 | 6.14 |
| O0110 | h | Peó | 0.4 | 16.75 | 6.70 |
| P1496 | m2 | Placa d'alumini de 0,25 a 0,50 m2 (material; 11/03/2009) | 1 | 233.31 | 233.31 |
| %1613 | % | Despeses indirectes | 6 % | 249.24 | 14.95 |
|  |  | Total |  |  | 264.19 |

| Amidament | Uts. | Llarg | Alt | Parcial |
|---|---|---|---|---|
| senyal 2 | 1 | 1.2 | 0.35 | 0.42 |
| senyal 3 | 1 | 1.2 | 0.35 | 0.42 |
| Subtotal |  |  |  | 0.84 |
| Total |  |  |  | 0.84 |

**E0757** m2 Placa d'alumini >0,50 m² i <1,00 m², nivell 2 HIP, amb abraçadores
1.52 m2 × 220.3 = 334.86
Placa d'alumini superior a 0,50 m² i fins a 1,00 m², per a senyals de trànsit d'orientació, amb revestiment reflectant HIP nivell 2, inclosos abraçadores d'unió al suport i cargoleria corresponent, totalment col·locada.

| Codi | Ut | Descripció | Rendiment | Preu | Import |
|---|---|---|---|---|---|
| O0101 | h | Cap de colla | 0.15 | 20.6 | 3.09 |
| O0102 | h | Oficial 1ª | 0.3 | 20.46 | 6.14 |
| O0110 | h | Peó | 0.4 | 16.75 | 6.70 |
| P1497 | m2 | Placa d'alumini de 0,50 m2 a 1,00 m2 (material; 11/03/2009) | 1 | 191.9 | 191.90 |
| %1613 | % | Despeses indirectes | 6 % | 207.83 | 12.47 |
|  |  | Total |  |  | 220.3 |

| Amidament | Uts. | Llarg | Alt | Parcial |
|---|---|---|---|---|
| senyal 4 | 1 | 1.45 | 0.55 | 0.80 |
| senyal 5 | 1 | 0.6 | 0.6 | 0.36 |
| senyal 6 | 1 | 0.6 | 0.6 | 0.36 |
| Subtotal |  |  |  | 1.52 |
| Total |  |  |  | 1.52 |

**E0758** m2 Placa d'alumini >1,00 m² i <1,50 m², nivell 2 HIP, amb abraçadores
3.63 m2 × 168.91 = 613.14
Placa d'alumini superior a 1,00 m² i fins a 1,50 m², per a senyals de trànsit d'orientació, amb revestiment reflectant HIP nivell 2, inclosos abraçadores d'unió al suport i cargoleria corresponent, totalment col·locada.

| Codi | Ut | Descripció | Rendiment | Preu | Import |
|---|---|---|---|---|---|
| O0101 | h | Cap de colla | 0.15 | 20.6 | 3.09 |
| O0102 | h | Oficial 1ª | 0.3 | 20.46 | 6.14 |
| O0110 | h | Peó | 0.4 | 16.75 | 6.70 |
| P1498 | m2 | Placa d'alumini superior a 1,50 m2 (material; 11/03/2009) | 1 | 143.42 | 143.42 |
| %1613 | % | Despeses indirectes | 6 % | 159.35 | 9.56 |
|  |  | Total |  |  | 168.91 |

| Amidament | Uts. | Llarg | Alt | Parcial |
|---|---|---|---|---|
| senyal 4 | 1 | 1.95 | 0.55 | 1.07 |
| senyal 5 | 1 | 1.7 | 0.75 | 1.28 |
| senyal 6 | 1 | 1.7 | 0.75 | 1.28 |
| Subtotal |  |  |  | 3.63 |
| Total |  |  |  | 3.63 |

**E0758B** m2 Placa d'alumini >1,50 m² , nivell 2 HIP, amb abraçadores
4.47 m2 × 166.77 = 745.46
Placa d'alumini superior a 1,50 m² , per a senyals de trànsit d'orientació, amb revestiment reflectant HIP nivell 2, inclosos abraçadores d'unió al suport i cargoleria corresponent, totalment col·locada.

| Codi | Ut | Descripció | Rendiment | Preu | Import |
|---|---|---|---|---|---|
| O0101 | h | Cap de colla | 0.15 | 20.6 | 3.09 |
| O0102 | h | Oficial 1ª | 0.3 | 20.46 | 6.14 |
| O0110 | h | Peó | 0.4 | 16.75 | 6.70 |
| P1498B | m2 | Placa d'alumini superior a 1,50 m2 (material; 11/03/2009) | 1 | 141.4 | 141.40 |
| %1613 | % | Despeses indirectes | 6 % | 157.33 | 9.44 |
|  |  | Total |  |  | 166.77 |

| Amidament | Uts. | Llarg | Alt | Parcial |
|---|---|---|---|---|
| senyal 1 | 1 | 2.2 | 0.8 | 1.76 |
| senyal 1 | 1 | 2.2 | 1.23 | 2.71 |
| Subtotal |  |  |  | 4.47 |
| Total |  |  |  | 4.47 |

**E0215** u Desmuntatge de senyal de trànsit i demolició ancoratges
40 u × 13.95 = 558.00
Desmuntatge de senyal de trànsit i demolició d'ancoratges amb base de formigó, inclòs càrrega i transport al magatzem de Diputació, inclòs cànon d'abocador.

| Codi | Ut | Descripció | Rendiment | Preu | Import |
|---|---|---|---|---|---|
| O0102 | h | Oficial 1ª | 0.05 | 20.46 | 1.02 |
| O0110 | h | Peó | 0.3 | 16.75 | 5.03 |
| M0201 | h | Compressor amb dos martells | 0.025 | 21.088194 | 0.53 |
| M0207 | h | Retroexcavadora | 0.01 | 59.41 | 0.59 |
| M0229 | h | Electrobomba sumergible 20 kW (maquinària; 12/01/2009) | 0.1 | 7.05687 | 0.71 |
| M0212B | h | Camió de trabuc de 20 t | 0.12 | 37.33 | 4.48 |
| P1613 | u | Cànon d'abocador | 1 | 0.8 | 0.80 |
| %1613 | % | Despeses indirectes | 6 % | 13.16 | 0.79 |
|  |  | Total |  |  | 13.95 |

| Amidament | Uts. | Parcial |
|---|---|---|
| senyals existents TV-2021 | 40 | 40.00 |
| Subtotal: cartells en desviaments obra |  | 40.00 |
| Total |  | 40 |

**E0731C** u Trasllat de senyal ó pilona tubular existent a nova ubicació
10 u × 41.47 = 414.70
Trasllat de senyal de trànsit ó pilona tubular existent, inclosa fonamentació, deixant la partida completament acabada.

| Codi | Ut | Descripció | Rendiment | Preu | Import |
|---|---|---|---|---|---|
| O0101 | h | Cap de colla | 0.1 | 20.6 | 2.06 |
| O0110 | h | Peó | 0.4 | 16.75 | 6.70 |
| M0212B | h | Camió de trabuc de 20 t | 0.1 | 37.33 | 3.73 |
| P1609 | m3 | Excavació de terres | 0.36 | 11.118 | 4.00 |
| E0502 | m3 | Formigó HM-20 fonaments | 0.36 | 62.85 | 22.63 |
| %1613 | % | Despeses indirectes | 6 % | 39.12 | 2.35 |
|  |  | Total |  |  | 41.47 |

### 0703 SISTEMES DE CONTENCIÓ
Import: 43122.02

**E0214** m Desmuntatge barrera de seguretat flexible i demolició ancoratges
218 m × 6.72 = 1464.96
Desmuntatge de barrera de seguretat flexible i demolició d'ancoratges amb base de formigó,inclòs p.p. de suports i transport a abocador o magatzem, i cànon.

| Codi | Ut | Descripció | Rendiment | Preu | Import |
|---|---|---|---|---|---|
| O0102 | h | Oficial 1ª | 0.05 | 20.46 | 1.02 |
| O0110 | h | Peó | 0.1 | 16.75 | 1.68 |
| M0201 | h | Compressor amb dos martells | 0.02 | 21.088194 | 0.42 |
| M0207 | h | Retroexcavadora | 0.01 | 59.41 | 0.59 |
| M0229 | h | Electrobomba sumergible 20 kW | 0.1 | 7.05687 | 0.71 |
| M0212B | h | Camió de trabuc de 20 t | 0.03 | 37.33 | 1.12 |
| P1613 | u | Cànon d'abocador | 1 | 0.8 | 0.80 |
| %1613 | % | Despeses indirectes | 6 % | 6.34 | 0.38 |
|  |  | Total |  |  | 6.72 |

| Amidament | Uts. | Llarg | Parcial |
|---|---|---|---|
| barrera existent |  |  |  |
|  | 1 | 12 | 12.00 |
|  | 1 | 12 | 12.00 |
|  | 1 | 12 | 12.00 |
|  | 1 | 12 | 12.00 |
|  | 1 | 12 | 12.00 |
|  | 1 | 12 | 12.00 |
|  | 1 | 16 | 16.00 |
|  | 1 | 16 | 16.00 |
|  | 1 | 64 | 64.00 |
|  | 1 | 16 | 16.00 |
|  | 1 | 4 | 4.00 |
| intersecció T-202 dret | 1 | 30 | 30.00 |
| Subtotal |  |  | 218.00 |
| Total |  |  | 218 |

**E0736** m Barrera de seguretat enclavada BMSNA4/T
647 m × 32.44 = 20988.68
Barrera de seguretat metàl·lica simple amb separador, tipus BMSNA4/T o similar, inclòs enclavament, soldadures i material auxiliar, pal de perfil tubular de 120x55 mm cada 4 m, peça reflectora a dues cares cada 8m, topall final si s'escau, totalment col·locada en recta o corba de qualsevol radi.

| Codi | Ut | Descripció | Rendiment | Preu | Import |
|---|---|---|---|---|---|
| O0101 | h | Cap de colla | 0.02 | 20.6 | 0.41 |
| O0102 | h | Oficial 1ª | 0.04 | 20.46 | 0.82 |
| O0110 | h | Peó | 0.04 | 16.75 | 0.67 |
| P1414 | m | Barrera seguretat doble ona | 1 | 20.66 | 20.66 |
| P1424 | u | Part proporc. mater. barreres | 1 | 6.2822 | 6.28 |
| M0253 | h | Màquina per a clavar muntants metàl·lics | 0.04 | 43.968936 | 1.76 |
| %1613 | % | Despeses indirectes | 6 % | 30.60 | 1.84 |
|  |  | Total |  |  | 32.44 |

| Amidament | Uts. | Llarg | Parcial |
|---|---|---|---|
| OD 2+380 | 1 | 103 | 103.00 |
| OD 2+480 | 2 | 28 | 56.00 |
| OD 3+290 | 1 | 168 | 168.00 |
| OD 3+470 | 2 | 28 | 56.00 |
| OD 3+700 | 1 | 86 | 86.00 |
| OD 3+860 | 1 | 148 | 148.00 |
| PK 4+120 | 1 | 24 | 24.00 |
| OD 4+360 | 2 | 28 | 56.00 |
| OD 4+810 | 1 | 50 | 50.00 |
| Barrera suports de 2 m alçada | -1 | 100 | -100.00 |
| Subtotal |  |  | 647.00 |
| Total |  |  | 647 |

**E07362** m Barrera de seguretat enclavada BMSNA4/T (suports de 2 m d'alçada)
100 m × 34.2 = 3420.00
Barrera de seguretat metàl·lica simple amb separador, tipus BMSNA4/T o similar, inclòs enclavament, soldadures i material auxiliar, pal de perfil tubular de 120x55 mm i de 2 m d'alçada cada 4 m, peça reflectora a dues cares cada 8m, topall final si s'escau, totalment col·locada en recta o corba de qualsevol radi.

| Codi | Ut | Descripció | Rendiment | Preu | Import |
|---|---|---|---|---|---|
| O0101 | h | Cap de colla | 0.02 | 20.6 | 0.41 |
| O0102 | h | Oficial 1ª | 0.045 | 20.46 | 0.92 |
| O0110 | h | Peó | 0.045 | 16.75 | 0.75 |
| P1414 | m | Barrera seguretat doble ona | 1 | 20.66 | 20.66 |
| P1424 | u | Part proporc. mater. barreres | 1.2 | 6.2822 | 7.54 |
| M0253 | h | Màquina per a clavar muntants metàl·lics | 0.045 | 43.968936 | 1.98 |
| %1613 | % | Despeses indirectes | 6 % | 32.26 | 1.94 |
|  |  | Total |  |  | 34.2 |

| Amidament | Uts. | Llarg | Parcial |
|---|---|---|---|
| Zones sense berma | 1 | 100 | 100.00 |
| Total |  |  | 100 |

**E0701C** m Pantalla de protecció de motociclistes SPM-ES4TUB
469 m × 19.47 = 9131.43
Sistema de protecció de motociclistes tipus BMSNA4/120 g (SPM-ES4TUB) en barreres de seguretat flexibles, incloen part proporcinal de braç de subjecció cada 2 m, suports i material auxiliar.

| Codi | Ut | Descripció | Rendiment | Preu | Import |
|---|---|---|---|---|---|
| O0101 | h | Cap de colla | 0.005 | 20.6 | 0.10 |
| O0102 | h | Oficial 1ª | 0.01 | 20.46 | 0.20 |
| O0110 | h | Peó | 0.02 | 16.75 | 0.34 |
| P1424 | u | Part proporc. mater. barreres | 0.25 | 6.2822 | 1.57 |
| P1444 | m | Sistema prot. motociclistes SPM-ES4TUB inclòs suports (material; 23/07/1998) | 1 | 16.16 | 16.16 |
| %1613 | % | Despeses indirectes | 6 % | 18.37 | 1.10 |
|  |  | Total |  |  | 19.47 |

| Amidament | Uts. | Llarg | Parcial |
|---|---|---|---|
| OD 2+380 | 1 | 103 | 103.00 |
| OD 3+290 | 1 | 168 | 168.00 |
| OD 3+860 | 1 | 148 | 148.00 |
| OD 4+810 | 1 | 50 | 50.00 |
| Subtotal |  |  | 469.00 |
| Total |  |  | 469 |

**E0736F** u Extrem de 4,32 m de barrera de seguretat metàl·lica
1 u × 184.44 = 184.44
Extrem de 4,32 m mínim de barrera de seguretat metàl·lica de qualsevol tipus, amb abatiment o encastament en talús del desmunt, galvanitzada en calent, incloent tanca de secció doble ona, pals cada 2 m, xapes de reforç, peça en angle, topall final, elements de fixació, peça reflectora a dues cares, inclòs enclavament i soldadures, totalment col·locat.

| Codi | Ut | Descripció | Rendiment | Preu | Import |
|---|---|---|---|---|---|
| O0101 | h | Cap de colla | 0.18 | 20.6 | 3.71 |
| O0102 | h | Oficial 1ª | 0.7 | 20.46 | 14.32 |
| O0110 | h | Peó | 0.7 | 16.75 | 11.73 |
| P1446B | u | Extrem de 4,32 metres (material; 23/07/1998) | 1 | 136.2 | 136.20 |
| P1424 | u | Part proporc. mater. barreres | 1 | 6.2822 | 6.28 |
| M0253 | h | Màquina per a clavar muntants metàl·lics | 0.04 | 43.968936 | 1.76 |
| %1613 | % | Despeses indirectes | 6 % | 174.00 | 10.44 |
|  |  | Total |  |  | 184.44 |

**E0736B** u Extrem de 8 m de barrera de seguretat metàl·lica
20 u × 331.7 = 6634.00
Extrem de 8 m mínim de barrera de seguretat metàl·lica de qualsevol tipus, amb abatiment o encastament en talús del desmunt, galvanitzada en calent, incloent tanca de secció doble ona, pals cada 2 m, xapes de reforç, peça en angle, topall final, elements de fixació, peça reflectora a dues cares, inclòs enclavament i soldadures, totalment col·locat.

| Codi | Ut | Descripció | Rendiment | Preu | Import |
|---|---|---|---|---|---|
| O0101 | h | Cap de colla | 0.2 | 20.6 | 4.1200 |
| O0102 | h | Oficial 1ª | 0.8 | 20.46 | 16.3680 |
| O0110 | h | Peó | 0.8 | 16.75 | 13.4000 |
| P1445 | u | Extrem de 8 metres (material; 23/07/1998) | 1 | 271 | 271.0000 |
| P1424 | u | Part proporc. mater. barreres | 1 | 6.2822 | 6.2822 |
| M0253 | h | Màquina per a clavar muntants metàl·lics | 0.04 | 43.968936 | 1.7588 |
| %1613 | % | Despeses indirectes | 6 % | 312.9290 | 18.7757 |
|  |  | Total |  |  | 331.7 |

**E0736C** u Extrem de 12 m de barrera de seguretat metàl·lica
2 u × 484.84 = 969.68
Extrem de 12 m mínim de barrera de seguretat metàl·lica de qualsevol tipus, amb abatiment o encastament en talús del desmunt, galvanitzada en calent, incloent tanca de secció doble ona, pals cada 2 m, xapes de reforç, peça en angle, topall final, elements de fixació, peça reflectora a dues cares, inclòs enclavament i soldadures, totalment col·locat.

| Codi | Ut | Descripció | Rendiment | Preu | Import |
|---|---|---|---|---|---|
| O0101 | h | Cap de colla | 0.25 | 20.6 | 5.15 |
| O0102 | h | Oficial 1ª | 1 | 20.46 | 20.46 |
| O0110 | h | Peó | 1 | 16.75 | 16.75 |
| P1446 | u | Extrem de 12 metres (material; 23/07/1998) | 1 | 407 | 407.00 |
| P1424 | u | Part proporc. mater. barreres | 1 | 6.2822 | 6.28 |
| M0253 | h | Màquina per a clavar muntants metàl·lics | 0.04 | 43.968936 | 1.76 |
| %1613 | % | Despeses indirectes | 6 % | 457.40 | 27.44 |
|  |  | Total |  |  | 484.84 |

**E0736D** u Extrem de barrera en accessos i altres, col·locat en corba a 90º
2 u × 150.28 = 300.56
Extrem de barrera de seguretat en accessos i altres, col·locat en corba a 90º o radi similar, incloent 4 m de tanca de secció doble ona, pals, separadors, topall final, elements de fixació, peça reflectora, inclòs enclavament i soldadures, totalment col·locat.

| Codi | Ut | Descripció | Rendiment | Preu | Import |
|---|---|---|---|---|---|
| O0101 | h | Cap de colla | 0.1 | 20.6 | 2.06 |
| O0102 | h | Oficial 1ª | 0.3 | 20.46 | 6.14 |
| O0110 | h | Peó | 0.3 | 16.75 | 5.03 |
| P1447 | u | Extrem de barrera, forma de corba, de 4 m de llargada (material; 23/07/1998) | 1 | 120.5 | 120.50 |
| P1424 | u | Part proporc. mater. barreres | 1 | 6.2822 | 6.28 |
| M0253 | h | Màquina per a clavar muntants metàl·lics | 0.04 | 43.968936 | 1.76 |
| %1613 | % | Despeses indirectes | 6 % | 141.77 | 8.51 |
|  |  | Total |  |  | 150.28 |

**E0736E** u Terminal en forma de cua de peix
1 u × 28.27 = 28.27
Terminal en forma de cua de peix, per a barrera de seguretat secció doble ona, inclòs elements de fixació, peça reflectora, totalment col·locat.

| Codi | Ut | Descripció | Rendiment | Preu | Import |
|---|---|---|---|---|---|
| O0101 | h | Cap de colla | 0.02 | 20.6 | 0.41 |
| O0102 | h | Oficial 1ª | 0.05 | 20.46 | 1.02 |
| O0110 | h | Peó | 0.05 | 16.75 | 0.84 |
| P1448 | u | Terminal en forma de cua de peix (material; 23/07/1998) | 1 | 18.12 | 18.12 |
| P1424 | u | Part proporc. mater. barreres | 1 | 6.2822 | 6.28 |
| %1613 | % | Despeses indirectes | 6 % | 26.67 | 1.60 |
|  |  | Total |  |  | 28.27 |

## 08 MESURES CORRECTORES D'IMPACTE AMBIENTAL
Import: 36068.9

**E0213** m2 Demolició paviment de mescla bituminosa, mitjans mecànics, fondària 25 cm
3173.57 m2 × 6.45 = 20469.53

| Amidament | Uts. | Llarg | Parcial |
|---|---|---|---|
| s/llistat escarificat del ferm | 1 | 3173.57 | 3173.57 |
| Total |  |  | 3173.57 |

**E0312** m2 Escarificat del ferm
3173.57 m2 × 0.59 = 1872.41
Estriat amb escarificador de paviment de mescles bituminoses, inclosa la neteja de la superfície, càrrega i transport a l'abocador del material sobrant, cànon d'abocament i manteniment de l'abocador

| Codi | Ut | Descripció | Rendiment | Preu | Import |
|---|---|---|---|---|---|
| O0101 | h | Cap de colla | 0.004 | 20.6 | 0.08 |
| O0110 | h | Peó | 0.01 | 16.75 | 0.17 |
| M0206 | h | Pala carregadora sobre orugues amb escarificador (maquinària; 12/01/2009) | 0.004 | 75.30762 | 0.30 |
| %1613 | % | Despeses indirectes | 6 % | 0.55 | 0.03 |
|  |  | Total |  |  | 0.59 |

| Amidament | Uts. | Llarg | Parcial |
|---|---|---|---|
| s/llistat | 1 | 3173.57 | 3173.57 |
| Total |  |  | 3173.57 |

**E1105** m2 Estesa terra vegetal en talussos (material pròpia obra)
5178.17 m2 × 1.16 = 6006.68
Estesa de terra vegetal en talús amb material de la pròpia obra, inclòs càrrega i transport.

| Codi | Ut | Descripció | Rendiment | Preu | Import |
|---|---|---|---|---|---|
| O0101 | h | Cap de colla | 0.003 | 20.6 | 0.06 |
| O0110 | h | Peó | 0.012 | 16.75 | 0.20 |
| M0205 | h | Pala carregadora sobre orugues | 0.003 | 73.35 | 0.22 |
| M0208 | h | Motonivelladora | 0.003 | 73.35024 | 0.22 |
| M0204 | h | Pala carregadora neumàtics | 0.003 | 58.268112 | 0.17 |
| M0212B | h | Camió de trabuc de 20 t | 0.006 | 37.33 | 0.22 |
| %1613 | % | Despeses indirectes | 6 % | 1.09 | 0.07 |
|  |  | Total |  |  | 1.16 |

| Amidament | Uts. | Llarg | Alt | Parcial |
|---|---|---|---|---|
| s/llistat |  |  |  |  |
| terraplè 3:2 | 1 | 4315.14 | 1.2 | 5178.17 |
| Subtotal |  |  |  | 5178.17 |
| Total |  |  |  | 5178.17 |

**E1143** m2 Hidrosembra projectada en 2 fases (23/07/1998)
6542.61 m2 × 1.18 = 7720.28
Hidrosembra projectada en dues fases amb espècies adaptades agroclimàticament a la zona, inclòs el subministrament de tots els components necessaris (aigua, llavors, estabilitzant, adobs, mulch) i regs d'arrelament; totalment acabada segons les característiques especificades al plec de condicions.

| Codi | Ut | Descripció | Rendiment | Preu | Import |
|---|---|---|---|---|---|
| O0110 | h | Peó | 0.02 | 16.75 | 0.34 |
| P1601 | m3 | Aigua | 0.04 | 0.65 | 0.03 |
| P1101 |  | Adob mineral d'anivellament lent (material; 12/01/2009) | 1 | 0.030906 | 0.03 |
| P1122 |  | Fixador sintètic base acrílica (material; 12/01/2009) | 1.2 | 0.072114 | 0.09 |
| P1120 |  | Bioactivador microbià (material; 12/01/2009) | 1 | 0.123624 | 0.12 |
| P1505 |  | Barreja llavors herbàcies hidros (material; 12/01/2009) | 1 | 0.123624 | 0.12 |
| P1123 |  | Mulch prot hidros fibra semi-cur (material; 12/01/2009) | 3 | 0.010302 | 0.03 |
| M0213 | h | Camió cisterna de 8 m3 | 0.003 | 47.997018 | 0.14 |
| P1126 | u | Altres conceptes (12/01/2009) | 1 | 0.2856 | 0.29 |
|  |  | Total |  |  | 1.18 |

| Amidament | Uts. | Llarg | Alt | Parcial |
|---|---|---|---|---|
| s/llistat |  |  |  |  |
| terraplè 3:2 | 1 | 4315.14 | 1.2 | 5178.17 |
| desmunt 2:3 | 1 | 1137.03 | 1.2 | 1364.44 |
| Subtotal |  |  |  | 6542.61 |
| Total |  |  |  | 6542.61 |

## 09 GESTIÓ DE RESIDUS (23/07/1998)
Import: 1568.31

**E1551** u Acondicionament de la zona de residus (23/07/1998)
4 u × 190 = 760.00
Acondicionament del terreny per la implementació dels residus, inclou l'excavació i reperfilat de la superfície del terreny per col·locar posteriorment els diferents contenidors, zones d'apilament i aïllament, i la seva posterior retirada per deixar la zona en un correcte estat.

**E1552** m3 Classificació a peu d'obra de residus (23/07/1998)
10 m3 × 19.88 = 198.80
Classificació a preu d'obra de residus de la construcció o demolició en residus inerts, no especials i especials, amb mitjans manuals o mecànics.

**E1561** m3 Càrrega i transport residus inerts o no especials barrejats, contenidor 5 m3 (23/07/1998)
5 m3 × 27.48 = 137.40
Càrrega amb mitjans manuals o mecànics i transport de residus inerts o no especials a instal·lació autoritzada de gestió de residus, amb contenidor de 5 m3 de capacitat, inclòs el seu subministrament.

**E1563** m3 Càrrega i transport residus (ferralla i plàstic), contenidor 1 m3 (23/07/1998)
5 m3 × 32.99 = 164.95
Càrrega amb mitjans manuals o mecànics i transport de residus de plàstic i/o ferralla a instal·lació autoritzada de gestió de residus, amb contenidor d'1 m3 de capacitat, inclòs el seu subministrament.

**E1564** m3 Càrrega i transport residus especials, bidó 200 l (23/07/1998)
1 m3 × 143 = 143.00
Càrrega amb mitjans manuals o mecànics i transport de residus especials a instal·lació autoritzada de gestió de residus, amb bidó de plàstic de 200 l de capacitat, inclòs el seu subministrament.

**E1571** m3 Disposició controlada residus inerts o no especials barrejats (23/07/1998)
5 m3 × 5.9 = 29.50
Disposició controlada a centre de reciclatge de residus inerts o no especials barrejats, procedents de construcció o demolició.

**E1572** m3 Disposició controlada residus de metalls no especials barrejats (23/07/1998)
1 m3 × 13.25 = 13.25
Disposició controlada a centre de reciclatge de residus de metalls no especials barrejats, procedents de construcció o demolició.

**E1573** m3 Disposició controlada residus de plàstics no especials (23/07/1998)
4 m3 × 8.2 = 32.80
Disposició controlada a centre de reciclatge de residus de plàstics no especials, procedents de construcció o demolició.

**E1574** m3 Disposició controlada residus de fusta no especials (23/07/1998)
1 m3 × 7.35 = 7.35
Disposició controlada a centre de reciclatge de residus de fusta no especials, procedents de construcció o demolició.

**E1575** m3 Disposició controlada residus especials barrejats (23/07/1998)
1 m3 × 81.26 = 81.26
Disposició controlada a centre de selecció i transferència de residus especials barrejats, procedents de construcció o demolició.

## 10 SEGURETAT I SALUT (09/08/2018)
Import: 31049.11

**SIS** Seguretat i salut (09/08/2018)
1 × 31049.11 = 31049.11

| Amidament | Uts. | Parcial |
|---|---|---|
| SIS | 1 | 1.00 |
| Total |  | 1 |

## Preus auxiliars

**E0108** m3 Morter de ciment elaborat a l'obra (23/07/1998)
Preu: 50.96

| Codi | Ut | Descripció | Rendiment | Preu | Import |
|---|---|---|---|---|---|
| O0110 | h | Peó | 1 | 16.75 | 16.75 |
| P1601 | m3 | Aigua | 0.2 | 0.65 | 0.13 |
| P0301 | m3 | Sorra per a formigons i morters (material; 23/07/1998) | 0.67 | 22.15 | 14.84 |
| P0401 | kg | Ciment pòrtland P-350 (material; 23/07/1998) | 200 | 0.07 | 14.00 |
| M0218 | h | Formigonera de 250 l (maquinària; 10/07/2006) | 0.7 | 7.48 | 5.24 |
|  |  | Total |  |  | 50.96 |

## Recursos

**P1613** u Cànon d'abocador
Canon d'abocador

**P1615** u Condicionament de l'abocador
Acondiciament de l'abocador

**P0812** m2 Rajola hidr. gris 20x20x4 cm
Rajola hidr. gris 20x20x4 c

**P1007** m Vorada pref. form. 8x20 cm. tipus jardí
Vorada pref. form. 8x20 cm. jardí

**P1244** m Tub de pp DN630 mm., SN 8 kN/m2
Tub de pp d 630 mm., SN 8 kN/m2

**P0327** m3 Matacà de pedra gran. fonaments
Matacà de pedra gran. foname.

**P0632** m2 Tapa tràmex de 0.03x0.03m
Reixa de 0.03x0.03m

**P0616B0** u Reixa i bastiment 973x490x70 mm
Reixa i bastiment 973x500x70 mm.

**P1242** m Tub de pp DN400 mm., SN 8 kN/m2
Tub de pp d 400 mm., SN 8 kN/m2

**P1243** m Tub de pp DN500 mm., SN 8 kN/m2
Tub de pp d 500 mm., SN 8 kN/m2

**P0620C** u Tapa fosa Ø650 mm. exterior, marc 850x850 mm.,classe D-400
Tapa Ø650 mm. exterior i bastiment, pou 850x850 mm., estanca i insonora

**P1019** m Baixant prefabricat en forma d'U, 60x35 cm
Baixant prefabricat secció en forma d'U, 60x35 cm.

**P1151** m Tub porós de DN200 mm
Tub porós de Ø200mm

**P0312A** t Bloc pedra calcària esc. 15-40 kg
Bloc pedra calcària esc. 400 kg

**P1241** m Tub de pp DN315 mm., SN 8 kN/m2
Tub de pp d 315 mm., SN 8 kN/m2

**P0620B** u Tapa fosa Ø650 mm. exterior, marc Ø800 mm., classe D-400
Tapa Ø650 mm. exterior i bastiment, pou Ø800 mm., estanca i insonora

**P0651** u Graó d'acer revestit de polipropilè, 40 cm d'amplada
Graó per a pou de registre 300x300x300 mm

**P09101** m Tub PEAD DN32 mm, PE-100, PN-10
Tub PE DN32 mm, PN-10

**P09106** m Tub PEAD DN90mm, PE-100, PN-10
Tub PEAD DN63mm, PE-100, PN-10

**P0622A** u Tapa fosa 680x680x40, marc 700x700, classe B-125
Tapa fosa 680x680x40, marc 700x700, classe B125

**P09107** m Tub PEAD DN110mm, PE-100, PN-10
Tub PEAD DN63mm, PE-100, PN-10

**P1108** m Tub formigó DN 1200 mm
Tub formigó diàmetre 1200 mm.

**P0603** m2 Tela metàl·lica galv. i plast
Tela metàl.lica galv. i plast

**P0906** m Pal tub acer galvanitzat DN48 mm
Pal tub acer galv. d 48 mm.

**P1470** u Fita de fosa h=70 d=12
Fita de fundició h=70 d=12

**P0818A** u Bloc de formigó 40x20x20 gris
Bloc buit de formigó, per revestir, color gris, 40x20x20 cm, resistència normalitzada R10 (10 N/mm²)

**P1423M** m Barana acer .passa.trave
Barana acer galv.passa.trave.

**P0642D** m2 Geotèxtil 250 g/m2 resist>= 2900 N
Geotextil 250 g/m2 resist>= 2900 N

**P101231** u Pericó 70x70x80 mm pref. tipus B amb marc i tapa D-400
Pericó de formigó de 700x700 mm interiors, amb tapa de fosa dúctil D400 serigrafiada amb logo de la Diputació de Tarragona.

**P101232** u Pericó 140x70x80 mm pref. tipus C amb marc i tapa D-400
Pericó de formigó de 700x1400 mm interiors, amb tapa de fosa dúctil D400 serigrafiada amb logo de la Diputació de Tarragona.

**P1409** u Placa infor. refl. 60x90 cm
Placa reflectora rectangular de 90x60 cm.,per a senyals de

**P1430** u Panell direc.refl. 1600x400 mm
Panel direc.refl. 1650x450 mm

**P1431** u Fita qm. refl. 40x60 cm
Fita qm. refl. 40x40 cm

**P1440** m Suport acer galv. 100x50x3 mm
Suport acer galv. 100x50x3mm

**P1472** m Pal alumini diàmetre 90 mm. MC
Pal alumini 90 mm. diàmetre

**P1473** m Pal alumini diàmetre 114 mm. MD
Pal alumini diàmetre 114 o 140 mm. ME

**P1497** m2 Placa d'alumini de 0,50 m2 a 1,00 m2
Placa d'alumini de 0,50 m2 a 1.00 m2

**P1444** m Sistema prot. motociclistes SPM-ES4TUB inclòs suports
Sistema prot. motociclistes SPM-ES4 inclòs suports

**P1446B** u Extrem de 4,32 metres
Extrem de 4 metres

**P0301** m3 Sorra per a formigons i morters
Sorra per a formigons i mort.
